# ASB-Nr. 5329 843 unterhalb der Landesstraße
Angebotsaufforderung (GAEB 90, DA83)
Vergabenummer: 152-0035/26-B-Ö
DV-Nummer: 152-0035
Ende der Zuschlagsfrist: 03.06.26
Währung: EUR
Auftraggeber: Stadtverwaltung Steinbach-Hallenberg

## Zusätzlicher Text
Baubeschreibung

Inhalt

1.  Allgemeine Beschreibung der Leistung

1.1  Auszuführende Leistungen
1.2  Ausgeführte Vorarbeiten
1.3  Ausgeführte Leistungen
1.4  Gleichzeitig laufende Bauarbeiten
1.5  Mindestanforderungen für Nebenangebote (soweit Nebenangebote
zugelassen)

2.  Angaben zur Baustelle

2.1  Lage der Baustelle
2.2  Vorhandene öffentliche Verkehrswege
2.3  Zugänge, Zufahrten
2.4  Anschlussmöglichkeiten an Ver- und Entsorgungsleitungen
2.5  Lager- und Arbeitsplätze
2.6  Gewässer
2.7  Baugrundverhältnisse
2.8  Seitenentnahmen und Ablagerungsstellen
2.9  Schutz-Bereiche und -Objekte
2.10  Anlagen im Baubereich
2.11  Öffentlicher Verkehr im Baubereich

3.  Angaben zur Ausführung

3.1  Verkehrsführung, Verkehrssicherung
3.2  Bauablauf
3.3  Wasserhaltung
3.4  Baubehelfe
3.5  Stoffe, Bauteile
3.6  Abfälle
3.7  Winterbau
3.8  Beweissicherung
3.9  Sicherungsmaßnahmen
3.10  Belastungsannahmen (Brückenbau)
3.11  Vermessungsleistungen, Aufmaßverfahren
3.12  Prüfungen und Nachweise
3.13  Zusammenfassende Angaben für die Erarbeitung des Sicherheits-
und  Gesundheitsschutzplanes (Sige-Plan)

4.  Ausführungsunterlagen

4.1  Vom Auftraggeber zur Verfügung gestellte Ausführungsunterlagen
4.2  Vom Auftragnehmer zu erstellende bzw. zu beschaffende
Ausführungsunterlagen

5.  Zusätzliche Technische Vertragsbedingungen, die Vertragsbestandteil
werden

1.  Allgemeine Beschreibung der Leistung

1.1  Auszuführende Leistungen

Die L 1118 führt aus Richtung Osten von Benshausen kommend durch die
gesamte Ortslage Viernau in Richtung Norden nach Herges- Hallenberg.
Zwischen der Landstraße und der Schönau verläuft eine Stützmauer
annährend parallel zum Gewässer. Aufgrund. der durch das Büro viaproject
Beratende Ingenieure GmbH Suhl ausgeführten Straßenplanung macht sich
zur Sicherung des neuen Fahrbahnrandes die Erneuerung der Stützwand
erforderlich. Die vorhandene Stützwand als Natursteinwand mit
Betonhinterfüllung ist in Teilen gemäß Bauwerksplan abzubrechen und wird
durch eine  überschnittene Bohrpfahlwand mit Kopfbalken, Kappe und
Geländer ersetzt. Das Bauvorhaben ist eine Gemeinschaftsmassnahme vom
TLBV mit der Gemeinde Viernau OT der Stadt Steinbach-Hallenberg.

1.2  Ausgeführte Vorarbeiten

Im Vorfeld der Maßnahme wurden im Baubereich 3 Bäume mit
Stammdurchmesser 30 bis 40 cm gefällt.

Durch die Thüringer Energienetze ( TEN ) wurden deren vorhandene Anlagen
aus den Baubereich
heraus verlegt.

1.3  Ausgeführte Leistungen

-keine

1.4  Gleichzeitig laufende Bauarbeiten

-keine

1.5  Mindestanforderungen für Nebenangebote

Es sind keine Nebenangebote zugelassen.

2.  Angaben zur Baustelle

2.1  Lage der Baustelle

Die Stützwand befindet sich in der Ortslage Viernau unterhalb der L 1118
zwischen Herges-Hallenberg in Richtung Benshausen.

2.2  Vorhandene öffentliche Verkehrswege

L 1118 und Anliegerstraßen der Gemeinde Viernau befinden sich in
unmittelbarer Nähe.

2.3  Zugänge, Zufahrten

Die Baustelle ist von beiden Seiten, aus Herges- Hallenberg oder
Benshausen/ Schwarza zu erreichen.

2.4  Anschlussmöglichkeiten an Ver- und Entsorgungsleitungen

- werden vom AG nicht zur Verfügung gestellt.

2.5  Lager- und Arbeitsplätze

- werden vom AG nicht zur Verfügung gestellt.

2.6  Gewässer

Durch die Bauarbeiten wird das Gewässer "Schönau" berührt.
2.7  Baugrundverhältnisse

Im Vorfeld der Baumaßnahme wurde ein Baugrundgutachten durch die
Ingenieurgesellschaft Baugrund GmbH Eisenach erstellt.

2.8  Seitenentnahmen und Ablagerungsstellen

- wird vom AG nicht zur Verfügung gestellt.

2.9  Schutz-Bereiche und -Objekte

Das Gewässer "Schönau" wird berührt; es ist daher durch geeignete
Maßnahmen gegen Verschmutzung zu sichern.

2.10  Anlagen im Baubereich

Im Baubereich befinden sich Anlagen der TEN und die Straßenbeleuchtung.

2.11  Öffentlicher Verkehr im Baubereich

Der Fahrzeugverkehr wird halbseitig an der Baustelle vorbei geführt. Die
Fußgänger erhalten 2 Bedarfssignalanlagen jeweils unmittelbar vor der
Baustelle.

3.  Angaben zur Ausführung

3.1  Verkehrsführung, Verkehrssicherung

Der halbseitige Fahrzeugverkehr wird über eine LSA geregelt.
Transportfahrzeuge dürfen das zulässige Gesamtgewicht entsprechend § 34
StVZO nicht überschreiten. Entsprechende Kontrollen behält sich der
Auftraggeber vor.

3.2  Bauablauf

Der detaillierte Bauablauf ist Sache des AN .
Möglicher Grobablauf:
   - Baufreimachung, Teilrückbau Bestandswand
   - Spundung herstellen und Aufschüttung Bohrebene
   - Einbringen Bohrpfähle
   - Rückbau Bohrebene, Pfähle einschl. Köpfe freilegen und reinigen
   - Kopfbalken / Gesims herstellen
   - Geländer / Straßenbau
   - Landschaftsbau
Die Verweildauer der Bohrebene ist zu minimieren. Der Rückbau muss
schnellstmöglich erfolgen, um das
Abflusshindernis wieder zu beseitigen. Die gewählte Technologie ist
entsprechend auszurichten.

Mindestbedingungen für ein Logistik- und Einbaukonzept für den
Walzasphalteinbau
Das Angebot hat folgende Angaben zu enthalten:
Logistikkonzept zwischen Asphaltmischanlage und Einbauort
mögliche Tonnage der Mischanlage je Stunde
Taktung der Mischgutbelieferung (Umlaufplan)

Einbaukonzept
Temperaturmanagement während des Einbauvorgangs
Angaben zur vorgesehenen Einbau- und Verdichtungstechnik (Walzen,
Beschicker etc.)
Aussagen zur vorgesehenen Eigenüberwachung

Einsatz von thermoisolierten Transportfahrzeugen
Um eine ausreichende Thermoisolation der Transportmulden
sicherzustellen, muss der Wand-/Bodenaufbau inkl. des verwendeten
Dämmmaterials mindestens einen Wärmedurchlasswiderstand (R-Wert) = 1,65
m²K/W (bei 20°C) aufweisen (dies gilt auch im Bereich von
konstruktionsbedingten Holmen oder Versteifungselementen der Außenwände,
die zu vermeidende Wärmebrücken darstellen). Das verwendete Dämmmaterial
muss eine langfristige Temperaturbeständigkeit bis 200°C aufweisen. Der
Nachweis des erreichten Wärmedurchlasswiderstands erfolgt auf Grundlage
eines Herstellerzertifikates seitens des Muldenherstellers, in dem der
erreichte Wärmedurchlasswiderstand des Wandaufbaus dokumentiert wird.
Die Wirksamkeit ist durch ein Herstellerzertifikat mit rechnerischem
Nachweis zu belegen.
Der Asphaltmischguttransport mit Fahrzeugen bis Baujahr 2016
(Bestandsfahrzeuge) erfolgt in Transportmulden mit thermoisolierten
Seitenflächen (inkl. Stirn- und Rückwand) sowie mit thermoisolierter,
wasserdichten und auf dem Muldenrand aufliegenden Abdeckeinrichtung
(z.B. Silikon-/Polyurethan-Basis oder gleichwertig bzw. klappbare
Abdeckung). Bei Fahrzeugen ab dem Baujahr 2016 (Neufahrzeuge) muss
zusätzlich eine Thermoisolation des Muldenbodens erfolgen. Fahrzeuge ab
dem Baujahr 2017 können mit einer fest am Fahrzeug installierten
Temperaturmesseinrichtung ausgestattet werden, die das direkte Ablesen
der Asphaltmischguttemperaturen vor dem Beginn des Entladens in den
Beschicker/Straßenfertiger ermöglicht. Mögliche alternative
Vorgehensweisen zum Nachweis der ausreichenden Asphaltmischguttemperatur
können gleichwertig angewendet werden.
Für die Dokumentation der Asphaltmischguttemperaturen bei der
Anlieferung auf der Baustelle sind folgende Verfahren zulässig:
Thermoisolierte Fahrzeuge ohne fest installierte
Temperaturmesseinrichtung jedoch mit Messmöglichkeit für
Einstechthermometer
Für die Messung mit kalibrierbaren Einstechthermometer sind geeignete
Einrichtungen in der Muldenwand (z. B. Bohrungen, Messöffnungen, etc.)
erforderlich, mit denen an den definierten Temperaturmesspunkten 1 bis 4
in einer maximalen Messtiefe von 10 cm im Asphaltmischgut (orthogonal
zur Muldenwand) gemessen wird. Es sind sowohl die vier Einzelmesswerte
je Fahrzeugladung, als auch das arithmetische Mittel der erfassten
Temperaturen an den definierten Messpunkten bei jedem Entladevorgang zu
erfassen. Die Dokumentation durch den Auftragnehmer erfolgt im Rahmen
der Eigenüberwachung und ist grundsätzlich dem Auftraggeber zu
übergeben. Zu erfassen sind hierbei mindestens Fahrzeugkennzeichen der
Transportmulde, Entladezeitpunkt, Temperatur je Messpunkt.
Thermoisolierte Fahrzeuge ohne fest installierte
Temperaturmesseinrichtung und ohne Messmöglichkeit für
Einstechthermometer am Transportfahrzeug
Bei Transportmulden, die keine fest installierte
Temperaturmesseinrichtung oder Messmöglichkeit für Einstechthermometer
(z.B. Bohrung, Messöffnung, etc.) aufweisen, erfolgt die Dokumentation
der Asphaltmischguttemperatur mit Einstechthermometer im
Materialbehälter des Beschickers, bzw. wenn kein Beschicker eingesetzt
wird im Materialbehälter des Straßenfertigers. Die Messung erfolgt zu
Beginn der Entladung des Transportfahrzeugs, nach der Hälfte und am Ende
der Entladung in den Materialbehälter des Beschickers/Straßenfertigers
mit kalibriertem Einstechthermometer oder einer vergleichbaren
kalibrierten Messtechnik. Zu dokumentieren sind das Fahrzeugkennzeichen
der Transportmulde, die Zeitpunkte der Messung sowie die jeweils
erfassten Asphaltmischguttemperaturen zu den drei Messzeitpunkten. Die
Dokumentation durch den Auftragnehmer erfolgt im Rahmen der
Eigenüberwachung und ist grundsätzlich dem Auftraggeber zu übergeben.
Thermoisolierte Fahrzeuge mit fest installierter
Temperaturmesseinrichtung
Die Temperaturmessung erfolgt an den Messpunkten 1 bis 4 mit einer
kalibrierten Temperaturmesseinrichtung, die das direkte Ablesen der
Asphaltmischguttemperatur vor dem Entladen und eine Temperaturverfolgung
zwischen dem Beladen (am Asphaltmischwerk) und dem Entladen in den
Beschicker/Straßenfertiger ermöglicht. Die Messeinrichtung ist
Bestandteil des Fahrzeugs, die Datenaufzeichnung erfolgt digital und
beinhaltet die Temperaturmesswerte mit einem zugehörigen Zeitstempel,
das Lieferdatum sowie die Identifikation des Fahrzeugs. Die
Dokumentation durch den Auftragnehmer erfolgt im Rahmen der
Eigenüberwachung und ist grundsätzlich dem Auftraggeber zu übergeben.

Einsatz von Beschickern
Einbau- und Logistikkonzept
Beim Einsatz von Beschickerfahrzeugen ist dem Auftraggeber vor Baubeginn
ein Einbau-/ Logistikkonzept zur Kenntnis vorzulegen, welches die
Grundlage für die Planung und Durchführung eines kontinuierlichen
Einbauprozesses darstellt. Es sind mindestens folgende Angaben
erforderlich:
   - Angabe des Asphaltmischwerkes / der Asphaltmischwerke (Betreiber,
Ort, Nummer des  Eignungsnachweises, einfache Entfernung
zwischen Asphaltmischwerk(en) und Baustelle,  vorgesehene
Liefermengen)
   - Angabe eines Asphaltmischwerkes für Ersatzlieferungen im
Bedarfsfall (wenn bei Maßnahmen  mit festen Einbau-Zeitfenstern der
Ausfall eines Asphaltmischwerks zwingend vermieden  werden muss
(beispielsweise bei Vollsperrung einer BAB für den Einbau in voller
Breite)
   - Umlaufplan zur Anlieferung des Asphaltmischgutes
   - Angaben zur eingesetzten Einbau- und Verdichtungstechnik (inkl.
Beschicker)
   - Angaben zur Thermoisolation der Mulden und Dokumentation der
Temperaturmessung am  Transportfahrzeug (Systembeschreibung der
verwendeten Messeinrichtung und  Datenaufzeichnung, Vorlage des
Herstellerzertifikats zur Thermoisolation)
Der Umlaufplan zur Anlieferung des Asphaltmischgutes muss mindestens
folgende Angaben enthalten:
   - vorgesehene Einbaumenge je Asphaltmischgutart pro Zeiteinheit
   - geplante Umlaufzeit der Transportfahrzeuge von der Beladung
(Asphaltmischwerk) bis zur  Entladung (Baustelle) unter
Berücksichtigung der unteren Grenzwerte für die
Asphaltmischguttemperatur bei Übergabe in den Beschicker (ZTV
Asphalt-StB, Tabelle 5)
   - Anzahl der eingesetzten Transportfahrzeuge sowie ggf. vorgesehene
Kennzeichnung der  Transportfahrzeuge (z.B. beim Einbau von
Kompaktasphalt zur Vermeidung von  Verwechslungen)
   - Anzahl der geplanten Umläufe
   - Geplante Maßnahmen zur Aufrechterhaltung eines kontinuierlichen
Einbauprozesses bei  Störungen im Logistikkonzept

3.3  Wasserhaltung

Um die Aufstandsfläche für das Bohrgerät herzustellen macht sich im
Bereich der Spundwand die Einrichtung einer Wasserhaltung mit
Pumpenanlage erforderlich.

3.4  Baubehelfe

Für die Herstellung der Kappe macht sich ein Traggerüst erforderlich.
Die herzustellende Bohrgerätaufstandsfläche wird seitlich durch eine
temporäre Spundwand gestützt. Die ggf. notwendigen
Standsicherheitsnachweise sind durch den AN zu erbringen (siehe 4.2).

3.5  Stoffe, Bauteile

Die verwendeten Materialien müssen dem geltenden Regelwerk und dem
Bauvertrag entsprechen.

Temperaturabgesenkter Asphalt

In Vorgriff auf die noch nicht eingeführten Regelwerke (TL Asphalt-StB
25 und ZTV Asphalt-StB 25, Teil 1 und Teil 2) sind Walzasphalte
temperaturabgesenkt herzustellen und einzubauen.

Grundsätzlich sollen alle Einbauflächen beim Einsatz von
temperaturabgesenktem Walzasphalt ausschließlich unter Verwendung von
Straßenfertigern mit Absaugeinrichtung, mit thermoisolierten
Transportmulden und bei geeigneten Randbedingungen der Baustelle unter
Verwendung eines Beschickers eingebaut werden.

Zusätzliche Angaben im Eignungsnachweis beim Einsatz von TA-Asphalt

Im Eignungsnachweis sind beim Einsatz von TA-Asphalt zusätzlich zu den
Angaben nach den ZTV Asphalt-StB 07/13 folgende Ergänzungen im Abschnitt
2.3.2 a) zu fordern:

Angabe zum Verfahren der Temperaturabsenkung (hier sind folgende
Unterscheidungen vorgesehen: Schaumbitumen oder gebrauchsfertig
viskositätsverändertes Bitumen (TL V Bit-StB) oder Zugabe organisch oder
Zugabe mineralisch oder Zugabe oberflächenaktiv)
Angabe zum Bitumenvolumen,
Bindemittelart und sorte des frisch zugegebenen Bitumens,
Bindemittelart und sorte des resultierenden Bindemittels,
Äqui-Schermodultemperatur T(G* = 15 kPa) in °C und zugehöriger
Phasenwinkel in ° des resultierenden Bindemittels nach den TP
Bitumen-StB 25, Teil 3,
bei Verwendung von Polymermodifiziertem Bitumen 65/105-70 A und 45/80-65
A: Äqui Schermodultemperatur T(G* = 15 kPa) in °C und zugehöriger
Phasenwinkel in ° und Erweichungspunkt Ring und Kugel aus der
Erstprüfung,
bei Verwendung eines gebrauchsfertig Viskositätsveränderten Bitumens:
Art und Sorte, Äqui-Schermodultemperatur T(G* = 15 kPa) in °C und
zugehöriger Phasenwinkel in ° des rückgewonnenen Bindemittels aus der
Erstprüfung,
bei Verwendung von viskositätsverändernden, organischen Zusätzen:
Hersteller, Typ, Produktbezeichnung, Menge in M.-% bezogen auf den
Bindemittelgehalt sowie Äqui-Schermodultemperatur T(G* = 15 kPa) in °C
und zugehöriger Phasenwinkel in ° des rückgewonnenen Bindemittels aus
der Erstprüfung,
bei Verwendung von oberflächenaktiven Zusätzen zur Temperaturabsenkung:
Hersteller, Produktbezeichnung, Menge in M.-% bezogen auf den
Bindemittelgehalt,
bei Mitverwendung von Asphaltgranulat:
Äqui-Schermodultemperatur T(G* = 15 kPa) in °C und zugehöriger
Phasenwinkel des rückgewonnenen Bindemittels aus den Asphaltgranulaten

Temperaturgrenzwerte und Transport von TA-Asphaltmischgut
Ergänzend zu den ZTV Asphalt-StB 07/13, Abschnitt 2.3.4 sind folgende
Anforderungen zu erfüllen.

Die Tabelle 5 der ZTV Asphalt-StB 07/13 entfällt und wird wie folgt
ersetzt:

Der Transport erfolgt in thermoisolierten Transportmulden (mit
Thermoisolierung der Stirn- und Seitenflächen sowie des Muldenbodens bei
einem Wärmedurchgangswiderstand R = 1,65 m²K/W bei 20°C) mit einer
Abdeckvorrichtung oder in geschlossenen Thermobehältern.
Gussasphalt ist in fahrbaren Rührwerkskesseln ständig zu rühren. Es sind
nur Rührwerkskessel mit einem fernbedienbaren Auslass zu verwenden.

Die Temperatur des Asphaltmischgutes muss folgende Grenzwerte einhalten:
Asphaltmischgut für Asphalttragschichten, Asphalttragdeckschichten und
Asphaltbinderschichten und Asphaltausgleichsschichten: 130 °C bis 150 °C
Asphaltmischgut für Asphaltdeckschichten und Asphaltzwischenschichten
aus
Walzasphalt: 140 °C bis 155 °C (bei Schichtdicken < 3,0 cm bis 165 °C,
ausgenommen Kompakte Asphaltbefestigungen)
Gussasphalt: 200 °C bis 230 °C.

Beim Walzasphalt gilt die Temperaturspanne beim Abkippen vom LKW in den
Kübel des Straßenfertigers bzw. des Beschickers. Beim Gussasphalt gilt
die Temperaturspanne beim Verlassen des Rührwerkskessels.

Bei der Herstellung des Asphaltmischgutes für Walzasphalte dürfen die
oberen Grenzwerte um bis zu 5 K überschritten werden, um ggf.
auftretende Temperaturverluste bis zum Einbau zu berücksichtigen.

Grenzwerte und Toleranzen Asphaltmischgut
Beim Einsatz von TA-Asphalt wird der Abschnitt 4.1 der ZTV Asphalt-StB
07/13 wie folgt ergänzt:

Die Äqui-Schermodultemperatur T(G*=15 kPa) des aus dem Asphaltmischgut
rückgewonnenen Bindemittels darf die in der nachfolgenden Tabelle 16a
angegebenen unteren Grenzwerte nicht unterschreiten und die oberen
Grenzwerte nicht überschreiten.

Tabelle 16a: Grenzwerte für Äqui-Schermodultemperatur T(G*=15kPa) bei
1,59 Hz des aus dem Asphaltmischgut rückgewonnenen Bindemittels

Diese Grenzwerte gelten sowohl für die sortenreine Verwendung von
Straßenbaubitumen oder Polymermodifizierten Bitumen nach den TL
Bitumen-StB als auch bei der Mitverwendung von Asphaltgranulat. Bei
Einhaltung der Grenzwerte ist der Erweichungspunkt Ring und Kugel nicht
maßgeblich. Eine Unter- oder Überschreitung der Grenzwerte nach Tabelle
16a stellt keinen Mangel dar, wenn die in der nachfolgenden Tabelle 16b
aufgeführten Grenzwerte für den Erweichungspunkt Ring und Kugel
eingehalten werden.

Die Tabelle 16 der ZTV Asphalt-StB 07/13 wird durch folgende Tabelle 16b
ersetzt:

Tabelle 16b: Grenzwerte für den Erweichungspunkt Ring und Kugel des aus
dem Asphaltmischgut rückgewonnenen Bindemittels

*) bezogen auf den Wert des Eignungsnachweises ± 8 K

Bei Verwendung von Bitumen nach den TL VBit-StB oder bei Verwendung von
viskositätsverändernden, organischen Zusätzen darf die
Äqui-Schermodultemperatur T(G*=15 kPa) des rückgewonnenen Bindemittels
die im Eignungsnachweis angegebene Äqui-Schermodultemperatur T(G*=15
kPa) um nicht mehr als 8 K über- oder unterschreiten.

Bei Verwendung von Bitumen nach den TL VBit-StB oder von
viskositätsverändernden, organischen Zusätzen werden keine Anforderungen
an die elastische Rückstellung des rückgewonnenen Bindemittels gestellt.

Begleitende Messungen und Dokumentation während des Einbaus
Beim Einbau von TA-Asphalt sind während des gesamten Einbauzeitraums
durch den Auftragnehmer folgende Messungen durchzuführen und zu
dokumentieren:

Wetter (mindestens stündlich)
Lufttemperatur (Messung in 2 Metern Höhe und Temperatur der Unterlage);
mindestens
stündlich
Windgeschwindigkeit und -richtung (mindestens stündlich oder
kontinuierlich)
Relative Luftfeuchte (mindestens stündlich oder kontinuierlich)
Temperatur des angelieferten Asphaltmischguts bei jedem Entladevorgang
im Beschicker-
und Fertigerkübel.
Zunahme der Verdichtung von Beginn bis zum Ende des Asphalteinbaus
mittels Aufsetz-
Sonde (Elektromagnetische Messung (PQI Sonde) oder Radioaktive Messung
(Isotopensonde))
Dokumentation der aufgebrachten Bitumenemulsion unmittelbar vor der
Überbauung (Art und Ansprühmenge der eingesetzten Bitumenemulsion,
angesprühte Unterlage je Einbaubahn, Lage der Einbaubahn, Station,
Datum/Uhrzeit und Foto)
Alternativ kann zur Beurteilung und Dokumentation einer homogenen
Verdichtung der Einsatz von Systemen zur flächendeckenden dynamischen
Verdichtungskontrolle von Asphalt (FDVK) erfolgen.
Messung der Entwicklung der Oberflächentemperatur der eingebauten
Schicht. Dies erfolgt unter Einsatz von Systemen zur kontinuierlichen
Temperaturmessung auf Basis von Infrarotmessungen zur Erfassung des
Temperaturprofils über die gesamte Einbaubreitedirekt hinter der
Einbaubohle mit einem Messabstand von = 25 cm (zwischen den Messpunkten
einer Messlinie) und = 25 cm zwischen den Messlinien erfolgen.

Die Ergebnisse dieser Messungen während des Einbaus sind dem Aufraggeber
unverzüglich nach dem Asphalteinbau zu übergeben.

Gesteinskörnungen und Schichten ohne Bindemittel:

Schichten ohne Bindemittel:
Für die Baustoffgemische ist die Aufnahme in die Liste der
güteüberwachten, in Thüringen beurteilten Hersteller von
Gesteinskörnungen und Baustoffgemischen für den Straßen- und
Ingenieurbau geregelt. Baustoffgemische, welche nicht in der o.g. Liste
enthalten sind, sind im Dienstaufsichtsbereich der Thüringer
Straßenbauverwaltung nicht einzusetzen.

Für Baumaßnahmen innerorts gilt:
Sofern Muschelkalk als Baustoffgemisch im Rahmen der ZTV SoB-StB
eingesetzt werden soll, so gilt im Anlieferungszustand für den Gehalt an
Feinanteilen die Kategorie UF 3. Im eingebauten Zustand darf der
Feinanteil < 0,063 mm nicht mehr als 5 M.-% betragen.

Gesteinskörnungen:
Für Gesteinskörnungen ist vom Auftragnehmer (AN) vor Beginn der
Baumaßnahme die Eignung für den vorgesehenen Verwendungszweck
nachzuweisen. Die relevanten Prüfungen für den entsprechenden
Verwendungszweck sind in den TL Gestein-StB und den Einführungsschreiben
des TMIL zu entnehmen. Während der Ausführung ist dem Auftraggeber (AG)
nachzuweisen, dass die eingesetzten Gesteinskörnungen den vertraglichen
Anforderungen entsprechen.

Sofern sich die Hersteller von Gesteinskörnungen der freiwilligen
Güteüberwachung unterziehen und die Aufnahme in die o.g. Liste auf
freiwilliger Basis beantragen, so entfällt der vorangegangene Absatz.
Dann gilt die Vorlage des aktuellen Listenauszugs des TLBV. Die Eignung
der Gesteinskörnung ist somit für den entsprechenden Verwendungszweck
nachgewiesen.

Mineralische Ersatzbaustoffe (MEB)

Der Einsatz mineralischer Ersatzbaustoffe (MEB) liefert einen Beitrag
zur Förderung des Ressourcenschutzes und der Kreislaufwirtschaft.
Entsprechend den Grundsätzen des Kreislaufwirtschaftsgesetzes (KrWG) und
des Thüringer Ausführungsgesetzes zum Kreislaufwirtschaftsgesetz
(ThürAGKrWG) sind MEB bei entsprechender Eignung zu bevorzugen.
Dabei sollten insbesondere MEB mit umweltrelevanten Inhaltsstoffen bzw.
geringeren Materialqualitäten berücksichtigt werden, sofern deren
Materialklasse für die vorgesehene Einbauweise zulässig ist. Die
Abwägung bei der Auswahl eines zur Verwendung vorgesehenen Baustoffes
hat unter Beachtung der Prinzipien der Wirtschaftlichkeit und
Sparsamkeit, eines fairen Wettbewerbes sowie unter der Voraussetzung,
dass keine anderen Rechtsvorschriften entgegenstehen, zu erfolgen.
Entscheidungen, die eine Verwendung von MEB ausschließen, sind vom AN zu
begründen. Die Begründung ist formlos im Rahmen des Eignungsnachweises
gemäß ZTV SoB-StB vorzulegen. Werden mineralische Ersatzbaustoffe (MEB)
verwendet, sind hierfür die Anforderungen der "Verordnung über
Anforderungen an den Einbau von mineralischen Ersatzbaustoffen in
technische Bauwerke (ErsatzbaustoffV - Ersatzbaustoffverordnung)" kurz
EBV zu erfüllen.
Unabhängig davon ist die bautechnische Eignung der im Angebot zur
Verwendung vorgesehenen MEB auf Grundlage des straßenbautechnischen
Regelwerkes unter Berücksichtigung der o. g. Vorgaben für
Gesteinskörnungen und Schichten ohne Bindemittel nachzuweisen
(Listenführung) und bei der Kalkulation und Angebotsabgabe zu
berücksichtigen.
Einbaubeschränkungen nach § 20 EBV - Mindesteinbaumengen
Es gelten nach § 20 der EBV folgende Mindesteinbaumengen für bestimmte
MEB:
Mindesteinbaumenge 50 m³:

- Braunkohlenflugasche - BFA
- Steinkohlenkesselasche - SKA
- Steinkohlenflugasche - SFA
- Hausmüllverbrennungsasche der Klasse 1 - HMVA-1
- Stahlwerksschlacke der Klasse 1 - SWS-1
- Hochofenstückschlacke der Klasse 2 - HOS-2
- Gießereirestsand - GRS
- Gießerei-Kupolofenschlacke - GKOS

Mindesteinbaumenge 250 m³:

- Hausmüllverbrennungsasche der Klasse 2 - HMVA-2
- Stahlwerksschlacke der Klasse 2 - SWS-2

Für Kupferhüttenmaterial der Klassen 1 und 2 (CUM-1 und CUM-2) gibt es
ebenfalls Mindesteinbaumengen. Ein Einbau von Kupferschlacke, die aus
anderen Herkunftsbereichen als aus Baumaßnahmen der Thüringer
Straßenbauverwaltung stammt, ist im Thüringer Bundesfern- und
Landesstraßenbau nicht zulässig.
Sind diese MEB Teil eines Gemisches, ist für jeden MEB die jeweilige
Mindesteinbaumenge einzuhalten.

Einbaubeschränkungen nach § 19 EBV - Schutzgebiete
Der Einbau von MEB und ihrer Gemische (§19 EBV) ist in
Wasserschutzgebieten der Zone I und in Heilquellenschutzgebieten der
Zone I unzulässig.
In Wasserschutzgebieten der Zone II und in Heilquellenschutzgebieten der
Zone II dürfen nur folgende MEB in technische Bauwerke eingebaut werden:

Bodenmaterial/Baggergut der Klasse 0  BM/BG-0
Gleisschotter der Klasse 0  GS-0
Schmelzkammergranulat  SKG
Anzeigepflichten gemäß § 22 EBV - Voranzeige
Für die folgenden MEB bestehen gemäß § 22 Absatz 1 bis 4 EBV
Anzeigepflichten.
Baggergut der Klasse F3  BG-F3
Bodenmaterial der Klasse F3  BM-F3
Recycling-Baustoff der Klasse 3  RC-3
Braunkohlenflugasche  BFA
Steinkohlenkesselasche  SKA
Steinkohlenflugasche  SFA
Hausmüllverbrennungsasche der Klasse 1  HMVA-1
Hausmüllverbrennungsasche der Klasse 2  HMVA-2
Stahlwerksschlacke der Klasse 1  SWS-1
Stahlwerksschlacke der Klasse 2 SWS-2
Hochofenstückschlacke der Klasse 2  HOS-2
Gießereirestsand  GRS
Gießerei-Kupolofenschlacke  GKOS
Kupferhüttenmaterial der Klassen 1 und 2 (CUM-1 und CUM-2) ist ebenfalls
anzeigepflichtig. Ein Einbau von Kupferschlacke, die aus anderen
Herkunftsbereichen als aus Baumaßnahmen der Thüringer
Straßenbauverwaltung stammt, ist im Thüringer Bundesfern- und
Landesstraßenbau nicht zulässig.
Eine Voranzeige hat bei der zuständigen Behörde vier Wochen vor Einbau
in schriftlicher oder elektronischer Form durch den Auftragnehmer zu
erfolgen. Die Anzeige erfolgt im Umfang des  § 22, Abs. 3 bzw. Anlage 8
EBV für o. g. MEB oder ihrer Gemische ab einem Einbauvolumen von 250 m³.
Erfolgt der Einbau von MEB in festgesetzten Wasser- und
Heilquellenschutzgebieten, ist die Verwendung von MEB (ausgenommen
BM/BG-0, GS-0 und SKG) unabhängig vom Einbauvolumen der zuständigen
Behörde vier Wochen vor Einbau schriftlich oder elektronisch anzuzeigen.

Eine ggf. abweichende Entscheidung der zuständigen Behörde nach
Paragraphen §§ 51 bis 53 Wasserhaushaltsgesetz zum Einbau von MEB in
festgesetzten Wasserschutzgebieten und Heilquellenschutzgebieten ist dem
Auftraggeber vor dem Einbau elektronisch zu übergeben.
Erfolgt die Anzeige des vorgesehenen Einbaus von MEB nach § 22 EBV bei
der zuständigen Behörde, ist diese dem Auftraggeber zeitgleich
elektronisch zu übermitteln.
Anzeigepflichten gemäß § 22 EBV - Abschlussanzeige
Für die vorangezeigten MEB ist eine Abschlussanzeige nach Anlage 8 der
EBV zu erstellen. Innerhalb von zwei Wochen nach Abschluss der
Baumaßnahme sind anhand der zusammengefassten Lieferscheine (§ 25 Absatz
1 EBV) die tatsächlich eingebauten Mengen und Materialklassen der
verwendeten MEB durch den Auftragnehmer unverzüglich schriftlich oder
elektronisch an die zuständige Behörde zu übermitteln.
Dem Auftraggeber ist eine vom Auftragnehmer unterzeichnete Kopie der an
die zuständige Behörde übermittelten Abschlussanzeige in elektronischer
Form zu übermitteln.
Dokumentation des Einbaus von MEB
Die Dokumentation des Einbaus von MEB ist für Baumaßnahmen der Thüringer
Straßenbauverwaltung für alle verwendeten MEB, unabhängig von deren
Materialwerten, ab der ersten Einbautonne zu erstellen.
Für anzeigepflichtige MEB wird die Verpflichtung zur Erstellung eines
Deckblattes (§ 25 Absatz 3 EBV) durch die Dokumentation der Vor- und
Abschlussanzeige ersetzt.
Bei nicht anzeigepflichtigen MEB sind die im Rahmen der Baumaßnahme
erhaltenen Lieferscheine zusammenzuführen und mit einem Deckblatt gemäß
Anlage 8 EBV zu versehen.
Die Dokumentation ist innerhalb von zwei Wochen nach Abschluss der
Baumaßnahme durch den Auftragnehmer unverzüglich in elektronischer Form
dem Auftraggeber zu übermitteln.

Verwendung von Asphaltgranulat in Asphalttragschichten

Für die Herstellung von Asphalttragschichtmischgut (bis Bk10) kann in
Abweichung zu den TL Asphalt-StB und ZTV Asphalt-StB bei der Verwendung
von Asphaltgranulat auch ein Straßenbaubitumen 160/220 eingesetzt
werden.
Es darf jedoch nur ein Bitumen verwendet werden, dass höchstens zwei
Sorten weicher als das geforderte Bitumen ist. Der in der Erstprüfung
angegebene resultierende Erweichungspunkt Ring und Kugel (TR&Bmix) muss
innerhalb der Sortenspanne des ausgeschriebenen (geforderten)
Straßenbaubitumens liegen. Ein weicheres Straßenbaubitumen als 160/220
darf nicht verwendet werden.

Affinität und Einsatz von Kalkhydrat

Regelungen für Walzasphaltdeck- und -binderschichten
Asphaltmischgut für Walzasphaltdeck- und -binderschichten muss unter
Zugabe von Kalkhydrat oder Mischfüller (adhäsionsverbessernde Füller)
hergestellt werden.

Bezogen auf das Gesteinskörnungsgemisch ist mindestens 1,0 M.-%
Calciumhydroxid zuzugeben. Dabei ist Kalkhydrat EN 459-1 CL 90-S oder CL
80-S bzw. Mischfüller gem. EN 13043/TL Gestein-StB, Tabelle 31 zu
verwenden. Es ist der tatsächliche Calciumhydroxidgehalt (verfügbare
Kalk) nach TP Gestein-StB, Teil 3.9 des zugesetzten Kalkhydrat bzw.
Mischfüllers zu berücksichtigen. Der zugegebene Anteil an Kalkhydrat
bzw. Mischfüller, der Calciumhydroxidgehalt (Ca(OH)2 verfügbar) sowie
die im Rahmen der Erstellung der Erstprüfung ermittelte Wiederfindung
des Calciumhydroxidgehaltes sind in der Erstprüfung anzugeben.

Im Rahmen der Erstprüfung ist das Haftverhalten zwischen Gestein und
Bitumen nachzuweisen. Grundlage für die Prüfung ist die TP Asphalt-StB,
Teil 11, jedoch ist bei Verwendung von Kalkhydrat bzw.
adhäsionsverbesserndem Füller bei Anwendung des Prüfverfahrens
insbesondere die veränderte Vorbereitung der Proben (Beaufschlagung der
zu prüfenden Gesteinskörnungen mit Kalkhydrat/adhäsionsverbesserndem
Mischfüller) zu beachten. Diesbezüglich ist der Baubeschreibung als
Anlage die Arbeitsanweisung, "Probenvorbereitung zur Durchführung von
Prüfung des Haftverhaltens zwischen Gestein, Bitumen und
adhäsionsverbesserten Füllern auf Grundlage der TP Asphalt-StB Teil 11"
beigefügt. Es muss ein Umhüllungsgrad von mind. 60% nach 24 h Rolldauer
nachgewiesen werden. Der ermittelte Wert ist in der Erstprüfung
anzugeben.

Asphaltmischgut für Deckschichten aus Asphaltbeton AC 11 DS, AC 8 DS, AC
11 DN, AC 8 DN sowie Splittmastixasphalt SMA 11 S, SMA 8 S, SMA 8 N
müssen mind. 50% Kalkstein- oder Dolomitfüller (mindestens der Kategorie
CC80) im Anteil < 0,063 mm enthalten (gilt für alle Belastungsklassen).
In der Kontrollprüfung muss mindestens 40% Gesamtkalkgehalt (Summe
Calciumcarbonat- und Magnesiumcarbonatgehalt) im Anteil < 0,063 mm,
ermittelt durch komplexometrische Titration gem. TP Gestein 3.8.3,
nachgewiesen werden.

Regelung für Walzasphalttragschichten
Für Asphaltmischgut für Walzasphalttragschichten muss im Rahmen der
Erstprüfung ein Umhüllungsgrad von mind. 60% nach 24 h Rolldauer gem. TP
Asphalt, Teil 11 (Flaschenrollmethode) nachgewiesen werden. Wird im
Rahmen der Kontrollprüfung eine Prüfung nach TP Asphalt, Teil 11
durchgeführt, so muss ein Sollwert von mind. 60% Umhüllungsgrad nach 24
h Rolldauer nachgewiesen werden. Gegebenenfalls sind vom
Mischguthersteller ein haftverbessertes Bindemittel oder ein chemischer
Haftverbesserer zu verwenden, um eine ausreichende Affinität zwischen
den verwendeten Gesteinskörnungen und dem Bindemittel zu erreichen.

Bewertung der Kontrollprüfungen durch den Auftraggeber
Aufhellung:
Unterschreitung des Anteils der hellen groben Gesteinskörnung ist ein
Mangel; Abzug nach Formel in DA 07/11-33/4 kann vereinbart werden
(alternativ: Messung).
elastische Rückstellung
Unterschreitung 40 % und/oder 10 cm (10/40-65 A, 25/55-55, 45/80-50,
40/100-65 A) Fadenlänge ist ein Mangel bzgl. der vertraglich
vereinbarten Bindemittelsorte.
Kalksteinmehl:
Bei Unterschreitung vertragliche Konsequenzen, z.B. Minderung,
Verlängerung der Frist für Mängelansprüche etc.  möglich.

3.6  Abfälle

Die Übernahme sowie die vollständige, ordnungsgemäße und schadlose
Entsorgung der Abfälle und Ausbaustoffe hat unter Beachtung der
geltenden Gesetze, zugehörigen Verordnungen sowie einschlägiger umwelt-
und abfallrechtlicher Bestimmungen zu erfolgen.
Sofern der AN nicht selbst die Anforderungen für die in den weiteren
besonderen Vertragsbedingungen geforderten abfalltechnischen Tätigkeiten
erfüllt, hat er für die entsprechenden abfallwirtschaftlichen
Tätigkeiten (einschließlich eventueller Lagerung) ausschließlich
Entsorgungsbetriebe zu beauftragen.
Verlangt ein vom AN vorgesehener Entsorger/Transporteur zusätzliche bzw.
weitere Deklarationen bzw. Analysen des Abfalls so hat der AN dies dem
AG rechtzeitig - mindestens zwei Wochen vor Beginn der Arbeiten, bei der
der Abfall anfällt - anzuzeigen. Für die analytische Untersuchung
beauftragt der AN die vom AG bestimmte Institution (z. B. Prüfstelle,
Labor, Ingenieurbüro etc.) und trägt die anfallenden Kosten.
Probenahmen dürfen nur in Abstimmung mit dem AG und in dessen Beisein
erfolgen.
Werden bei der Bauausführung Abfälle oder Ausbaustoffe angetroffen,
deren Abfalleigenschaften von den Angaben im Bauvertrag abweichen, so
hat der AN den AG unverzüglich von diesem Sachverhalt in Kenntnis zu
setzen. Erforderliche Deklarationsanalysen einschließlich Probenahmen
werden vom AG veranlasst. Bis zur Probenahme am unberührten Material
sind die Arbeiten zur Aufnahme dieses Materials zu unterbrechen.
Nicht gefährliche Abfälle
Es ist ein Nachweis der durchgeführten Entsorgung mit Hilfe des
Formblattes "Abfallliste" (Anlage 3 der DA Nachweisführung) zu
erbringen. Darin bestätigt der AN durch Unterschrift die Richtigkeit der
dort gemachten Angaben zum Transport und der Entsorgungsbetrieb durch
Unterschrift die Annahme des Abfalls. Auf besondere Anforderung des AG
sind jederzeit die entsprechenden Wiegescheine einschließlich der
entsprechenden Zusammenstellung vorzulegen. Wenn Wiegescheine vorgelegt
werden sollen, müssen diese mindestens den Namen und die Anschrift des
Entsorgungsbetriebes sowie das Datum und die Uhrzeit der Wägungen
enthalten.
Für "nicht gefährliche" Abfälle aus Straßenbaumaßnahmen ist eine
Erlaubnis nach § 54 KrWG zum Transport der Abfälle nicht erforderlich.
Es reicht eine Anzeige nach § 53 KrWG.
Fällt bei der Baumaßnahme nicht aufbereitetes Bodenmaterial/Baggergut
(BM/BG) im Sinne der Ersatzbaustoffverordnung (ErsatzbaustoffV, kurz
EBV) an und erfolgt ein Inverkehrbringen dieses Materials, ist vom
Auftragnehmer hierfür gemäß § 25 EBV ein Lieferschein nach dem Muster
der Anlage 7 der EBV auszustellen. Der Lieferschein ist dann nicht
erforderlich, wenn die abzugebende Menge 200 t unterschreitet und es
sich um Bodenmaterial/Baggergut der Klassen 0, 0* bzw. F0* handelt. Der
Lieferschein ist dem Auftraggeber als Durchschrift oder Kopie
fortlaufend in elektronischer Form zu übermitteln.
Gefährliche Abfälle
Der Transport von gefährlichen Abfällen bedarf einer Erlaubnis nach § 54
KrWG. Besitzt der Beförderer ein Zertifikat als Entsorgungsfachbetrieb,
reicht eine Anzeige nach § 53 KrWG aus. Die Anzeige bzw.
Beförderungserlaubnis ist zum vom AG vorbestimmten Zeitpunkt vorzulegen.

Vor Baubeginn benennt der AN schriftlich dem AG die für den rechtmäßigen
Umgang mit den anfallenden Ausbaustoffen bzw. Abfällen verantwortliche
Person und dessen Vertreter.
Der AN hat dem AG bzw. dessen Bevollmächtigten spätestens 7 Werktage vor
Leistungsbeginn die genaue zeitliche Abfolge der Ausbauarbeiten sowie
die Menge der anfallenden gefährlichen Abfälle schriftlich anzumelden.
Die Folgen unvollständiger bzw. verspäteter Angaben gehen zu Lasten des
AN.
Der AN bzw. die von ihm benannte verantwortliche Person hat sicher zu
stellen, dass der gesamte elektronische Schriftverkehr
(Entsorgungsnachweis, Begleitscheine etc.) im elektronischen Postfach
des Bevollmächtigten des AG abgelegt wird.
Ergänzende Untersuchungen (Haufwerksuntersuchungen, verdichtende
Untersuchungen)
Sind für ergänzende Untersuchungen Haufwerksbeprobungen erforderlich,
erfolgt die Herstellung der Haufwerke durch den AN auf gesonderte
Anweisung des AG und in dessen Anwesenheit. Die vom AN
bereitzustellenden Zwischenlager sind so zu gestalten, dass schädliche
Umwelteinwirkungen verhindert bzw. auf ein Mindestmaß beschränkt werden.

Nachweisverfahren beim Ausbau und der Entsorgung von gefährlichen
Abfällen:
Für gefährliche Abfälle ist das elektronische Abfallnachweisverfahren
(eANV) zu führen.
Die Straßenbauverwaltung als AG ist der Abfallerzeuger und führt den
Entsorgungsnachweis (Vorabnachweis).
Der Entsorgungsnachweis wird vom AG bzw. dessen Bevollmächtigten mit dem
vom AN verbindlich benannten Entsorger geführt.
Die Fristen gemäß Nachweisverordnung sind einzuhalten. Die Folgen
unvollständiger bzw. verspäteter Angaben gehen zu Lasten des AN.
Folgender Ablauf ist im Grundverfahren vorgesehen.
Der AN liefert dem AG die notwendigen Daten des Entsorgers.
Der AG erstellt mit diesen Daten den Entsorgungsnachweis gem. eANV und
verschickt diesen elektronisch an den Entsorger.
Der Entsorger prüft die Daten, signiert die Annahmeerklärung (AE) und
schickt diese elektronisch an die zuständige Entsorgerbehörde (in
Thüringen: TLVwA) weiter.
4. Die Entsorgerbehörde muss dem Abfallerzeuger (AG) den Eingang der
Nachweiserklärungen innerhalb von 12 Tagen bestätigen, sofern sie die
Zulässigkeit des beabsichtigten Entsorgungspfades nicht innerhalb dieser
Frist bestätigt. Die Entsorgerbehörde muss innerhalb von 30 Tagen über
die Zulässigkeit des beabsichtigten Entsorgungspfades entscheiden. Die
Frist kann durch Aufforderung zur Ergänzung der Nachweiserklärungen bzw.
zur Vorlegung weiterer Unterlagen unterbrochen werden. Die
Entsorgerbehörde erteilt eine Entsorgungsnachweisnummer und versendet
den Entsorgungsnachweis mit Behördlicher Bestätigung (BB) an den AG und
den Entsorger.
Erst nach Behördlicher Bestätigung kann die tatsächliche Entsorgung
erfolgen.
Falls der verbindlich benannte Entsorgungsbetrieb im Besitz einer
behördlichen Bestätigung zur Teilnahme am privilegierten Verfahren ist,
entfällt die behördliche Bestätigung zur vorgesehenen Entsorgung (Ablauf
im Grundverfahren, Schritt d).
Führen der Verbleibnachweise (Begleitscheine):
Es besteht die Pflicht zur elektronischen Signatur für alle Beteiligten.
Nach Maßgabe der für sie bestimmten Aufdrucke auf den Ausfertigungen der
Begleitscheine hat die für den rechtmäßigen Umgang mit den anfallenden
Ausbaustoffen bzw. Abfällen verantwortliche Person des AG
(Bevollmächtigter) als Abfallerzeuger spätestens bei Übergabe, der
Beförderer spätestens bei Übernahme sowie der Abfallentsorger spätestens
bei Annahme der Abfälle die Begleitscheine auszufüllen und elektronisch
(mit Signierkarte und Kartenlesegerät) zu signieren. Die Reihenfolge der
Unterschriftsleistungen ist zwingend vorgeschrieben und einzuhalten. Die
Zustimmung des Abfallerzeugers zur elektronischen Signatur des
Beförderers an anderer Stelle als am Ort der Übergabe ist gem. § 19 (2)
NachwV schriftlich und vor Durchführung der Beförderung zu erteilen.
Vor Übergabe der Abfälle signiert der Bevollmächtigte des AG. Je
Begleitschein werden zwei Ausdrucke zur Quittierung der Übernahme
erstellt und zur Baustelle gebracht, sofern der AN nicht vor Ort
elektronisch signieren kann. Bei Übernahme der Abfälle signiert der
Abfallbeförderer (der LKW-Fahrer). Das kann zunächst handschriftlich
erfolgen, der Name muss lesbar dazugesetzt werden. Der Erzeuger und der
Beförderer erhalten jeweils eine der beiden (hand)signierten Ausdrucke
des Begleitscheins.
Der Entsorgungsnachweis ist in Kopie, der Begleitschein als Ausdruck des
im eANV erstellten Begleitscheins mit den Unterschriften des Erzeugers
und des Beförderers in jedem Fahrzeug des Beförderers mitzuführen.
Alle Unterlagen im Rahmen der Nachweisverfahren sind dem AG bzw. dessen
Bevollmächtigtem unaufgefordert im unmittelbaren Anschluss an die
Entsorgungsmaßnahme, spätestens jedoch 3 Tage danach, zu übergeben.

3.7  Winterbau

- entfällt

3.8  Beweissicherung

Für das bauliche Umfeld macht sich eine Beweissicherung gemäß LV- OZ
erforderlich.

3.9  Sicherungsmaßnahmen

Auf der fertig gestellten Kappe macht sich bis zur Herstellung des
Füllstabgeländers eine provisorische
Absturzsicherung erforderlich.

3.10  Belastungsannahmen (Brückenbau)

Die Bemessung der neuen Stützwand erfolgt nach DIN-EN 1991-2/NA

3.11  Vermessungsleistungen, Aufmaßverfahren

Der Auftragnehmer bekommt vom Auftraggeber vor Beginn der Bauarbeiten
die Hauptabsteckpunkte übergeben. Dies sind vom AN zu sichern. Die
Bauvermessung ist Sache des AN.

3.12  Prüfungen und Nachweise

Art und Umfang von Prüfungen und Nachweisen richten sich nach dem
geltenden Regelwerk, sofern nicht ausdrücklich etwas anderes gefordert
wird.

Erstprüfungen
Erstprüfungen sind Bestandteil des Eignungsnachweises. Der AN hat für
alle einzubauenden Stoffe die Eignung für den vorgesehenen Zweck
entsprechend der geltenden Regelwerke nachzuweisen. Der Eignungsnachweis
ist dem AG mindestens 14 Tage vor Einbau zur Bestätigung vorzulegen.

Eigenüberwachungsprüfungen
Die Eigenüberwachung liegt in der Verantwortung des AN. Die
erforderlichen Eigenüberwachungsprüfungen sind so zu dokumentieren, dass
sie dem AG auf Verlangen jederzeit vorgelegt werden können.

Kontrollprüfungen
Kontrollprüfungen liegen in der Verantwortung des AG. Bei Prüfungen und
Probenahmen im Rahmen von Kontrollprüfungen wird dem AN die Möglichkeit
zur Teilnahme gegeben.

Kontrollprüfung der Griffigkeit:

Die Prüfung der fertigen Asphaltdeckschicht erfolgt für die Abnahme 4
bis 8 Wochen nach Verkehrsfreigabe. Sofern dieser Zeitraum in die Monate
Oktober bis April fällt bzw. wenn die Witterungsverhältnisse eine
regelkonforme Messung im genannten Zeitraum nicht zulassen, ist die
Messung im Monat Mai durchzuführen.

Sie erfolgt mit dem Seitenkraftmessverfahren (SKM). Auf eine Messung mit
SKM kann verzichtet werden, wenn bei der Prüfung der Griffigkeit nach
den TP Griff-StB (SRT) folgende Richtwerte eingehalten werden:
- SRT-Wert [-] = 60,
- Ausflusszeit [s ] = 30.

Wenn der Messung mit SKM objektive Gründe, wie z.B.
- Baulänge < 1.000 m,
- Ortsdurchfahrten,
- ungünstige Linienführung,
- problematische Verkehrsverhältnisse,
- Kreisverkehre,
- Krümmen mit r < 35 m,
- Fahrstreifenbreite < 3 m
entgegenstehen, die eine regelkonforme Messung absehbar verhindern bzw.
diese erheblich erschweren, dann erfolgt die Kontrollprüfung der
Griffigkeit nach den TP Griff-StB (SRT) mittels SRT und Ausflussmesser.
Es gelten folgende Grenzwerte:
- SRT-Wert [-] = 60,
- Ausflusszeit [s ] = 30.

Wird die Griffigkeit zum Zeitpunkt der Abnahme aus einem der oben
genannten Gründen nach TP Griff-StB (SRT) gemessen, so erfolgt auch die
Messung der Griffigkeit zum Ende der Frist für Mängelansprüche mittels
SRT/AM.
In diesem Fall gelten folgende Grenzwerte:
- SRT-Wert [-] = 56,
- Ausflusszeit [s ] = 30.

Besondere Anforderungen an den Nachweis und die Überwachung von Beton

Folgende Unterlagen sind dem AG zur Bestätigung der Betonrezepturen
rechtzeitig, mindestens vier Wochen vor Betonierbeginn, zu übergeben:

Eine Zuordnung der geplanten Rezepturen zu den jeweiligen OZ.
Eine Liste mit Ansprechpartnern des Herstellers, der Eigenüberwachung,
der Fremdüberwachung und des verantwortlichen Bauleiters.
Ein baustellenbezogenes Sortenverzeichnis des Lieferwerkes und die
Mischungsberechnungen der zu verwendenden Rezepturen. Sofern das
Ersatzlieferwerk nicht über identische Rezepturen und Ausgangsstoffe
verfügt, sind sämtliche Nachweise auch für das Ersatzlieferwerk zu
erbringen.
Einen mit dem Hersteller abgestimmten Prüfplan mit verbindlichen
Abnahmekriterien für den Frischbeton (Konsistenz und LP-Gehalt).
Einen gültigen Listenauszug des TLBV aller verwendeten Gesteinskörnungen
Gültige Übereinstimmungszertifikate und Leistungsbeschreibungen der
Zusatzmittel, der Zusatzstoffe und der Zemente.
Übereinstimmungszertifikate der Mischanlagen.
Aktuelle Ergebnisse der WPK, sofern diese noch nicht vorliegen
vollständige Erstprüfungen jeder Rezeptur.
Die bestätigte Anmeldung der ÜK2 Überwachung.

Zusätzlich zu den geltenden Regelwerken wird für Kappenbeton gefordert:

Die erforderliche CDF-Prüfung im Rahmen der Erstprüfung für den
Kappenbeton ist werksbezogen (Jeweils für das Hauptlieferwerk und das
Ersatzlieferwerk) durchzuführen bzw. durch aktuelle Ergebnisse aus der
laufenden WPK zu belegen.

Wird Luftporenbildner zusammen mit FM/BV eingesetzt, ist der
erforderliche Wirksamkeitsnachweis (Ermittlung der Luftporenkennwerte am
Festbeton nach DIN EN 480-11 (12-2005)) mit der gleichen Rezeptur zu
erbringen die auch eingebaut werden soll. Die Prüfung darf nicht älter
als 5 Jahre sein. Der Wirksamkeitsnachweis mit einer Referenzmischung
reicht hier nicht aus!

Fallen Zusatzkosten für Prüfungen oder Nachweise an, sind diese
Nebenleistungen. Eine gesonderte Vergütung erfolgt nicht. Die Unterlagen
sind vollständig und in Papierform einzureichen.

Hinweis: Um Verzögerungen aufgrund fehlender Nachweise zu vermeiden
sollte der Hersteller rechtzeitig über die Anforderungen informiert
werden, damit ggf. fehlende Prüfungen bestimmter Eigenschaften vom
Hersteller des Betons durchgeführt und nachgewiesen werden können.

Frischbetonprüfungen

Entspricht der Frischbeton nicht den vereinbarten Abnahmekriterien
(Konsistenz bzw. LP-Gehalt) ist das Fahrzeug zurückzuweisen. Eine
Nachdosierung von FM / BV darf nur mit Zustimmung des BÜ und nur mit dem
ursprünglich in dieser Rezeptur eingesetzten Zusatzmittel und nach einer
vom Hersteller bestätigten Dosiertabelle erfolgen.

Bei der Lieferung von Kappenbeton sind bei jedem Fahrzeug vor dem Einbau
der LP-Gehalt und die Konsistenz zu prüfen und zu dokumentieren. Im Fall
einer Nachdosierung von FM / BV ist die Prüfung vor dem Einbau zu
wiederholen. Werden die Abnahmekriterien nicht erreicht ist das Fahrzeug
zurückzuweisen. Diese Prüfungen sind in den Betonierplan einzubeziehen
und bei der Bestellung zu beachten, um Standzeiten vor der Entladung zu
vermeiden.

3.13  Zusammenfassende Angaben für die Erarbeitung des Sicherheits- und
Gesundheitsschutzplanes (Sige-Plan)
Die Verordnung über Sicherheits- und Gesundheitsschutz auf Baustellen
(Baustellenverordnung-BaustellV) ist zu beachten. Bei Baustellen gemäß
§2 Abs. 2 dieser Verordnung ist unmittelbar nach Auftragserteilung,
spätestens jedoch 2 Wochen vor Einrichtung der Baustelle, eine
Vorankündigung der zuständigen Behörde zu übermitteln (siehe Sonstige
Anlagen).
Bei Baustellen nach §2, Abs. 3 ist zusätzlich ein Sicherheits- und
Gesundheitsschutzplan zu erstellen. Dem Auftragnehmer werden folgende
Auftraggeberaufgaben gemäß Baustellenverordnung übertragen und
entsprechend der im Leistungsverzeichnis enthaltenen Leistungspositionen
abgerechnet.

(1)

Die Aufgaben des Sicherheits- und Gesundheitsschutzkoordinators gemäß
Baustellenverordnung werden dem Auftragnehmer für die in den
Verdingungsunterlagen beschriebene Baumaßnahme und ggf. für folgende
gleichzeitig laufende bzw. zeitweise sich überschneidende weitere
Baumaßnahmen (Baustellen) mit folgenden vertraglich vereinbarten/
voraussichtlichen Ausführungszeiten übertragen:

(Bezeichnung der Baustelle, Ortsangabe, Ausführungszeit)

(2)

Für folgende, weitere Baustellen, die sich örtlich und / oder zeitlich
mit den unter (1) genannten Baustellen überschneiden, sind eigene
Sicherheits- und Gesundheitsschutzkoordinatoren zuständig bzw.
vorgesehen:

(Bezeichnung der Baustelle, Ortsangabe, Ausführungszeit, ggf. Name des
AN, ggf. Name des Koordinators)

(3)

Die Aufgaben des Sicherheits- und Gesundheitsschutzkoordinators sind:

Sicherheits- und Gesundheitsschutzpläne gemäß Vorgaben des Auftraggebers
ausarbeiten
zu lassen (§ 3 Abs. 2 Nr. 2 BaustellV) und aufeinander abstimmen.
Prüfen der Sicherheits- und Gesundheitsschutzpläne und Kontrolle der
Anpassung sowie
Hinwirken auf die Einhaltung der Sicherheits- und
Gesundheitsschutzpläne.

Wahrnehmen der Aufgaben nach § 3 Abs. 3 Baustell-V entsprechend der
"Erläuterung zur Verordnung über Sicherheit und Gesundheitsschutz auf
Baustellen (Baustellenverordnung)".

Kontrolle der Vorankündigung(en)

Gegebenenfalls Hinwirken auf das Einhalten der Baustellenordnung sowie
des Baustelleneinrichtungsplanes der Baustellen unter (1) zur Vermeidung
gegenseitiger Gefährdungen.

Berücksichtigen sicherheits- und gesundheitsschutzrelevanter
Wechselwirkungen zwischen Arbeiten auf der Baustelle und anderer
betrieblicher Tätigkeiten oder Einflüsse auf oder in der Nähe der
Baustelle.

Kontrolle der Absicherung der Baustellen unter (1) mit dem Ziel der
Vermeidung gegenseitiger Gefährdungen.

Organisieren und Durchführen von Sicherheitsbesprechungen und
-begehungen, Auswerten der Ergebnisse und Unterrichten des
Auftraggebers.

Abstimmungen führen mit den unter (2) angegebenen Sicherheits- und
Gesundheitsschutz-koordinatoren zu sicherheits- und
gesundheitsschutzrelevanten Wechselwirkungen aus örtlichen und/ oder
zeitlichen Überschneidungen der Baustellen unter (1) und (2); Auswerten
der Ergebnisse und Unterrichten des Auftraggebers.

Bei Bedarf:
Anpassen und Fortschreiben der Unterlage mit den erforderlichen, bei
möglichen späteren Arbeiten an der baulichen Anlage zu
berücksichtigenden Angaben zu Sicherheit und Gesundheitsschutz (§ 3 Abs.
2 Nr. 3 BaustellV).

(4)

Die Aufgaben des Sicherheits- und Gesundheitsschutzkoordinators sind mit
den Abnahmen der
Baumaßnahmen unter (1) erfüllt.

(5)

Der Auftragnehmer hat unverzüglich nach Auftragserteilung dem
Auftraggeber Name und
Anschrift des Koordinators und des Stellvertreters auf Vordruck des
Auftraggebers zu benennen.

(6)

Sicherheits- und Gesundheitsschutzplan erstellen und ggf. anpassen

Die Erstellung und ggf. Anpassung des SiGe-Planes gemäß
Baustellenverordnung werden dem
Auftragnehmer übertragen.

Der SiGe-Plan ist in enger Abstimmung mit der vorgesehenen
Baustelleneinrichtung und dem geplanten Bauablauf und unter
Berücksichtigung der benannten Nachunternehmer aufzustellen. Technische
Nebenangebote sind im Falle der Beauftragung entsprechend zu
berücksichtigen.

Der SiGe-Plan beinhaltet
- die zu erwartenden Gefährdungen während der Bauausführung für die
einzelnen Arbeiten in
  örtlicher und zeitlicher Hinsicht
- die notwendigen Einrichtungen und Maßnahmen zur Abwendung dieser
Gefährdungen
- die anzuwendenden Arbeitsschutzbestimmungen und
- die abstimmende Koordination gegenüber anderen, gleichzeitig laufenden
Baumaßnahmen

Die Darstellung hat in übersichtlicher Form zu erfolgen. Hierzu liegen
bei verschiedenen Stellen, z.B. den Berufsgenossenschaften der
Bauwirtschaft, unverbindliche Musterpläne sowie Leitfäden zur Erstellung
des SiGe-Planes vor. Derartige Muster sind jeweils konkret auf die
Baumaßnahme abzustellen. Eine pauschale Übernahme bzw. die Verwendung
von schematischen Pflichtheften und Aufstellung als SiGe-Plan genügen
nicht.

Bei Veränderungen der Baustelleneinrichtung und des Bauablaufes müssen
die daraus sich ergebenden
Veränderungen im SiGe-Plan leicht nachvollziehbar sein.

Es empfiehlt sich, bei der Aufstellung des Baustelleneinrichtungsplanes
und des Bauablaufplanes die Inhalte der SiGe-Planung bereits zu
berücksichtigen.

Der SiGe-Plan besteht zumindest aus

1. Deckblatt mit
- Bezeichnung der Baumaßnahme
- Name/Anschrift des Auftragnehmers
- Name/Anschrift/Tel.-Nr. des AN-Vertreters für die Leitung der
Ausführung
- Name/Anschrift/Tel.-Nr. des Koordinators nach BaustellV
- Name/Anschrift/Tel.-Nr. des Vertreters des Koordinators nach BaustellV
und
- Inhaltsangabe über die nachfolgenden Einzelteile

2. Beschreibender Teil mit
- konkret auf die Baustelle bezogenen Organisationsregeln
  (erste Hilfe; Arbeitsplätze/ Verkehrs- und Fluchtwege/ Unterkünfte;
persönliche
  Schutzausrüstung u. dgl.)
- Auflagen/ Gefährdungen aus der Umfeld-Situation und daraus sich
ergebende Anweisungen an
  die Beschäftigten (Hochspannungsleitungen; Arbeiten neben öffentlichem
Verkehr u. dgl.)
- Angaben zur Koordination Hauptunternehmer/ Nachunternehmer/
Unternehmer ohne Beschäftigte
- Angaben zur Koordination mit anderen, gleichzeitig laufenden
Baumaßnahmen

3. Planteil
- entsprechend vorgenannter Beschreibung konkretisierte Musterpläne bzw.
alternativ:
  im Sinne BaustellV ergänzter Baustelleneinrichtungsplan des
Auftragnehmers und
  im Sinne BaustellV ergänzter Bauzeitenplan des Auftragnehmers.
- ggf. weitere Planunterlagen und Darstellungen

4.  Ausführungsunterlagen

4.1  Vom Auftraggeber zur Verfügung gestellte Ausführungsunterlagen

- Lageplan
- Bauwerksplan
- Verkehrsführungsplan
- Landschaftspflegerischer Maßnahmeplan
- geotechnischer Bericht
- wasserechtliche Genehmigung

4.2  Vom Auftragnehmer zu erstellende bzw. zu beschaffende
Ausführungsunterlagen

4.2.1  Bautagesberichte

Der Auftragnehmer hat Bautagesberichte zu führen und dem Auftraggeber
täglich zu übergeben. Sie
müssen alle Angaben enthalten, die für die Ausführung und Abrechnung des
Auftrages von Bedeutung
sein können.
Dies sind insbesondere:
  Beginn und Ende der täglichen Arbeitszeit,
  Witterung (Temperaturen, Niederschlagsmengen, Luftfeuchtigkeit),
  Anzahl und Qualifikation der auf der Baustelle beschäftigten
Arbeitskräfte,
  eingesetzte Nachunternehmer/andere Unternehmer,
  Anzahl und Art der eingesetzten Großgeräte sowie deren Zu- und
Abgang,
  Anlieferung von Hauptbaustoffen,
  Art, Umfang und Ort (Station, Bauteil) der geleisteten Arbeiten
mit den wesentlichen Angaben über den Baufortschritt (Beginn und Ende
von Leistungen größeren Umfanges, Betonierzeiten und dergleichen),
  Behinderung und Unterbrechung der Ausführung,
  Arbeitseinstellung mit Angabe der Gründe,
  Unfälle und sonstige wichtige Vorkommnisse.

4.2.2  Ausführungsunterlagen

- Prüfbare Statik für Bauwerk
- Prüfbare Ausführungszeichnung Bauwerk, inklusive Fertigungszeichnungen
Geländer
- Statik und Ausführungszeichnungen Baubehelfe in geprüfter Form
- Verkehrszeichenplan
- Baustelleneinrichtungsplan
- Bauablaufplan

5.  Zusätzliche Technische Vertragsbedingungen, die Vertragsbestandteil
werden

5.1  Einrichtung und Sicherung der Baustelle

Fernmeldeanlagen / Telekommunikationsanlagen
Der AN hat, auch wenn der Ausschreibungsplan keine Fernmeldeanlagen
aufweist, vor Beginn der Arbeiten im Erdbereich bei der für das
Leitungsnetz zuständigen Netzagentur der Deutschen Telekom AG
festzustellen, ob und wo in der Nähe der Arbeitsstelle Fernmeldeanlagen
liegen.

Verordnungen, Empfehlungen

ASR A5.2

Einführung des ARS Nr. 06/2021 "Handlungshilfe für das Zusammenwirken
von ASR A5.2 und RSA bei der Planung von Straßenbaustellen im
Grenzbereich zum Straßenverkehr (Ausgabe 2020) des BMVI vom 03.02.2021
durch das TMIL vom 09.03.2021 (Ausgabe 2020)

Richtlinien für die verkehrsrechtliche Sicherung von Arbeitsstellen an
Straßen (RSA 21)
ARS 24/2021 - Richtlinien für die verkehrsrechtliche Sicherung von
Arbeitsstellen an Straßen (RSA 21) mit Einführungsschreiben des TMIL vom
02.06.2022

Arbeitsschutzgesetz (ArbSchG)

Baustellenverordnung (BaustellV)

Arbeitsstättenverordnung (ArbStättV)

Betriebssicherheitsverordnung (BetrSichV)

DIN 30710 Sicherheitskennzeichnung von Fahrzeugen und Geräten

DIN EN ISO 20471 Hochsichtbare Warnbekleidung  Prüfverfahren und
Anforderungen

ZTV-SA 97
Zusätzliche Technische Vertragsbedingungen und Richtlinien für
Sicherungsarbeiten an Arbeitsstellen an Straßen, Ausgabe 1997,
berichtigter Nachdruck 06/01

TL-Leitbaken 97
Technische Lieferbedingungen für Leit- und Warnbaken

TL-Absperrschranken 97
Technische Lieferbedingungen für Absperrschranken

TL-Absperrtafeln 97
Technische Lieferbedingungen für fahrbare Absperrtafeln

TL-Aufstellvorrichtungen 97
Technische Lieferbedingungen für Aufstellvorrichtungen für Schilder und
Verkehrseinrichtungen an Arbeitsstellen

TL-Leitelemente 97
Technische Lieferbedingungen für bauliche Leitelemente

Einführung des ARS 04/2023  "Technische Liefer- und Prüfbedingungen für
Sichtzeichen (TLP Sichtzeichen), Ausgabe 2023"vom BMDV am 27.02.2023
durch TMIL am 15.06.2023

TLP-Warnschwellen 2014
Technische Liefer- und Prüfbedingungen für transportable Warnschwellen

TL-Leitkegel 94
Technische Lieferbedingungen für Leitkegel

TL-Warnleuchten 90
Technischen Lieferbedingungen für Warnleuchten i.V.mit ARS 10/1998
Ergänzungsprüfungen gemäß TL für Warnleuchten

Einführung ARS 23/2022 "Änderungen der Prüfungen im Bereich
Arbeitsstellen" des BMDV vom 14.12.2022 durch das TMIL am 18.01.2023

StVO
Straßenverkehrs-Ordnung, mit Katalog der Verkehrszeichen, aktuelle
Fassung

VwV-StVO-Allg.
Verwaltungs-Vorschrift zur Straßenverkehrs-Ordnung, aktuelle Fassung

StVZO
Straßenverkehrs-Zulassungs-Ordnung, aktuelle Fassung

VbF  Verordnung über brennbare Flüssigkeiten

GefstoffV
Gefahrstoff-Verordnung

GGVS
Gefahrgutverordnung Straße

MVAS 99
Merkblatt über Rahmenbedingungen für erforderliche Fachkenntnisse zur
Verkehrssicherung von Arbeitsstellen an Straßen

5.2  Fachbereich Straßenbautechnik / Qualitätssicherung

Gültige Regelwerke der FGSV (u.a.) für Bauverträge im Freistaat
Thüringen 01/2026

Zusätzliche Technische Vertragsbedingungen und Richtlinien (ZTV)

ZTV E-StB 17 (FGSV Nr. 599)
Zusätzl. Techn. Vertragsbedingungen u. Richtlinien für Erdarbeiten im
Straßenbau
(ARS 17/2017 vom 26.09.2017)
In Verbindung mit Einführungsschreiben des TMIL vom 28.06.2018

ZTV SoB-StB 20, (FGSV Nr. 698)
Zusätzl. Techn. Vertragsbedingungen u. Richtlinien für den Bau von
Schichten ohne Bindemittel im Straßenbau, (ARS 23/2020 vom 18.11.2020)
In Verbindung mit Einführungsschreiben TMIL vom 16.06.2021

ZTV Ew-StB 25 (FGSV Nr. 598)
Zusätzl. Techn. Vertragsbedingungen u. Richtlinien für den Bau von
Entwässerungseinrichtungen im Straßenbau, (ARS /14/2025 vom26.06.2025)
In Verbindung mit Einführungsschreiben des TMDI vom 29.09.2025

ZTV Asphalt-StB 07/13 (FGSV Nr. 799)
Zusätzl. Techn. Vertragsbedingungen u. Richtlinien für den Bau von
Verkehrsflächenbefestigungen aus Asphalt, (ARS 14/2013 vom 19.12.2013)
einschl.
ARS 08/2019 vom 18.06.2019 (Durchführung von Prüfungen an Straßenbau-
und Polymermodifizierten Bitumen)

ZTV Beton-StB 07 (FGSV Nr. 899)
Zusätzl. Techn. Vertragsbedingungen u. Richtlinien für den Bau von
Tragschichten mit hydraulischen Bindemitteln und Fahrbahndecken aus
Beton (ARS 12/2008 vom 11.06.08) einschl.:
ARS 6/2002 vom 26.06.02 (Bauweise Betondecke auf Schottertragschicht, es
gelten nur die Anforderungen an den Deckenbeton)
ARS 27/2012 vom 21.12.12 (Korrekturen)
ARS 04/2013 vom 22.01.13 (Vermeidung von Schäden an Fahrbahndecken aus
Beton in Folge Alkali-Kieselsäure-Reaktion (AKR))

ZTV BEA-StB 09/13 (FGSV Nr. 798)
Zusätzl. Techn. Vertragsbedingungen u. Richtlinien für die bauliche
Erhaltung von Verkehrsflächenbefestigungen - Asphaltbauweisen
(ARS 5/2014 vom 18.03.2014)

ZTV BEB-StB 15 (FGSV Nr. 898)
Zusätzl. Techn. Vertragsbedingungen u. Richtlinien für die Bauliche
Erhaltung von Verkehrsflächenbefestigungen - Betonbauweisen
(ARS 07/2015 vom 17.04.15)

ZTV Pflaster-StB 20 (FGSV Nr. 699)
Zusätzl. Techn. Vertragsbedingungen u. Richtlinien zur Herstellung von
Verkehrsflächen mit Pflasterdecken, Plattenbelägen sowie von
Einfassungen
(ARS 06/2020 vom 10.07.2020)

ZTV A-StB 12 (FGSV Nr. 976)
Zusätzliche Technische Vertragsbedingungen und Richtlinien für
Aufgrabungen in Verkehrsflächen
(ARS 04/2012 vom 04.04.12)

ZTV Fug-StB 15 (FGSV Nr. 897/1)
Zusätzl. Techn. Vertragsbedingungen u. Richtlinien für Fugen in
Verkehrsflächen (ARS 11/2016 vom 11.04.16) und
Anpassung der Zusätzlichen Technische Vertragsbedingungen und
Richtlinien für Fugen in Verkehrsflächen, Ausgabe 2015 (ZTV Fug-StB 15),
(ARS Nr. 11/2024 vom 03.04.2024)

ZTV-LW 16, Ausgabe 2016 (FGSV Nr. 675)
Zusätzl. Techn. Vertragsbedingungen u. Richtlinien für die Befestigung
ländlicher Wege

ZTV La-StB 18 (FGSV Nr. 224)
Zusätzl. Techn. Vertragsbedingungen u. Richtlinien für
Landschaftsbauarbeiten im Straßenbau
(ARS 15/2019 vom 19.08.19)

ZTV Lsw 22 (FGSV Nr. 258)
Zusätzl. Techn. Vertragsbedingungen u. Richtlinien für die Ausführung
von Lärmschutzwänden an Straßen
(ARS 22/2022 vom 02.11.22)

ZTV ING, (FGSV Nr. 782)
Zusätzl. Techn. Vertragsbedingungen u. Richtlinien für Ingenieurbauwerke
mit
Fortschreibung der Zusätzlichen Technischen Vertragsbedingungen und
Richtlinien für Ingenieurbauten (ZTV-ING), Ausgabe 2025/02 (ARS 20/2025
vom 10.10.2025)

Rundverfügungen (RV), Ergänzende Festlegungen aus Dienstanweisungen (DA)
des TLBV
als Besondere Technische Vertragsbedingungen

Ergänzende Festlegungen aus DA 13/2017-33/3 zur Verwendung weicher
Bindemittel in Asphalttragschichtmischgut

RV 16/02, Pflasterbauweise für Kreisverkehrsflächen

Ergänzende Festlegungen aus DA 01/07-3.3/1 zu Naturgestein für
Trockenmauern, zur Böschungsabstützung, Hang- und Dammsicherung

Schließen von Rissen in Asphaltdeckschichten gem. DA 23/07-3.3/4

Ergänzende Festlegungen aus DA 01/2016-33/1 zur Bewertung des
Schichtenverbundes im Straßenbau

Ergänzende Festlegungen aus DA 02/2016-33/2 zur Bemessung und Bewertung
der Griffigkeit

Ergänzende Festlegungen aus DA 13/2016-33/4 zur Bewertung des
Hohlraumgehaltes von Walzasphaltdeckschichten

Ergänzende Festlegungen zu Mischgutproduktion und -einbau auf
Bundesfern- und Landesstraßen aus
DA 13/09-33/8

Festlegungen zum Aufhellen von Asphaltdeckschichten gem. DA 07/2011-33/4

Ergänzende Festlegung des Frost-Tausalz-Widerstandes von Beton bei
Fahrbahndecken und für Ingenieurbauwerke gem. DA 01/12-33/1

Regelungen zur Entnahme von Bohrkernen / Proben aus
Verkehrsflächenbefestigungen in Asphaltbauweisen für Kontrollprüfungen
gem. DA 14/2017-33/4

Ergänzende Festlegungen aus DA 21/12-33/6 zur Messung und Bewertung der
Ebenheit von Schichten aus Asphalt

Erlasse des TMDI / TMIL / TMBLM / TMBLV

Erlass des TMIL zur Einführung des ARS 03/2022 vom 26.09.2024, Nachweis
von Lösemitteln in Reparaturasphalt

Einführung des ARS 14/2013 "Zusätzliche Technische Vertragsbedingungen
und Richtlinien für den Bau von Verkehrsflächenbefestigungen aus
Asphalt", Ausgabe 2007/Fassung 2013 (ZTV Asphalt-StB 07/13) für den
Bereich der Bundesfern- und Landesstraßen durch das TMBLV vom 24.Oktober
2014

Erlass zur Einführung von Richtlinien für Straßen im Geschäftsbereich
des Thüringer Ministeriums für Bau, Landesentwicklung und Medien vom
28.01.2009
- TL Beton-StB 07, ZTV Beton-StB 07 (ARS 12/2008 vom 11.06.08, ARS
13/2008 vom 17.06.08)

Erlass des Jahres 2014 zur Einführung von Richtlinien für Straßen im
Geschäftsbereich des Thüringer Ministeriums für Bau, Landesentwicklung
und Verkehr vom 03.06.2014

Einführung Rundschreiben Straßenbau  Maßnahmen zur Steigerung der
Asphalteinbauqualität des BMVI vom 13.12.2016 für den Bereich der
Bundesfern- und Landesstraßen durch das TMIL vom 16.02.2017

Einführung des ARS 16/2015 "Regelungen zur Verwertung von
Straßenausbaustoffen mit teer- pechtypischen Bestandteilen in
Bundesfernstraßen" des BMVI vom 11.09.2015 (mit Festlegungen zu
Landesstraßen) durch das TMIL vom 24.03.2017

Einführung des ARS Nr. 05/2019 "Anwendung und Ausschreibung von
Kompakten Asphaltbefestigungen" des BMVI vom 03.05.2019 durch das TMIL
vom 20.02.2020

Einführung des ARS Nr. 06/2020 "Zusätzl. Techn. Vertragsbedingungen u.
Richtlinien zur Herstellung von Verkehrsflächen mit Pflasterdecken,
Plattenbelägen sowie von Einfassungen" des BMVI vom 10.07.2020 durch das
TMIL vom 10.09.2020

Einführung des ARS Nr. 13/2025 "Einsatz und Erprobung von
temperaturabgesenktem Asphalt bei der Herstellung von Verkehrsflächen"
des BMV vom 2.6.2025 durch das TMDI vom 6.8.2025

Technische Lieferbedingungen (TL) einschl. Güteüberwachung (TLG) sowie
Prüfvorschriften (TP)

Erdbau / Grundbau / Geokunststoffe

TL Geok E-StB 19 (FGSV Nr. 549)

Technische Lieferbedingungen für Geokunststoffe im Erdbau des
Straßenbaues
(ARS 12/2019 vom 01.08.19)
In Verbindung mit Einführungsschreiben des TMIL vom 03.12.2019

TP BF-StB (FGSV Nr. 591)
Technische Prüfvorschrift für Boden und Fels im Straßenbau

TL BuB E-StB 20/23 (FGSV Nr. 597)
Technische Lieferbedingungen für Bodenmaterialien und Baustoffe im
Erdbau des Straßenbaus
(ARS 13/2023 vom 28.06.2023)
In Verbindung mit Einführungsschreiben des TMIL vom 27.07.2023

TL Gab-StB 16/23 (FGSV Nr. 554)
Technische Lieferbedingungen für Gabionen im Straßenbau
(ARS 11/2023 vom 07.06 2023)
In Verbindung mit Einführungsschreiben des TMIL vom 27.07.2023

Gesteinskörnungen / Baustoffgemische für Schichten ohne Bindemittel

TL Gestein-StB 04, Fassung 2023 (FGSV Nr. 613)
Technische Lieferbedingungen für Gesteinskörnungen im Straßenbau
(ARS 17/2023 vom 03.07.23), einschließlich Einführungserlass des TMIL
vom 19.09.2023

TP Gestein-StB (FGSV Nr. 610)
Technische Prüfvorschriften für Gesteinskörnungen im Straßenbau

TL SoB-StB 20 (FGSV Nr. 697)
Technische Lieferbedingungen für Baustoffgemische und Böden zur
Herstellung von Schichten ohne Bindemittel im Straßenbau
ARS 24/2020 vom 18.11.2020), einschließlich Einführungserlass des TMIL
vom 16.06.2021)

TL G SoB-StB 20, Fassung 2023 (FGSV Nr. 696)
Technische Lieferbedingungen für Baustoffgemische und Böden zur
Herstellung von Schichten ohne Bindemittel im Straßenbau, Teil:
Güteüberwachung
(ARS 16/2023 vom 30.06.2023), einschließlich Einführungserlass des TMIL
vom 14.09.2023

Asphalt / bauliche Unterhaltung und Erhaltung

TL Asphalt-StB 07/13 (FGSV Nr. 797)
Technische Lieferbedingungen für Asphaltmischgut für den Bau von
Verkehrsflächenbefestigungen
(ARS 12/2013 vom 19.12.2013) einschl.
ARS 08/2019 vom 18.06.2019 (Durchführung von Prüfungen an Straßenbau-
und Polymermodifizierten Bitumen)

TP Asphalt-StB (FGSV Nr. 756)
Technische Prüfvorschriften für Asphalt im Straßenbau

TL Bitumen-StB 25 (FGSV Nr. 794)
Technische Lieferbedingungen für Straßenbaubitumen und gebrauchsfertige
Polymermodifizierte Bitumen, Ausgabe 2025
(ARS 25/2024 vom 03.12.2024)

TL BE-StB 15 (FGSV Nr. 793)
Technische Lieferbedingungen für Bitumenemulsionen
(ARS 17/2015 vom 12.10.15)

TL VBit-StB 22 (FGDV Nr. 727)
Technische Lieferbedingungen für gebrauchsfertige Viskositätsveränderte
Bitumen
(ARS Nr. 06/2023)

TL AG-StB 09 (FGSV Nr. 749)
Technische Lieferbedingungen für Asphaltgranulat
(ARS 13/2009 vom 03.08.09)

TL Sbit-StB 15 (FGSV Nr. 785)
Technische Lieferbedingungen für Sonderbindemittel und Zubereitung auf
Bitumenbasis, Ausgabe 2015
(ARS 23/2015 vom 14.12.15)

TL LW 16 (FGSV Nr. 676)
Technische Lieferbedingungen für Gesteinskörnungen, Baustoffe,
Baustoffgemische und Bauprodukte für den Bau Ländlicher Wege, Ausgabe
2016

TL G DSK-StB 15 (FGSV Nr. 790/1)
Technische Lieferbedingungen für die Bauliche Erhaltung von
Verkehrsflächenbefestigungen
Teil: Güteüberwachung, Teil: Ausführung von Dünnen Asphaltdeckschichten
in Kaltbauweise
(ARS 18/2016)

TL G OB-StB 15 (FGSV Nr. 790/2)
Technische Lieferbedingungen für die Bauliche Erhaltung von
Verkehrsflächenbefestigungen
Teil: Güteüberwachung, Teil: Ausführung von Oberflächenbehandlungen
(ARS 16/2016)

TL G DSH-V-StB 15 (FGSV Nr. 790/3)
Technische Lieferbedingungen für die Bauliche Erhaltung von
Verkehrsflächenbefestigungen
Teil: Güteüberwachung, Teil: Ausführung von Ausführung von Dünnen
Asphaltdeckschichten in Heißbauweise auf Versiegelung (ARS 17/2016)

Beton / hydr. geb Schichten

TL Beton-StB 07 (FGSV Nr. 891)
Techn. Lieferbedingungen für Baustoffe und Baustoffgemische für
Tragschichten mit hydraulischen Bindemitteln und Fahrbahndecken aus
Beton
(ARS 13/2008 vom 17.06.08, einschl.: ARS 28/2012 vom 21.12.12 und
Korrekturen - Stand 03/2016, ARS 04/22 vom 21.02.2022)

TP Beton-StB 10 (FGSV Nr. 892)
Techn. Prüfvorschriften für Tragschichten mit hydraulischen Bindemitteln
und Fahrbahndecken aus Beton

TP B-StB (FGSV Nr. 893)
Technische Prüfvorschriften für Verkehrsflächenbefestigungen
Betonbauweisen

TL NBM-StB 09 (FGSV Nr. 814)
Technische Lieferbedingungen für flüssige Beton-Nachbehandlungsmittel
(ARS 10/2009 vom 21.07.09, einschl.: ARS 05/2022 vom 21.02.2022)

TL BEB StB 15 (FGSV Nr. 895)
Technische Lieferbedingungen für Baustoffe und Baustoffgemische für die
Bauliche Erhaltung von Verkehrsflächenbefestigungen - Betonbauweisen
(ARS 8/2015 vom 17.04.15)

Sonstiges / Allgemeines

TL Pflaster-StB 06/15 (FGSV Nr. 643)
Technische Lieferbedingungen für Bauprodukte zur Herstellung von
Pflasterdecken, Plattenbelägen und Einfassungen
(ARS 22/2006 vom 29.08.06)

TL Fug-StB 24 (FGSV Nr. 897/2)
Technische Lieferbedingungen für Fugenfüllstoffe in Verkehrsflächen
(ARS 10/2024 vom 02.04.24)

TP Fug-StB 24 (FGSV Nr. 897/3)
Technische Prüfvorschriften für Fugenfüllstoffe in Verkehrsflächen

TL BSWF 96 (FGSV Nr. 362)
Technische Lieferbedingungen für Betonschutzwand-Fertigteile

TP D-StB 12 (FGSV Nr. 774)
Technische Prüfvorschriften zur Bestimmung der Dicken von
Oberbauschichten im Straßenbau
(ARS 24/2012 vom 29.11.2012)

TP Griff-StB (SKM) (FGSV Nr. 408/1)
Technische Prüfvorschriften für Griffigkeitsmessungen im Straßenbau,
Teil: Seitenkraftmessverfahren, Ausgabe 2008
(ARS 2/2008 vom 01.04.2008, einschl.: ARS 13/2020 vom 22.07.2020)

TP Griff-StB (SRT) (FGSV Nr. 408/2)
Technische Prüfvorschriften für Griffigkeitsmessungen
im Straßenbau; Teil: Messverfahren SRT, Ausgabe 2021
(ARS 20/2021 vom 17.08.2021)

TP Eben-Berührende Messungen (FGSV Nr. 404/1)
Technische Prüfvorschriften für Ebenheitsmessungen auf
Fahrbahnoberflächen in Längs- und Querrichtung,
Teil: Berührende Messungen, Ausgabe 2017
(ARS 17/2018 vom 15.11.2018, ARS 13/2020 vom 29.05.2020)

TP Eben  Berührungslose Messungen für den Bauvertrag (FGSBV Nr. 404/3)
Technische Prüfvorschriften für Ebenheitsmessungen auf
Fahrbahnoberflächen in Längs- und Querrichtung Teil: Berührungslose
Messungen für den Bauvertrag
Teil: Berührungslose Messungen für den Bauvertrag, Ausgabe 2025
(ARS 04/2025 vom 11.02.2025, ARS 05/2025 vom 11.02.2025)

TP Textur-StB (ZTM) 20 (FGSV Nr. 405/1)
Technische Prüfvorschriften für Texturmessungen im Verkehrswegebau,
Teil: Zirkulares Texturmessverfahren (ZTM), Ausgabe 2020
(ARS 21/2020 vom 02.02.2021)

TP Oberflächenbild-StB 20 (FGSV Nr. 434/1)
Technische Prüfvorschriften für die Erfassung von Substanzmerkmalen
(Oberfläche) mit schnellfahrenden Messsystemen,
Teil: Bildaufnahme- und Auswertetechnik, Ausgabe 2020 (ARS 22/2020 vom
02.02.2021)

Normen

Es gelten die DIN und DIN EN-Normen im Bauvertrag mit deren jeweils dem
neuesten Stand entsprechenden Bestimmungen.
Die in den vorgenannten ZTV, TL / TP und Richtlinien erfassten Normen
werden nicht gesondert aufgeführt, sind jedoch Vertragsbestandteil.

Richtlinien

RStO 12/24 (FGSV Nr. 499)
Richtlinien für die Standardisierung des Oberbaus von Verkehrsflächen
Ausgabe 2012/Fassung 2024
ARS Nr. 02/2024 vom 30.01.2024
in Verbindung mit Einführungsschreiben des TMIL vom 17.05.2024

RDO Asphalt 09/24  Richtlinien für die rechnerische Dimensionierung
des Oberbaus von Verkehrsflächen in Asphaltbauweise
ARS Nr. 03/2024 vom 30.01.2024

RuA-StB 23 (FGSV Nr. 642)
Richtlinien für die umweltverträgliche Anwendung von mineralischen
Ersatzbaustoffen im Straßenbau, Ausgabe 2023
ARS 15/2023 vom 29.06.2023

REwS 21 (FGSV Nr. 539)
Richtlinien für die Entwässerung von Straßen, Ausgabe 2021,
ARS 06/2022 vom 04.03.2022
In Verbindung mit Einführungsschreiben des TMIL vom 09.06.2022

RAP Stra 15 (FGSV Nr. 916)
Richtlinien für die Anerkennung von Prüfstellen für Baustoffe und
Baustoffgemische im Straßenbau (ARS 5/2016 vom 06.03.2016)

RiStWag 2016 (FGSV Nr. 514)
Richtlinien für bautechnische Maßnahmen an Straßen in
Wasserschutzgebieten, Ausgabe 2016, (ARS 15/2016 vom 19.07.16)
In Verbindung mit Einführungsschreiben des TMIL vom 07.02.2017

Hinweise für Maßnahmen an bestehenden Straßen in Wasserschutzgebieten,
Ausgabe 1993 (FGSV Nr. 548)
(ARS 6/1996 vom 06.02.96)

RLW
Richtlinien für den ländlichen Wegebau 1999, Ausgabe 2005

RuVA-StB 01, Ausgabe 2001/Fassung 2005 (FGSV Nr. 795)
Erlass des TMIL zur Einführung der RuVA-StB 01, Ausgabe 2001/Fassung
2005 - Richtlinien für die umweltverträgliche Verwertung von
Ausbaustoffen mit teer-/pechtypischen Bestandsteilen und für die
Verwertung von Ausbauasphalt im Straßenbau, Ausgabe 2001- vom 18.11.2015
(ARS 40/2001 vom 01.11.01, ARS 29/2004 vom 15.12.04)

Merkblätter / Hinweise

Merkblätter sind nur dann im Bauvertrag zu vereinbaren, wenn keine
höherwertigen Richtlinien oder Vertragsbedingungen existieren bzw.
wesentliche Aussagen des Merkblattes vereinbart werden sollen.

Erdbau / Grundbau / Geokunststoffe

Merkblatt über geotechnische Untersuchungen und Berechnungen im
Straßenbau - M GUB, Ausgabe 2018 (FGSV Nr. 511)

Merkblatt über geotechnische Untersuchungen und Berechnungen im
Straßenbau  Ergänzungen für den Um- und Ausbau von Straßen - M GUB UA,
Ausgabe 2018 (FGSV Nr. 512)

Merkblatt über das Bauen mit und im Fels, Ausgabe 2015 (FGSV 532)

Merkblatt über Straßenbau auf wenig tragfähigem Untergrund, Ausgabe 2010
(FGSV Nr. 542)

Hinweise zum Straßenbau in Erdfallgebieten, Ausgabe 2010 (FGSV Nr. 561)

Merkblatt für die Verhütung von Frostschäden an Straßen, Ausgabe 2013
(FGSV Nr. 545)

Merkblatt für die Verdichtung des Untergrundes und Unterbaues im
Straßenbau, Ausgabe 2003 (FGSV Nr. 516)

Merkblatt für die gebirgsschonende Ausführung von Spreng- und
Abtragsarbeiten an Felsböschungen,
Ausgabe 1984 (FGSV Nr. 537)

Merkblatt über Bodenbehandlungen mit Bindemitteln, Ausgabe 2021 (FGSV
Nr. 551)

Merkblatt über den Einfluss der Hinterfüllung auf Bauwerke  M Hifü Bau,
Ausgabe 2017 (FGSV Nr. 526)

Merkblatt über flächendeckende dynamische Verfahren zur Prüfung der
Verdichtung im Erdbau, Ausgabe 2014 (FGSV Nr. 547)

Merkblatt über ergänzende geotechnische und geophysikalische Mess- und
Erkundungsverfahren im Verkehrswegebau - M GeoMess, Ausgabe 2025 (FGSV
558)

Merkblatt über die Anwendung von Geokunststoffen im Erdbau des
Straßenbaues - M Geok E, Ausgabe 2016 (FGSV Nr. 535)

Merkblatt über Stütz- und Lärmschutzkonstruktionen aus Betonelementen,
Blockschichtungen und Gabionen, Ausgabe 2014 (FGSV Nr. 555)

Merkblatt für Raumgitterkonstruktionen, Ausgabe 2016 (FGSV Nr. 540)

Merkblatt für die Verwendung von EPS-Hartschaumstoffen beim Bau von
Straßendämmen, Ausgabe 2012
(FGSV 550)

Merkblatt über die Verwendung von Boden ohne und mit Fremdbestandteilen
im Straßenbau  M BomF, Ausgabe 2015 (FGSV Nr. 565)

Merkblatt für einfache landschaftsgerechte Sicherungsbauweisen, Ausgabe
1991
(FGSV 229)

Merkblatt für die Herstellung, Bemessung und Qualitätssicherung von
Stabilisierungssäulen zur Untergrundverbesserung, Teil 1: CSV-Verfahren,
Ausgabe 2002, Deutsche Gesellschaft für Geotechnik (DGGT)

EBGEO, Empfehlungen für den Entwurf und die Berechnung von Erdkörpern
mit Bewehrungen aus Geokunststoffen, Ausgabe 2010, DGGT

Empfehlungen für den Bau und die Sicherung von Böschungen, Ausgabe 1962,
DGGT

Empfehlungen für die Anlage und die Ausbildung von Bermen, DGGT

Empfehlungen zum Einsatz von Mess- und Überwachungssystemen für Hänge,
Böschungen und Stützbauwerke, Ausgabe 1996, DGGT

EA Pfähle, Empfehlungen des Arbeitskreises "Pfähle", Ausgabe 2012, DGGT

Empfehlungen zum Erkennen und Erfassen von Rutschungen, Ausgabe 1997,
DGGT

Merkblatt über Entwurfs- und Berechnungsgrundlagen für Gründungen und
Stahlpfosten von Lärmschutzwänden und Überflughilfen an Straßen
(M-EBGS-Lsw) - Fassung 2018 (FGSV Nr. 552)

Gesteinskörnungen / Schichten ohne Bindemittel

Merkblatt für Schichten ohne Bindemittel - M SoB, Ausgabe 2020 (FGSV Nr.
633)

Merkblatt über den Einsatz von rezyklierten Baustoffen im Erd- und
Straßenbau Ausgabe 2019
- M RC, Ausgabe 2019 (FGSV Nr. 616/3)

Merkblatt über die Verwendung von Hausmüllverbrennungsasche im
Straßenbau - M HMVA, Ausgabe 2014 (FGSV Nr. 638)

Merkblatt für die Verfestigung von MVA mit hydraulischen Bindemitteln,
Ausgabe 1992 (FGSV Nr. 546)

Merkblatt über die Verwendung von Eisenhüttenschlacken im Straßenbau,
Ausgabe 2013 (FGSV Nr. 634)

Merkblatt für selbsterhärtende Tragschichten im Straßenbau, Aufgabe 2023
(FGSV Nr. 630)

Asphalt / bauliche Unterhaltung und Erhaltung

AP QSA  Arbeitspapier zur Qualitätssicherung bei der Herstellung von
Asphaltschichten
Ausgabe Februar 2024 (FGSV Nr. 712)

Hinweise zur Erzielung eines anforderungsgerechten Schichtenverbundes
bei Verkehrsflächenbefestigungen aus Asphalt - H SVA, Ausgabe 2017 (FGSV
Nr. 731)

Leitfaden zur Herstellung von Verkehrsflächenbefestigungen aus Asphalt -
Hinweise zur Sicherstellung einer anforderungsgerechten Ebenheit  H VAE,
Ausgabe 2019 (FGSV Nr. 735)

Hinweise für die Planung und Ausführung von alternativen
Asphaltbinderschichten - H Al ABi, Ausgabe 2015 (FGSV Nr.737)

Merkblatt für die Wiederverwendung von Asphalt - M WA, Ausgabe 2013
(FGSV Nr. 754)

Merkblatt für die Konzeption und die Erstprüfung von Asphaltmischgut für
den Bau von Verkehrsflächenbefestigungen - M KEP, Ausgabe 2012 (FGSV-Nr.
751)

Merkblatt für das Verdichten von Asphalt - M VA, Ausgabe 2005 (FGSV Nr.
730)

Merkblatt für den Bau griffiger Asphaltdeckschichten - M BgA, Ausgabe
2004 (FGSV Nr. 758)

Merkblatt zur Optimierung der Oberflächeneigenschaften von
Asphaltdeckschichten - M OOA, Ausgabe2010 (FGSV Nr. 768)

Merkblatt für den Bau Kompakter Asphaltbefestigungen - MKA, Ausgabe 2011
(FGSV Nr. 762)

Merkblatt für die Temperaturabsenkung von Asphalt - M TA, Ausgabe 2021
(FGSV Nr. 766)

Merkblatt für die Verwertung von Asphaltgranulat und pechhaltigen
Straßenausbaustoffen in Tragschichten mit hydraulischen Bindemitteln,
Ausgabe 2002 (FGSV Nr. 826)

Merkblatt für die Verwertung von pechhaltigen Straßenausbaustoffen und
von Asphaltgranulat in bitumengebundenen Tragschichten durch
Kaltaufbereitung in Mischanlagen - MVB-K, Ausgabe 2007 (FGSV Nr. 755)

Merkblatt für Kaltrecycling in situ im Straßenoberbau - M KRC, Ausgabe
2005 (FGSV Nr. 636)

Hinweise für das Fräsen von Asphaltbefestigungen und Befestigungen mit
teer-/pechtypischen Bestandteilen - H FA, Ausgabe 2010 (FGSV Nr. 769)

Merkblatt für griffigkeitsverbessernde Maßnahmen an Verkehrsflächen aus
Asphalt, Ausgabe 2002 (FGSV Nr. 763)

Merkblatt für das Rückformen von Asphaltschichten - MRF, Ausgabe 2002
(FGSV Nr. 786/1)

Hinweise für das Schließen und die Sanierung von Rissen sowie
schadhaften Nähten und Anschlüssen in
Verkehrsflächen aus Asphalt - H SR, Ausgabe 2003 (FGSV Nr. 777)

Arbeitspapier Nr. 27/2, Prüfung von Straßenausbaumaterial auf
carbostämmige Bindemittel -
Schnellverfahren, Ausgabe 2000 (FGSV AP 27/2)

Arbeitspapier Nr. 27/3, Prüfung von Straßenausbaumaterial auf
carbostämmige Bindemittel -
Quantitative Bestimmung, Ausgabe 2004 (FGSV AP 27/3)

Merkblatt über Asphaltbauweisen für Anlagen zum Umgang mit
wassergefährdenden Stoffen - M A-UwS, Ausgabe 2016 (FGSV Nr. 760)

Hinweise für Reparaturasphalt zur Schadstellenbeseitigung - H RepA,
Ausgabe 2019 (FGSV Nr. 732)

Beton / hydr. geb. Schichten

Merkblatt über den Einsatz rezyklierten Betons aus AKR-geschädigten
Betondecken im Straßenbau, Ausgabe 2021 (FGSV Nr. 816)

Merkblatt für die Herstellung und Verarbeitung von Luftporenbeton,
Ausgabe 2023 (FGSV Nr. 818)

Merkblatt für die Herstellung von Oberflächentexturen auf
Verkehrsflächen aus Beton
- M OB, Ausgabe 2024 (FGSV Nr. 829)

Merkblatt für die Erhaltung von Verkehrsflächen aus Beton - MEB, Ausgabe
2009 (FGSV Nr. 823)

Merkblatt für die Anwendung von Vliesstoffen unter Fahrbahndecken aus
Beton - M VuB, Ausgabe 2010 (FGSV 830)

Arbeitsanleitung zur Prüfung von Vliesstoffen für den Einbau unter
Fahrbahndecken aus Beton - ALP VuB, Ausgabe 2010 (FGSV 831)

Sonstiges / Allgemeines

Merkblatt über umweltrelevante Untersuchungen im Straßenbau  M URU,
Ausgabe 2024
(FGSV 560)

Merkblatt für Flächenbefestigungen mit Pflasterdecken und Plattenbelägen
in ungebundener Ausführung sowie für Einfassungen - M FP 1, Ausgabe 2024
Teil 1 - Regelbauweise (ungeb. Ausführung) (FGSV Nr. 618/1)

Merkblatt für die Bauliche Erhaltung von Verkehrsflächen mit
Pflasterdecken oder Plattenbelägen in ungebundener Ausführung sowie für
Einfassungen  M BEP, Ausgabe 2022 (FGSV Nr. 620

Merkblatt für Lärmarme Pflasterbauweise - M LP, Ausgabe 2019 (FGSV Nr.
621)

Merkblatt für den Bau von Busverkehrsflächen, Ausgabe 2000 (FGSV Nr.
949) (Rundschreiben vom 29.03.01)

Merkblatt für die Anlage von Kreisverkehren, Ausgabe 2006 (FGSV 242)

M VV - Merkblatt für Versickerungsfähige Verkehrsflächen, Ausgabe 2013
(FGSV Nr. 947)

Merkblatt zur Anlage von Querungshilfen für Tiere und zur Vernetzung von
Lebensräumen an Straßen  M AQ, Ausgabe 2022 inkl. Korrektur April 2023
(FGSV 261)

Hinweise zur Versickerung von Niederschlagswasser im Straßenraum,
Ausgabe 2002 (FGSV 950)

Empfehlungen zur Straßenbepflanzung in bebauten Gebieten, Ausgabe 2006
(FGSV 232)

Merkblatt zur Bewertung der Straßengriffigkeit bei Nässe - MB Griff,
Ausgabe 2012 (FGSV 401)

AP Trag - Arbeitspapiere Tragfähigkeit, Ausgabe  August 2023 (FGSV-Nr.
433)

5.3  Fachbereich Brücken- und Ingenieurbau

Regelwerke und Technische Baubestimmungen

Für die Ausführung der Baumaßnahme gelten die ZTV ING (einschließlich
der Hinweise zur ZTV ING soweit sie für das Vorhaben vertraglichen
Charakter besitzen) in der jeweils gültigen Fassung zum Zeitpunkt der
Angebotsabgabe vertraglich vereinbart. (Die jeweils gültige Fassung ist
im Internet unter www.Verkehrsblatt.de abrufbar).
Die in den Abschnitten der ZTV ING und des Anhanges zur ZTV ING
genannten Normen und technischen Regelwerke werden entsprechend der für
dieses Bauvorhaben notwendigen technischen Spezifikationen (Anhang TS
VOB A) ebenfalls Vertragsbestandteil. Eine Auswahl wird ausdrücklich
nicht getroffen, da die Fachkompetenz des Bieters für die für das
Bauvorhaben notwendigen anzuwendenden technischen Spezifikationen
vorausgesetzt wird.
Die jeweils gültigen Normenwerke sind in der Bekanntmachung des
Thüringer Ministeriums für Infrastruktur und Landwirtschaft über die
Einführung von technischen Regeln als Baubestimmungen verzeichnet
(veröffentlicht im Thüringer Staatsanzeiger).

Die Bemessung und Konstruktion im Rahmen der Ausführungsplanung erfolgt
nach den bauaufsichtlich eingeführten Eurocodes. Diese sind
Vertragsbestandteil in der jeweils in den Ausschreibungsunterlagen
genannten Fassung. Technische Baubestimmungen entsprechend Pkt. 5.1.1
sind bei Mehrfachnennungen immer im Zusammenhang mit der Konformität der
nachfolgend genannten Grundlagen der Standsicherheitsberechnungen
anzuwenden.

z.Zt. gelten:

DIN Fachbericht 100 Beton (Ausgabe 2010)
Die Betonsortenbezeichnungen im DIN Fachbericht 100 (Ausgabe 2010) sind
in die seitens des Bieters im Auftragsfall zu erstellender
Ausführungspläne zu übernehmen.

NATO-Standardisierungsübereinkommen, STANAG 2021  (Ausgabe 2006)

Einwirkungs- und Bemessungsnormen gem. ARS 22/2012 sowie Anlagen 1, 2,
3, 4, 4.1, 5 u. 6

Eurocode 0 Grundlagen der Tragwerksplanung  DIN EN 1990:2010-12
  DIN EN 1990/NA:2010-12
  DIN EN 1990/NA/A1:2012-08

Eurocode 1 Einwirkungen  Verkehrslasten auf Brücken  DIN EN
1991-2:2010-12
  DIN EN 1991-2/NA:2010-12,

Eurocode 2 Bemessung und Konstruktion von Betonbrücken  DIN EN
1992-2:2010-12
  DIN EN 1992-2/NA:2013-04,

Eurocode 3 Bemessung und Konstruktion von Stahlbrücken  DIN EN
1993-2:2010-12
  DIN EN 1993-2/NA:2010-08

Eurocode 4 Bemessung und Konstruktion von Stahlverbundbrücken  DIN EN
1994-2:2010-12
  DIN EN 1994-2/NA:2010-12,

BMVI - Richtzeichnungen und Richtlinien für Brücken und andere
Ingenieurbauwerke

Vertragsbestandteil sind die Richtzeichnungen für Ingenieurbauten
(RiZ-ING) und die Richtlinie für den Entwurf, die konstruktive
Ausbildung und Ausstattung von Ingenieurbauten (RE-ING) des
Bundesministeriums für Verkehr und digitale Infrastruktur (BMVI) in der
zum Zeitpunkt der Ausschreibung gültigen Ausgabe. Die aktuellen
Richtzeichnungen sind über den Verkehrsblattverlag (www.bmvi.de) zu
beziehen. Die jeweils anzuwendenden Richtzeichnungen sind in den
Vertragsunterlagen näher bezeichnet. Sie gelten damit auch für die
Bearbeitung der Ausführungsunterlagen durch den AN als vereinbart.
Bei Abweichungen vom Vertrag sind die gültigen Richtzeichnungen Stand
der Technik und damit Vertragsgrundlage.

Graffitischutz

Der Auftragnehmer hat vor der Abnahme bzw. Verkehrsfreigabe dafür zu
sorgen, dass alle Flächen graffiti frei übergeben werden.
Auf Antrag kann er dabei temporäre Schutzsysteme einsetzen, welche in
der Liste der geprüften Stoffe bei der BASt (Bundesanstalt für
Straßenwesen; www.bast.de) aufgeführt sind. Diese Schutzmaßnahmen werden
nicht besonders vergütet und sind in die betreffende Position Beton des
zu schützenden Bauteiles einzurechnen.

Beton, Anforderungen an die Gesteinskörnungen

Es gilt die jeweils aktuelle Liste der güteüberwachten, in Thüringen
beurteilten Hersteller von Gesteinskörnungen und Baustoffgemischen für
den Straßen -und Ingenieurbau; andere Gesteinskörnungen dürfen nur nach
entsprechendem Gleichwertigkeitsnachweis des Auftragnehmers eingesetzt
werden.

Bauwerksdokumentation

Zur Erstellung der Dokumentationsunterlagen sind die Regelungen im
"Handbuch der Bauwerksdokumentation" der Straßenbauverwaltung Thüringen
verbindlich anzuwenden.
Das "Handbuch der Bauwerksdokumentation" beinhaltet notwendige
vertragliche Regelungen, die als zusätzliche technische
Vertragsbedingungen im Sinne von §1 Nr. 2(3) VOB/B-DIN 1961 zu verstehen
sind. Diese Festlegung ist im Bauvertrag für Neubaumaßnahmen bzw.
Maßnahmen zur Erhaltung zusätzlich zu vereinbaren.

Das aktuelle Handbuch der Bauwerksdokumentation kann im Internet unter
https://bau-verkehr.thueringen.de/bau/ingenieurbau/bauwerksdokumentation
als PDF Datei abgerufen werden.

5.4  Fachbereich Landschaftsbau

Zusätzliche Technische Vertragsbedingungen und Richtlinien

für Landschaftsbauarbeiten im Straßenbau (ZTV La-StB), Ausgabe 2018
(FGSV-Nr.: 224)

für Erdarbeiten im Straßenbau (ZTV E-StB); Ausgabe 2017 (FGSV-Nr.: 599)

für Baumpflege (ZTV Baumpflege), Ausgabe 2017 (FLL)

für das Verpflanzen von Großbäumen und Großsträuchern
(ZTV-Großbaumverpflanzung), Ausgabe 2005 (FLL)

Richtlinien, Merkblätter und Empfehlungen

Richtlinien für die Anlage von Straßen (RAS)

Teil: Landschaftsgestaltung
Abschnitt 3: Lebendverbau (RAS LG 3), Ausgabe 1983 (FGSV-Nr.: 293/3 )

Teil: Landschaftsgestaltung
Abschnitt 4: Schutz von Bäumen, Vegetationsbeständen und Tieren bei
Baumaßnahmen (RAS LP 4), Ausgabe 2004 (FGSV-Nr.: 293/4 )

Richtlinien für die Entwässerung von Straßen (REwS 21, Ausgabe 2021
(FGSV Nr. 539)

Empfehlungen für die landschaftspflegerische Ausführung im Straßenbau
(ELA), Ausgabe 2013 (FGSV-Nr.:2932)

Richtlinien für bautechnische Maßnahmen an Straßen in
Wasserschutzgebieten (RiStWag) Ausgabe 2016 (FGSV-Nr.: 514)

Regel-Saatgut-Mischungen (RSM), jeweils aktuellste Fassung (FLL)

Empfehlungen für Begrünungen mit gebietseigenem Saatgut, Ausgabe 2014
(FLL)

Technische Lieferbedingungen für Baumschulpflanzen (Gütebestimmungen)
(TL-Baumschulpflanzen), Ausgabe 2020 (FLL)

Gütebestimmungen für Stauden, Ausgabe 2015 (FLL)

Merkblatt für einfache landschaftsgerechte Sicherungsbauweisen, Ausgabe
1991(FGSV-Nr.: 229)

Merkblatt für Baumpflegearbeiten an Straßen, Ausgabe 1994 (FGSV-Nr.:
235)

Hinweise zur Straßenbepflanzung in bebauten Gebieten, Ausgabe 2006
(FGSV-Nr.: 232)

Merkblatt Bäume, unterirdische Leitungen und Kanäle, Ausgabe 2013
(FGSV-Nr.: 939)

Richtlinien für die verkehrsrechtliche Sicherung von Arbeitsstellen an
Straßen (RSA 21)
ARS 24/2021 - Richtlinien für die verkehrsrechtliche Sicherung von
Arbeitsstellen an Straßen (RSA 21) mit Einführungsschreiben des TMIL vom
02.06.2022 (FGSV-Nr.: 370)

Merkblatt Alleen (MA-StB), Ausgabe 1992

Empfehlungen für Baumpflanzungen Teil 1 Planung, Pflanzarbeiten, Pflege,
Ausgabe 2015 (FLL)

Empfehlungen für Baumpflanzungen Teil 2 Standortvorbereitungen für
Neupflanzungen, Pflanzgruben und Wurzelraumerweiterung, Bauweisen und
Substrate, Ausgabe 2010 (FLL)

5.5  Fachbereich Betrieb und Verkehr

Leistungsheft für den Straßenbetrieb auf Bundesfernstraßen, FGSV-Nr.:
964, Ausgabe 2023

Maßnahmenpapier M 3: Richtlinie zur Erhebung des Anlagebestandes der
Bundesfernstraßen (RiAnBu), 2013

Maßnahmenkatalog MK 1: Umsetzung der Steuerung des
Straßenbetriebsdienstes in den Ländern, Ausgabe 2006

Merkblatt für die Kontrolle, Wartung und Pflege von Straßentunneln (M
KWPT), FGSV-Nr.: 419,
Ausgabe 2015

Arbeitspapier Betrieb von Radverkehrsanlagen (AP BeRad), FGSV 390/4,
Ausgabe 2021

Merkblatt Winterdienst auf Straßen, FGSV 38416, Ausgabe 2025

Merkblatt für Planung, Bau und Betrieb von Taumittel-Sprühanlagen,
FGSV-Nr.: 38413, Ausgabe 2009

DIN/EN 15518 Straßen-Wetter-Informationssysteme (4 Teile), DIN/EN 15518,
FGSV 15518,
Ausgabe 2011

DIN/EN 16811 Winterdienstausrüstung  Enteisungsmittel (3 Teile), FGSV
16811, Ausgabe 2016

Hinweise für die Beschaffung von tauenden und abstumpfenden Streustoffen
für den Straßenwinterdienst (HBeStreu), FGSV 379, Ausgabe 2017

Hinweise für die Beschaffung und den Betrieb von Soleanlagen für den
Winterdienst (SSolA), FGSV-Nr.: 384162, Ausgabe 2022

Hinweise für Lagerung und Beladung von tauenden Streustoffen für den
Winterdienst (H La Streu), FGSV-Nr.: 384182, Ausgabe 2020

Arbeitspapier Hinweise zur Herstellung und Lagerung von Tausalzlösungen
für den Winterdienst, FGSV-Nr.: 384162, Ausgabe 2015

Leitfaden für die Dimensionierung von Tausalzlagern, FGSV-Nr.: 384164,
Ausgabe 2019

Hinweise für Planung, Einrichtung und Betrieb von Straßenzustands- und
Wetter-Informations-Systemen (H PEB SWIS), FGSV-Nr.: 38411, Ausgabe 2019

Arbeitspapier Temperaturgesteuerte Streustoffdosierung, FGSV-Nr.:
384181, Ausgabe 2025

Arbeitspapier Aufbau und Betrieb von Winterdienstzentralen, FGSV-Nr.:
412, Ausgabe 2007

Praktische Empfehlungen für ein effektives Räumen und Streuen im
Straßenwinterdienst (Tabelle mit Erläuterungen), FGSV-Nr.: 38416T,
Ausgabe 2024

Winterdienst auf Straßen mit Asphaltdeckschichten aus Offenporigem
Asphalt (AP WD OPA), FGSV-Nr.: 38419, Ausgabe 2022

Winterdienst für den Radverkehr, VKU, Ausgabe 2021

Automatische Datenerfassung im Winterdienst, VKU, Ausgabe 2001

Schulung für den Winterdienst, VKU, Ausgabe 2005

Öffentlichkeitsarbeit im Winterdienst, VKU, Ausgabe 2007

Maßnahmenkatalog M 7: Management der Fahrzeug- und Geräteausstattung für
den Straßenbetriebsdienst, Ausgabe 2013

Merkblatt für Winterdienstfahrzeuge (Kennzeichnung von
Winterdienst-Fahrzeugen), FGSV-Nr.: 384163, Ausgabe 1996

Beschaffung von Fahrzeugen und Geräten im Straßenbetriebsdienst, Ausgabe
2013

Europäische Normen für Fahrzeuge und Geräte des Straßenbetriebs
DIN EN 15431: Antriebe und Schnittstellen (2008)
DIN EN 15436: Mähgeräte (2009)
DIN EN 15597: Streumaschinen (2020)
DIN EN 15583: Schneepflüge (2009)
DIN EN 15906: Schneeräummaschinen (2012)

Hinweise für Beschaffung und Einsatz von Fahrzeugen und Geräten im
Straßenbetriebsdienst (H BeFG),
Teil 1: Schnittstellen Fahrzeug  Gerät, FGSV-Nr.: 337/8 Ausgabe 2017
Teil 2: Schneepflüge, FGSV-Nr.: 337/9, Ausgabe 2020
Teil 3: Streumaschinen, FGSV-Nr.: 390337/10 Ausgabe 2022

Merkblatt für die Grünpflege an Straßen, FGSV-Nr.: 390/1, Ausgabe 2025
Merkblatt für Baumpflegearbeiten an Straßen, FGSV-Nr.: 235, Ausgabe 1994
Baumkontrollrichtlinien, FLL, Ausgabe 2020
Merkblatt für die Reinigung von Straßen, FGSV-Nr.: 390/2, Ausgabe 2020
Hinweise zur Abfallentsorgung im Straßenbetriebsdienst, FGSV-Nr.: 414,
Ausgabe 2015
Merkblatt Ölbeseitigung auf Verkehrsflächen DWA-M 715, Ausgabe 2017
Arbeitspapier Beseitigung von Ölverunreinigungen auf Verkehrsflächen,
FGSV-Nr.: 390/3, Ausgabe 2019
Hinweise zur Kontrolle und Wartung von Entwässerungseinrichtungen an
Straßen außerhalb geschlossener Ortslagen (H KWES), FGSV-Nr.: 38441,
Ausgabe 2018
DIN 30707-2 Maschinen für den Winterdienst - Teil 2: Anforderungen an
Winterdienstfahrzeuge mit Schneepflügen; Ausgabe 2003-10
DIN 30710 Sicherheitskennzeichnung von Fahrzeugen und Geräten; Ausgabe
1990-03
DIN EN 17106-1 Maschinen für den Straßenbetriebsdienst - Sicherheit -
Teil 1: Grundlegende Sicherheitsanforderungen; Deutsche Fassung EN
17106-1:2021; Ausgabe 2022-04
DIN EN 15144 Winterdienstausrüstung - Terminologie - Begriffe zum
Winterdienst; Ausgabe 2007-09
DIN EN 15430-1 Winterdienst- und Straßenbetriebsdienstausstattung -
Datenerfassung und -übertragung - Teil 1: Datenerfassung im Fahrzeug;
Ausgabe 2025-03
DIN EN 15431 Winterdienst- und Straßenbetriebsdienstausstattung -
Antrieb und Steuerung Anforderungen an Austauschbarkeit und Leistung,
Ausgabe 2008-05
DIN EN 15432-1 Winterdienst- und Straßenbetriebsdienstausstattung -
Frontanbauausstattungen - Teil 1; Feste Frontanbauplatten, Ausgabe
2011-10
DIN EN 15432-2 Winterdienst- und Straßenbetriebsdienstausstattung -
Frontangebaute Maschinen - Teil 2; Austauschbarkeit an Hubsystemen,
Ausgabe 2013-07
DIN EN 15518-1 Winterdienstausrüstung - Straßenzustands- und
Wetterinformationssysteme - Teil 1: Allgemeine Definitionen und
Komponenten, Ausgabe 2011-04
DIN EN 15518-2 Winterdienstausrüstung - Straßenzustands- und
Wetterinformationssysteme - Teil 2: Straßenwetter - Empfohlene
Beobachtung und Vorhersage, Ausgabe 2011-04
DIN EN 15518-3 Winterdienstausrüstung - Straßenzustands- und
Wetterinformationssysteme - Teil 3: Anforderungen an gemessene Werte der
stationären Anlagen, Ausgabe 2024-02
DIN EN 15518-4 Winterdienstausrüstung - Straßenzustands- und
Wetterinformationssysteme - Teil 4: Prüfverfahren bei stationären
Einrichtungen; Ausgabe 2024-12
DIN EN 15583-1 Winterdienstausrüstung - Schneepflüge - Teil 1:
Produktbeschreibung und Anforderungen; Ausgabe 2009-09
DIN EN 15583-2 Winterdienstausrüstung - Schneepflüge - Teil 2:
Prüfkriterien und deren Anforderungen; Ausgabe 2012-05
DIN EN 15597-1 Winterdienstausrüstung  Streumaschinen Teil 1: Allgemeine
Anforderungen und Angaben für Streumaschinen; Ausgabe 2020
DIN EN 15597-2: 2012-04 Winterdienstausrüstung - Streumaschinen - Teil
2: Anforderungen an die Streustoffverteilung und deren Prüfung; Ausgabe
2020
DIN EN 15906 Winterdienstausrüstung - Schneeräummaschinen mit
rotierenden Werkzeugen - Spezifikation und Räumleistung; Ausgabe 2012
DIN EN 16811-1 Winterdienstausrüstung - Enteisungsmittel - Teil 1:
Natriumchlorid - Anforderungen und Prüfmethoden, Ausgabe 2016
DIN EN16811-2 Winterdienstausrüstung - Enteisungsmittel - Teil 2:
Calcium- und Magnesiumchlorid - Anforderungen und Prüfverfahren, Ausgabe
2016
DIN EN 16811-3 Winterdienstausrüstung - Enteisungsmittel - Teil 3:
Andere feste und flüssige Enteisungsmittel - Anforderungen und
Prüfverfahren, Ausgabe 2016
DIN EN 17443 Winterdienstausrüstung - Soleerzeuger - Anforderungen und
Prüfverfahren, Ausgabe 2021
DIN SPEC 1108-1 Dienstleistungen in der Abfall- und Wertstofflogistik,
Straßenreinigung und im Winterdienst - Teil 1: Begriffe, Ausgabe 2016
DIN SPEC 1108-2 Dienstleistungen in der Abfall- und Wertstofflogistik,
Straßenreinigung und im Winterdienst - Teil 2: Anforderungen an den
Betrieb und das Personal, Ausgabe 2016
DIN SPEC 1108-5 Dienstleistungen in der Abfall- und Wertstofflogistik,
Straßenreinigung und im Winterdienst - Teil 5: Winterdienst, Ausgabe
2020
Verkehrszeichen

RWB 2000
Richtlinien für die wegweisende Beschilderung außerhalb von Autobahnen,
Ausgabe 2000

Einführung des ARS 15/2024 "Richtlinien für die wegweisende
Beschilderung auf Autobahnen, Ausgabe 2023" des BMDV vom
19.06.2024Richtlinien für die wegweisende Beschilderung auf Autobahnen,
Ausgabe 2023

RTB 2008
Richtlinien für Touristische Beschilderung Ausgabe 2008

Richtlinien für Umleitungsbeschilderungen - RUB 2021
ARS 19/2021 - Richtlinien für Umleitungsbeschilderungen (RUB), Ausgabe
2021
mit Einführungsschreiben des TMIL vom 13.05.2022

ARS 02/2022 Grundsätze für die passiv sichere Aufstellung von
Verkehrszeichen
mit Einführungsschreiben TMIL am 20.04.2022

TLP-VZ Technische Liefer- und Prüfbedingungen für vertikale
Verkehrszeichen, Ausgabe 2011
Katalog der Verkehrszeichen, Ausgabe 1992

ZTV-VZ Zusätzliche Technische Vertragsbedingungen und Richtlinien für
vertikale Verkehrszeichen, Ausgabe 2011

IVZ-Norm 2007
Industrienorm für Aufstellvorrichtungen von Verkehrszeichen nach DIN EN
12899-1/TL-VZ

DIN 6171, Teil 1
Aufsichtsfarben für Verkehrszeichen - Farben und Farbgrenzen bei
Beleuchtung mit Tageslicht,
Ausgabe 2011-11

DIN 1451, Teil 2
"Schrift für den Straßenverkehr" für Verkehrszeichen und
Verkehrseinrichtungen

DIN 67520,
Retroreflektierende Materialien zur Verkehrssicherung, Lichttechnische
Mindestanforderungen an Reflexstoffe,
 Ausgabe 2008 - 11

DIN 1076
Ingenieurbauwerke im Zuge von Straßen und Wegen, Überwachung und
Prüfung,
Ausgabe 1999 - 11

DIN EN ISO 9000
Qualitätsmanagement und Qualitätsmanagementsysteme - Grundlagen und
Begriffe, 2015 - 11

DIN EN ISO 9001
Qualitätsmanagement und Qualitätsmanagementsysteme - Anforderungen, 2015

DIN EN ISO 9004
Qualitätsmanagement und Qualitätsmanagementsysteme - Leitfaden zur
Leistungsverbesserung, 2015

DIN EN ISO 9011
Qualitätsmanagement und Qualitätsmanagementsysteme - Leitfaden für
Audits von Qualitätsmanagement- und/oder Umweltmanagementsystemen,
aktuelle Fassung

DIN 50976
Korrosionsschutz, Feuerverzinken von Einzelteilen (Stückverzinken),
Anforderung und Prüfung,
Ausgabe 1989

Gütebestimmungen der Güteschutzgemeinschaft Verkehrszeichen und
Verkehrseinrichtungen e.V.
(RAL-Gütezeichen)

M LV - Merkblatt für die Wahl der lichttechnischen Leistungsklasse von
vertikalen Verkehrszeichen und Verkehrseinrichtungen, Ausgabe 2011

Bestimmungen des BMVBS über die Freigabe und die Kennzeichnung der zur
Verwendung auf
Verkehrszeichen zugelassenen Reflexfolien

Markierung

RMS
Richtlinien für die Markierung von Straßen Teil 1- Ausgabe 1993; Teil 2-
Ausgabe 1980

VFM-T (A)
Verfahrensanordnung zur einheitlichen Anwendung und Umsetzung von
Fahrbahnmarkierungen im Freistaat Thüringen, Allgemeiner Teil

VTM-T (B)
Verfahrensanordnung zur einheitlichen Anwendung und Umsetzung von
Fahrbahnmarkierungen im Freistaat Thüringen, Baulicher Teil

ZTV M
Zusätzliche Technische Vertragsbedingungen und Richtlinien für
Markierungen auf Straßen,
Ausgabe 2013

TL M 23 - Technische Lieferbedingungen für Markierungsmaterialien,
Ausgabe 2023
ARS 26/2003 mit Einführungsschreiben TMIL am 15.02.2024

TP M 2024  Technische Prüfbedingungen für Markierungssysteme, Ausgabe
2024
ARS 09/2024 mit Einführungsschreiben TMIL am 14.05.2024

Einführung des ARS 22/2024 "Zusätzliche Technische Vertragsbedingungen
und Richtlinien für Markierung auf Straßen (ZTV M 13)  Änderungen bei
der Anerkennung von Schulungsstellen" vom BMDV am 14.11.2024 durch das
TMIL am 28.11.2024

DIN EN 12802
Mustergleichheitsprüfungen

DIN EN 1423  Straßenmarkierungsmaterialien, Nachstreumittel
Markierungsperlen, Glasperlen, Griffigkeitsmittel und Nachstreugebinde

DIN EN 1424
Straßenmarkierungsmaterialien, Premixglasperlen

DIN EN 1436
Straßenmarkierungsmaterialien Anforderungen an Markierungen auf Straßen

DIN EN 1790
Straßenmarkierungsmaterialien - Vorgefertigte Markierungen

DIN EN 1824
Straßenmarkierungsmaterialien, Feldprüfungen

DIN EN 1871
Straßenmarkierungsmaterialien  Markierungsfarben, Kaltplastikmassen und
Heißplastikmassen  Physikalische Eigenschaften

DIN EN 12802
Straßenmarkierungsmaterialien - Laborverfahren für die Identifikation

DIN EN V 13 459-1
Straßenmarkierungsmaterialien, Qualitätskontrolle Teil 1: Probenahme an
rückgestellter Produktion und Prüfung

DIN EN V 13 459-2
Straßenmarkierungsmaterialien, Qualitätskontrolle Teil 2: Anleitung für
die Aufstellung von Qualitätsplänen für die Applikation

DIN EN V 13 459-3
Straßenmarkierungsmaterialien, Qualitätskontrolle Teil 3: Anforderungen
in der Praxis

DIN EN 1463-1
Straßenmarkierungsmaterialien - Markierungsknöpfe - Teil 1:
Anforderungen im Neuzustand

DIN EN 1463-2
Straßenmarkierungsmaterialien, retroreflektierende Markierungsknöpfe,
Teil 2: Feldprüfungen

DIN EN 13197
Straßenmarkierungsmaterialien - Verschleißsimulator

DIN 30710
Sicherheitskennzeichnung von Fahrzeugen und Geräten

Merkblatt für Agglomeratmarkierungen, Ausgabe 2020

Passive Schutzeinrichtungen

RPS 2009
Richtlinien für passiven Schutz an Straßen durch
Fahrzeug-Rückhaltesysteme, Ausgabe 2009

RiStWag
Richtlinien für bautechnische Maßnahmen an Straßen in
Wassergewinnungsgebieten, Ausgabe 2002

ZTV- FRS 13 / Fassung 2017
Zusätzliche Technische Vertragsbedingungen und Richtlinien für
Fahrzeug-Rückhaltesysteme,
Ausgabe 2013 / Fassung 2017

ARS 27/2023 - Anforderungen an die Art und den Umfang der Reparatur von
Fahrzeug-Rückhaltesystemen aus Stahl und Beton
mit Einführungsschreiben TMIL am 04.03.2024

Anforderungen an den Nachweis der Leistungsfähigkeit für
Betonschutzwände in Ortbetonbauweise
Vergleichsverfahren BSW Ortbeton (VGVF BSW O 2013), Ausgabe 2013

TL  Transportable Schutzeinrichtungen 97
Technische Lieferbedingungen für transportable Schutzeinrichtungen,
Ausgabe 1997 in Verbindung mit ARS 08/2016  Streichung der
"planungsrelevanten Breite"

TL-SP 99
Technische Lieferbedingungen für Stahlschutzplanken an
Bundesfernstraßen, Ausgabe 1999

TL- BSWF 96
Technische Lieferbedingungen für Betonschutzwände- Fertigteile, Ausgabe
1996

TLP ÜK 2017
Technische Liefer- und Prüfbedingungen für Übergangskonstruktionen zur
Verbindung von Schutzeinrichtungen

ZTVE- StB 17
Zusätzliche Technische Vertragsbedingungen und Richtlinien für
Erdarbeiten im Straßenbau

DIN EN 1317 - 1 bis - 5
Rückhaltesysteme an Straßen, aktuelle Fassung

DIN EN 12767
Passive Sicherheit von Tragkonstruktionen für die Straßenausstattung,
aktuelle Fassung

Einsatzempfehlungen für Fahrzeug-Rückhaltesysteme, aktuelle Version 06 /
Stand 07/2020

Leitfaden für Sonderlösungen zum Baum- und Objektschutz an Landstraßen,
1. Aktualisierung, BASt Stand 11/2020

Steckbriefe für Sonderlösungen zum Baum- und Objektschutz an
Landstraßen, 1. Aktualisierung, BASt Stand 11/2020
Sonderlösungen von Schutzeinrichtungen in Einmündungsbereichen, BASt
Stand 03/2020

Lichtsignalanlagen Verkehrsbeeinflussung

RiLSA 2015
Richtlinien für Lichtsignalanlagen  Lichtzeichenanlagen für den
Straßenverkehr -

DIN 32981
Zusatzeinrichtungen für Blinde an Straßenverkehrs- Signalanlagen (SVA),
Ausgabe November 2002

DIN 67527
Anforderungen an ortsfeste Signalleuchten im Straßenverkehr; Ausgabe
Februar 2017

DIN EN 50556 (VDE 0832-100)
Straßenverkehr-Signalanlagen, Ausgabe März 2019

DIN EN 50293 (VDE 0832-200)
Straßenverkehrs-Signalanlagen  Elektromagnetische Verträglichkeit,
Ausgabe Februar 2013

DIN VDE 0100-600
Erstprüfung von elektrischen Anlagen, 6.Überarbeitung (2020)

DIN VDE 0105-100 Betrieb von elektrischen Anlagen

TL für transportable LSA, Ausgabe 2023 und ZTV und Richtlinien für
transportable LSA 2023
ARS 07/2024 mit Einführungsschreiben TMIL am 24.04.2024

Merkblätter über Detektoren für den Straßenverkehr, Ausgabe 1991

ZTV-LZA-TH
Zusätzliche Technische Vorschriften für Lichtzeichenanlagen im Bereich
der Thüringer Straßenbauverwaltung, Stand August 2009

Verkehrsbeeinflussungsanlagen

DIN VDE 0100-600
Erstprüfung von elektrischen Anlagen, 6.Überarbeitung (2020)

DIN VDE 0105-100  Betrieb von elektrischen Anlagen

DIN VDE 0832-400 (Teil 400: Verkehrsbeeinflussungsanlagen)

RiLSA (Abschnitt zu Fahrstreifensignalisierungen)

OCIT (Open Communication Interface for Road Traffic Control Systems;
Standard zur Kommunikation zwischen zentralen Verkehrssteuerungs- und
Verkehrslenkungssystemen)

Hinweise für umsetzbare Stauwarnanlagen (HUS), BASt, Bergisch Gladbach
1999b

RWVZ
Richtlinien für Wechselverkehrszeichen an Bundesfernstraßen, Ausgabe
1997

RWVA
Richtlinien für Wechselverkehrszeichenanlagen an Bundesstraßen, Ausgabe
1997

ARS 09/2022 - Dynamische Wegweiser mit integrierten Stauinformationen
(dWiSta)  Hinweise für die einheitliche Gestaltung und Anwendung an
Bundesfernstraßen, Ausgabe 2022 (dWiSta-Hinweise 2022)
Mit Einführungsschreiben TMIL am 20.05.2022

RABT
Richtlinien für die Ausstattung und den Betrieb von Straßentunneln,
Ausgabe 2006

EABT-80/100die Ausstattung und den Betrieb von Straßentunneln mit einer
Planungsgeschwindigkeit von 80 km/h oder 100 km/h, Ausgabe 2019

TLS 2012
Technische Lieferbedingungen für Streckenstationen, Ausgabe 2012

Merkblatt: Eignungsprüfung von Verkehrserfassungsgeräten über
Induktionsschleifen laut TLS

MARZ
Merkblatt für die Ausstattung von Verkehrsrechnerzentralen und
Unterzentralen, Ausgabe 2018

Anforderungen an Markierungsleuchtknöpfe (MLK), Ausgabe 2001

## ENB STW 2 OD Viernau unterhalb L 1118
Datum: 13.03.26

*Hinweis*
Hinweis zum gesamten LV

Aufwand für getrennte Abrechnung entsprechend der
vorgegebenen Kostenteilung bzw. gesonderter Abrechnung
werden nicht gesondert vergütet.

Hinweis zu nachfolgendem Titel

Kostenteilung 76% TLBV und 24% Gemeinde

### Abschnitt 00 Allgemeine Kosten, Kostenteilung

#### Titel 00.00 Baustelleneinrichtung

**00.00.0001 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**00.00.0002 Baustelle räumen Sämtl. LV-Abschn.**
StL-Nr. 21910111201
Baustelle von allen Geräten, Anlagen, Einrichtungen und
dgl. räumen. Benutzte Flächen und Wege entsprechend dem
ursprünglichen Zustand herrichten. Soweit nicht für
bestimmte Leistungen für das Räumen der Baustelle gesonderte Positionen im Leistungsverzeichnis enthalten
sind, gilt die Pauschale
für alle Leistungen sämtlicher Abschnitte des Leistungsverzeichnisses.
Menge: 1,000 Psch

**00.00.0003 Bauzaun aufstellen und entfernen Zaunhöhe 2,0 m*Stahlgitter-FT**
StL-Nr. 21910120733
Bauzaun nach Unterlagen des AG einschl. der erforderlichen Tore und Pfosten standsicher aufstellen, während
der Bauzeit vorhalten und unterhalten sowie nach Beendigung der Bauzeit entfernen. 70 v.H. des Preises werden nach Aufstellen, der Rest nach Entfernen des Bauzaunes vergütet.
Zaunhöhe = 2,00 m.
Zaun aus Stahlgitter-Fertigteilen.
Menge: 100,000 m

#### Titel 00.01 Technische Bearbeitung

**00.01.0001 Standsicherheitsnachweis aufstellen Bauwerk*3-fach**
StL-Nr. 21910160511
Standsicherheitsnachweis aufstellen.
Standsicherheitsnachweis für Bauwerk.
Standsicherheitsnachweis 3-fach liefern.
Menge: 1,000 Psch

**00.01.0002 Ausführungszeichnungen herstellen Bauwerk*4-fach**
StL-Nr. 21910161011
Ausführungszeichnungen herstellen.
Ausführungszeichnungen für Bauwerk.
Ausführungszeichnungen 4-fach liefern.
Menge: 1,000 Psch

**00.01.0003 Standsicherheitsnachweis aufstellen**
StL-Nr. 21910160599
Standsicherheitsnachweis aufstellen.
Standsicherheitsnachweis für 'Stahlspundwand mit
Aufstandsfläche
Bohrgerät'
Standsicherheitsnachweis 'Spundwand 3-fach geprüft'
Menge: 1,000 Psch

**00.01.0004 Ausführungszeichnungen herstellen**
StL-Nr. 21910161099
Ausführungszeichnungen herstellen.
Ausführungszeichnungen für 'Spundwand mit
Aufstandsfläche
Bohrgerät.'
Ausführungszeichnungen '4- fach geprüft'
Menge: 1,000 Psch

**00.01.0005 Standsicherheitsnachweis aufstellen Baubehelfe**
StL-Nr. 21910160539
Standsicherheitsnachweis aufstellen.
Standsicherheitsnachweis für sämtliche Baubehelfe.
Standsicherheitsnachweis '3-fach geprüft '
Menge: 1,000 Psch

**00.01.0006 Ausführungszeichnungen herstellen Baubehelfe**
StL-Nr. 21910161039
Ausführungszeichnungen herstellen.
Ausführungszeichnungen für sämtliche Baubehelfe.
Ausführungszeichnungen ' 4- fach geprüft'
Menge: 1,000 Psch

**00.01.0007 Nivellement analog ZTV-ING durchf.**
Nivellement für die Rohbauisthöhen zur Kontrolle der
höhen- und profilgerechten Lage (vor Ausführung der
Kappen- oder Gesimsherstellung) analog ZTV-ING, inkl.
aller
dafür notwendigen Leistungen durchführen,
protokollieren und auswerten.
Protokolle und Auswertungen an AG übergeben.
Die Rastermaße für das Netznivellement werden durch den
AG festgelegt.
Die wetterfeste Kennzeichnung der Rasterpunkte obliegt
dem AN.
Menge: 1,000 Psch

**00.01.0008 Vermessungsunterlagen erstellen**
Vermessungsunterlagen nach ZTV Verm-StB 01erstellen.
Unterlagen für die Schlussvermessung der Brücke.
Vermessung einschl. Abschlussnivellement.

Vermessungspläne mittels CAD-System analog
ZTV-ING, Teil 1, Abschnitt 2 herstellen
und dem AG wie folgt übergeben:
2x Papierform (gefaltet mit Heftstreifen)
und auf CD:
1x digital als DXF- und DWG-Datei (ACAD 2000)
1x digital als TIFF-Datei (Auflösung 200 dpi,
unkomprimiert)
1x digital als PDF-Datei

Die Vermessungsarbeiten sind einem zugelassenen
Vermessungsingenieur zu übertragen.
Bezugssysteme NHN und ETRS 89/UTM.
Menge: 1,000 Psch

**00.01.0009 BW-Daten erfassen, BW-Buch erstellen**
Bauwerksdaten mit einem Erfassungsprogramm auf der
Datenbasis der ASB-ING gem. ARS 22/2013 nach Übernahme
der vom AG bereit gestellten Grunddaten erfassen.
Mit Beginn der Baumaßnahme sind die Bauwerksdaten für
jedes Teilbauwerk unter Verwendung des, vom AG
bereitgestellten Grunddatensatzes mit den Daten der
Ausführungsplanung zu ergänzen und entsprechend dem
Baufortschritt fortzuschreiben bzw. zu aktualisieren.
Zuordnung von Instandsetzungskosten aus dem
Leistungsverzeichnis auf Basis Schlussrechnung zu der
Baukostenerfassung nach Art der Maßnahme gemäß
Gliederungskatalog in SIB-Bauwerke unter Beachtung der
Hinweise unter Pkt. 3.8. des "Handbuch der
Bauwerksdokumentation"
Lieferung des Nachweises der Zuordnung in Listenform
und als Datei (doc, xls, pdf) Digitalisierte Bilder,
maximal 4 Stück (Seitenansicht, Draufsicht in/gegen
Stationierungsrichtung, Untersicht) des fertig
gestellten Bauwerkes, Pläne und
Dokumente sind in das Bauwerksbuch einzubinden.
Zur 1. Hauptprüfung vor VOB-Abnahme ist das
Bauwerksbuch als VORAB- Lieferung im zeitnahen
Bearbeitungsstand als s/w- Ausdruck und digital im
Übergabeformat der ASB auf Datenträger (CD) zu
übergeben.
Vor der endgültigen Übergabe der Daten und des
Bauwerksbuches an den AG erfolgt, nach Abschluss der
Baumaßnahme und Bestätigung der Richtigkeit der Angaben
des Bauwerksbuches durch den bauüberwachenden Ingenieur
des AG, die Übergabe eines s/w-Ausdruckes des
Bauwerksbuches sowie der Daten im Übergabeformat der
ASB (auf Datenträger - CD) an die vüm AG zu benennende
Stelle der Qualitätssicherung. Die endgültige Übergabe
des Bauwerksbuches (Farbausdruck 3-fach) und der Daten
entsprechend Datenstruktur der ASB auf einem eindeutig
beschrifteten Datenträger (CD), erfolgt nach
Einarbeitung der durch die qualitätssichernde Stelle
gemachten Korrekturhinweise, gemeinsam mit dem letzten
Prüfexemplar.
Menge: 1,000 Psch

**00.01.0010 Bestandunterlagen herstellen und liefern**
Bestandsunterlagen gem. ZTV-ING, Teil 1, Abschn. 2 Pkt.
4.1 Abs. (2), für jedes
Teilbauwerk anfertigen und liefern.
Lieferung der Unterlagen an den AG in Papierform als
Ausdruck aus dem CAD-System einfach, außer
Überbaubewehrungspläne, Plan der Übergangskonstruktion,
Lagerversatzplan,
Leitungsplan jeweils 3- fach
- jeweils 1-fach alle Unterlagen gem. ZTV-ING, Teil 1,
Abschn. 2 Pkt. 4.1 Abs. (3),
außer Bauwerksbuch und Bestandsübersichtszeichnung
- 1-fach digital (im pdf, tif - und dxf - Format) auf
Datenträger

Die Übergabe der durch den AG geprüften und bestätigten
Unterlagen gemäß ZTV-INGAbschn. 2 Pkt. 4.1 Abs. (2) ist
wesentliche Abnahmevoraussetzung und hat spätestens zum
Zeitpunkt der VOB- Abnahme zu erfolgen.
Menge: 1,000 Psch

**00.01.0011 Bestandsübersichtszeichnungen herstellen und liefern**
Bestandsübersichtszeichnung gem. ZTV-ING, Teil 1,
Abschn. 2 Pkt. 4.2, für jedes Teilbauwerk anfertigen
und liefern, unter Einbeziehung unmittelbar
angrenzender Bauwerke und Einrichtungen.
Lieferung der Unterlagen an den AG in Papierform als
Ausdruck aus dem CAD-System jeweils 3-fach, sowie
1-fach digital (im tif, pdf und dxf Format) auf
Datenträger.
Die Übergabe der durch den AG geprüften und bestätigten
Unterlagen, hat spätestens mit der Vorlage der
Schlussrechnung zu erfolgen.
Menge: 1,000 Psch

**00.01.0012 Lichtbilder herst. und liefern**
StL-Nr. 219101620
Lichtbilder über den wesentlichen Bauablauf des Bauwerks in digitalisierter Form (Auflösung mindestens
1024 mal 768 Pixel, 24 Farben) mit Digitalkamera herstellen und auf mit dem AG abgestimmten Datenträger (CD
oder DVD) liefern. Das Komprimierungsverhältnis bzw.
die Bildqualität ist so zu wählen, dass durch die Komprimierung keine für den Sachverhalt wesentlichen Bildinformationen verloren gehen.
Menge: 50,000 St

**00.01.0013 Koordinierung Leistungen der Versorgungsträger mit den eigenen Leistungen**
Koordinierung Leistungen der Versorgungsträger
mit den eigenen Leistungen durchführen.
Menge: 1,000 Psch

**00.01.0014 Havarieplan für die Baustelle für Havarien und anderer außergewöhnlicher Wetterereignisse.**
Havarieplan für die Baustelle für Havarien
und anderer außergewöhnlicher Wetterereignisse
wie Hochwasser aufstellen und der UWB im
Landratsamt Schmalkalden- Meiningen zur
Bestätigung vorlegen.
Menge: 1,000 Psch

*Hinweis*
Hinweis zum Titel Sicherheitskoordination:
Für diesen Titel ist eine gesonderte Rechnungslegung
erforderlich

#### Titel 00.02 Sicherheitskoordination

**00.02.0001 Vorankündigung erstellen**
StL-Nr. 219101508
Vorankündigung gemäß Baustellenverordnung erstellen und
spätestens zwei Wochen vor Einrichten der Baustelle der
zuständigen Behörde übermitteln. Vorankündigung sichtbar und witterungsgeschützt auf der Baustelle aushängen. Bei erheblichen Änderungen während der Bauzeit
anpassen.
Menge: 1,000 Psch

**00.02.0002 SiGe-Plan erstellen**
StL-Nr. 219101513
Sicherheits- und Gesundheitsschutzplan (SiGe-Plan) nach
RAB 31 erstellen und mit dem Sicherheits- und Gesundheitsschutzkoordinator dieser und weiterer berührter
Baustellen abstimmen. Bei erheblichen Änderungen in der
Ausführung des Bauvorhabens anpassen. Den SiGe-Plan für
jeden Beschäftigten einsehbar auf der Baustelle vorhalten.
Menge: 1,000 Psch

**00.02.0003 SiGe-Plan des AG fortschreiben**
StL-Nr. 219101518
Sicherheits- und Gesundheitsschutzplan (SiGe-Plan) nach
RAB 31 fortschreiben und mit dem Sicherheits- und Ge-
sundheitsschutzkoordinator dieser und weiterer
berührter Baustellen abstimmen. Bei erheblichen Änderungen in der Ausführung des Bauvorhabens anpassen. Den
SiGe-Plan für jeden Beschäftigten einsehbar auf der
Baustelle vorhalten.
Menge: 1,000 Psch

**00.02.0004 SiGe-Koordinator stellen.**
StL-Nr. 219101528
Sicherheits- und Gesundheitsschutzkoordinator während
der Ausführung des Bauvorhabens nach RAB 30 und Unterlagen des AG stellen.
Menge: 1,000 Psch

*Hinweis*
Hinweis für den Titel Baubüro:
Für diesen Titel ist eine gesonderte Rechnungslegung
erforderlich.

#### Titel 00.03 Baubüro

**00.03.0001 Baubüro für AG auf- und abbauen Fläche 15 m2*Stellplatz AN Zuf+Platz Wahl AN**
StL-Nr. 21910132210000210
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 15 m2 (ohne Flure und Toiletten) mit 1
Arbeitsplatz.
Aufstellfläche stellt AN zur Verfügung. Aufstellfläche
herrichten.
Zufahrt und Platzbefestigung nach Wahl des AN ausführen.
Menge: 1,000 Psch

**00.03.0002 Baubüro für AG vorhalten**
StL-Nr. 219101327
Baubüro für den AG mit allen Einrichtungen vor- und
unterhalten. Ver- und Entsorgung sicherstellen. Baubüro
heizen. 2 mal wöchentlich reinigen. Zufahrt und befestigte Plätze unterhalten. Teilzeiten nach Tagen werden
zu 1/30 des Einheitspreises vergütet.
Menge: 5,000 Mt

*Hinweis*
Hinweis für den Titel Kontrollprüfungen:
Für diesen Titel ist eine gesonderte Rechnungslegung
erforderlich.

#### Titel 00.04 Kontrollprüfungen

**00.04.0001 Belastungsfahrzeug bereitstellen**
StL-Nr. 219101707
Belastungsfahrzeug als Gegengewicht (z.B. ausreichend
beladener Lkw) für Plattendruckversuch bei Kontrollprüfungen bereitstellen.
Menge: 4,000 h

**00.04.0002 Probekörper herstellen 15 x 15 x 15 cm*7 Tage lagern Klimak. trocken**
StL-Nr. 2191017272202
Probekörper für Kontrollprüfungen aus Beton, Einpressmörtel oder hydraulisch gebundenem Tragschichtmaterial
herstellen und nach Lagerung im Baubereich dem AG übergeben.
Abmessung = 15 x 15 x 15 cm.
Lagerungsdauer auf der Baustelle 7 Tage.
Lagerung in Klimakiste trocken.
Menge: 12,000 St

**00.04.0003 Probekörper herstellen**
StL-Nr. 2191017279900
Probekörper für Kontrollprüfungen aus Beton, Einpressmörtel oder hydraulisch gebundenem Tragschichtmaterial
herstellen und nach Lagerung im Baubereich dem AG übergeben.
Abmessung '15 x 15 x 7,5 cm, einseitig teflon-geschalt
ohne Trennmittel (für CDF-Test) '
Lagerungsdauer auf der Baustelle 'Lagerungsdauer auf
der Baustelle 28 Tage neben der Brückenkappe '
Menge: 2,000 St
Zuordnung: 101

#### Titel 00.05 Beweissicherung

**00.05.0001 Beweissicherung**
Beweissicherung durch einen öffentlich bestellten und
vereidigten Sachverständigen nach VOB/ B § 3 Ziff. 4
durchführen.
Beweissicherung vor Aufnahme und während der
Bautätigkeit sowie vor VOB-Abnahme gemeinsam mit dem AG
bzw. der Bauüberwachung des AG und den entsprechenden
Eigentümern angrenzender Grundstücke und Gebäude bzw.
dringlich Berechtigten, zuständigen Behörden
hinsichtlich Schäden aller Art durchführen.

Beweissicherung:
- für im Baubereich und im Zufahrtsbereich zur
  Baustelle
  vorhandene Wege und Straßen, einschließlich der als
  Zufahrten genutzten Straßen und Wege, die
  Beschilderung.
  Die Befestigungsart der Zufahrtswege und - straßen
  ist zu benennen.
- für im Baubereich vorhandene bauliche Anlagen.

Schadensgefährdete Bereiche oder beschädigte Bereiche
sind im Detail zu fotografieren und zu dokumentieren.
Soweit erforderlich sind Gipsmarken anzubringen, zu
datieren und laufend zu kontrollieren.
Aufnahme eines Höhennivellements, zwecks Kontrolle
evtl. eintretender Setzungen.
Für Versorgungsleitungen ist das
Beweissicherungsverfahren
mit den Versorgungsträgern abzustimmen.

Die Beweissicherung ist 7 Tage vor Baubeginn in Form
einer Dokumentation (Bericht einschließlich Fotos,
zeichnerischer Unterlagen, ggfs. Videoaufnahmen)
durchzuführen und dem AG spätestens zum Baubeginn zu
übergeben. Nach Beendigung der Baumaßnahme sind die
dokumentierten Bereiche auf etwaige Schäden unter
Einbeziehung betroffener Anlieger/ Eigentümer/ Pächter
zu überprüfen. Dem AG ist durch den AN nach Beendigung
der
Bauarbeiten eine Unbedenklichkeitserklärung der Grundstückseigentümer, Anlieger usw. vorzulegen.
Lieferung der Dokumentationen bei Baubeginn und am
Bauende in 1-facher Ausfertigung an den AG, an alle
weiteren 1-fach.
Menge: 1,000 Psch

#### Titel 00.06 Verkehrssicherung

**00.06.0001 Verkehrssich. läng. Dauer aufbauen Arbeitsstelle**
StL-Nr. 22110510519090000
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan 'B I/6'
Länge des Arbeitsbereiches '100 m'
Menge: 1,000 Psch

**00.06.0002 Verkehrssich. läng. Dauer vorhalten wie Vorposition**
StL-Nr. 22110511010
Verkehrssicherung längerer Dauer vorhalten, warten, instand setzen und betreiben. Vorübergehende Verkehrssicherungsmaßnahmen durchführen. Die Kontrolle der Verkehrssicherung wird gesondert vergütet.
Verkehrssicherung wie in Vorposition beschrieben.
Menge: 150,000 d

**00.06.0003 Quermarkierung Typ I herstellen Haltlinie*lösemittela.Farbe mind. P 2*grobstr. Decke Markierung entf.**
StL-Nr. 221105322110111
Quermarkierung Typ I als vorübergehende Markierung herstellen, warten und instand setzen. Vormarkieren.
Vorübergehende Verkehrssicherungsmaßnahmen durchführen.
Abgerechnet wird der markierte Strich.
Markierung = Haltlinie.
Markierungssystem aus lösemittelarmer Farbe (High-
Solid).
Verkehrsklasse mindestens P 2.
Markierung auf grobstrukturierter Asphaltdeckschicht.
Markierung entfernen. Abfall aufnehmen und nach Wahl
des AN verwerten.
Menge: 10,000 m

**00.06.0004 Bauliches Leitelement aufb. u. abb.*Leitb. RA2 Ab.5 m Leite.+Bef. entf.**
StL-Nr. 2211054359101
Bauliches Leitelement aufbauen und abbauen. Vorhalten,
Kontrolle, Wartung und Instandsetzung werden gesondert
vergütet. Vorübergehende Sicherungsmaßnahmen durchführen. 70 v.H. des Preises werden nach Aufbau, der Rest
nach Abbau vergütet.
Leitelement 'Leitwand'
Mit kleiner Leitbake, retroreflektierende Folie Klasse
RA2, Abstand 5,00 m.
Leitelement und Befestigung rückstandsfrei und deckenschonend entfernen und nach Wahl des AN verwerten.
Menge: 120,000 m

**00.06.0005 Transp. LSA f. Engst. aufb. u. abb. LSA Typ C*Verbind. Wahl AN Entf.ü.100bis150m*Versorg. Wahl AN*VTU erstellen**
StL-Nr. 221105505213191
Transportable Lichtsignalanlage (LSA) für Engstelle
einschließlich Energieversorgung aufbauen, in Betrieb
nehmen und abbauen. Vorhalten, Kontrolle, Wartung, In-
standsetzung und Betreiben werden gesondert vergütet.
Vorübergehende Verkehrssicherungsmaßnahmen durchführen.
70 v. H. des Preises werden nach betriebsfertigem Aufbau, der Rest nach Abbau vergütet.
LSA Typ C, verkehrsabhängige Steuerung.
Verbindung nach Wahl des AN.
Entfernung der Signalgeberstandorte über 100,00 m bis
150,00 m.
Energieversorgung nach Wahl des AN.
Mit Steuerung für 'Bedarfsanforderung für Fußgänger '
Verkehrstechnische Unterlage bestehend aus Signallageplan, Berechnungen, Zwischenzeitenmatrix, Signalzeitenplan erstellen.
Menge: 2,000 St

**00.06.0006 Transport. Lichtsignalanlage vorh. wie Vorposition**
StL-Nr. 22110551501
Transportable Lichtsignalanlage (LSA) vorhalten, warten, instand setzen und betreiben. Vorübergehende Verkehrssicherungsmaßnahmen durchführen. Die Kontrolle
wird gesondert vergütet.
Transportable LSA wie in Vorposition beschrieben.
Menge: 4500,000 Std

#### Titel 00.07 Sonstiges

**00.07.0001 Abfallliste f. nicht gefährl. Abf. f.ges.LeistgsVerz**
StL-Nr. 22690080401
Leistung umfasst die Führung der Abfallliste für alle
nicht gefährlichen Abfälle, die infolge
Verdrängung, fehlender Eignung oder mangels Wiederverwendungsmöglichkeit nicht innerhalb der Baustelle
verbleiben und bei denen die Führung der Abfallliste
nicht ausdrücklich erwähnt ist.
Die Abfallliste ist dem Auftraggeber bis spätestens zur
Schlussabnahme als Excel-Tabelle (Dateiformat .xlsx)
zu übergeben.
Pauschale gilt
für alle Leistungen dieses Leistungsverzeichnisses.
Menge: 1,000 Psch

**00.07.0002 Hochwassermaßnahmeplan**
Hochwassermaßnahmeplan für Hochwasserfall erstellen und
dem AG genehmigt übergeben. Zuständige Ansprechpartner
benennen.
Wasserstände am Hilfspegel regelmäßig (täglich) ablesen
und mit HNHöhen dokumentieren.
Informationsdienst einrichten, mit Unterhaltungsverband
und unterer Wasserbehörde Abstimmungen durchführen, um
von den Behörden rechtzeitig entsprechende
Hochwasservorinformationen zu erhalten.
Der zuständigen Wasserbehörde muss mit Baubeginn ein
Hochwassermaßnahmeplan zur Genehmigung vorzulegen.
Gilt für alle Abschnitte des Leistungsverzeichnisses,
technologische Pausen sind einzukalkulieren.
Inhalt Hochwassermaßnahmeplan:
Ständige Beräumung der Flächen unter der Brücke von
Treibgut zum Arbeitsende und bei Hochwassergefahr,
tägliche Information über die Wetterentwicklung und
Hochwassergefahr,
Benachrichtigung des Umweltamtes bei besonderen
außergewöhnlichen Ereignissen,
Gewährleisten einer ständigen telefonischen
Erreichbarkeit des Auftragnehmers, insbesondere an
Sonn- und Feiertagen.
Menge: 1,000 Psch

**00.07.0003 Vorhandenen Abwasserschacht bis OK Bohrebene erhöhen und nach Rückbau anpassen.**
Vorhandenen Abwasserschacht bis OK
Bohrebene erhöhen und nach Rückbau der
Bohrebene an das Gelände anpassen.
Menge: 1,000 Psch

*Hinweis*
Kostenteilung 76% TLBV und 24% Gemeinde

### Abschnitt 01 Bauwerkskosten, Kostenteilung

#### Titel 01.00 Baufeldberäumung

**01.00.0001 Fläche abräumen Aufwuchs*Wurzelstöcke Astwerk*Steine/Mauer/Zaun Neigung über 1:4*ges.Räumg.Verw.AN**
StL-Nr. 22410600311111003
Fläche nach Unterlagen des AG abräumen.
Strauch- und Baumbestand sowie sonstiger Aufwuchs bis
zu 0,10 m Stammdurchmesser, 1,00 m über dem Erdboden
gemessen, einschließlich Wurzelwerk.
Wurzelstöcke anderweitig gefällter Bäume bis zu 0,10 m
Durchmesser an der Schnittstelle roden.
Astwerk gefällter Bäume, Holzreste.
Steine, Betonreste, Mauerreste und abgängige Zäune.
Neigung der Abräumfläche steiler als 1:4.
Gesamtes Räumgut nach Wahl des AN verwerten.
Menge: 1,000 Psch

**01.00.0002 Wurzelstöcke roden DU über 0,3-0,5 m*verfüll/Baust.AN Wst.Verw. AN**
StL-Nr. 2241060202021
Wurzelstöcke roden. Gemessen wird der Durchmesser der
Schnittstelle des Wurzelstocks vor dem Roden.
Durchmesser über 0,30 bis 0,50 m.
Wurzellöcher mit Baustoff nach Unterlagen des AG verfüllen. Baustoff liefern. Einbaudokumentation nach
Unterlagen des AG übergeben.
Wurzelstöcke nach Wahl des AN verwerten.
Menge: 3,000 St

**01.00.0003 Oberboden abtragen und andecken Abtr.über 10-30cm*alle Flächen Andeck. ü.15-25cm*Abrechng. Auftrag**
StL-Nr. 22410611300210302
Oberboden ggf. einschließlich Vegetationsdecke abtragen
und profilgerecht wieder andecken einschließlich erforderlicher Zwischenlagerung auf Flächen nach Wahl des
AN. Beschreibung der Homogenbereiche nach Unterlagen
des AG.
Dicke des Abtrages über 10 bis 30 cm.
Andeckung auf Böschungen, Seitenstreifen, Trennstreifen, Verkehrsinseln.
Dicke der Andeckung über 15 bis 25 cm.
Abrechnung nach Auftragsprofilen.
Menge: 40,000 m3

#### Titel 01.01 Gerüste, Baubehelfe

**01.01.0001 Bauzeitliche Absturzsicherungen**
Bauzeitliche Absturzsicherungen für den Bauwerksbereich
für Abbruch und Neubau Bauwerk herstellen, vor- und
unterhalten, ständig kontrollieren, ggf. umsetzen und
abbauen.
Ersatz zerstörter oder abhanden gekommener Teile ist in
die Position einzurechnen. Absturzsicherungen jeweils
für den unmittelbaren Baubereich.
Ausführung nach Wahl des AN entsprechend den
statischen, konstruktiven und sicherheitstechnischen
Erfordernissen.
70 v.H. der Pauschale werden nach betriebsbereiten
Aufbau der Rest nach den Rückbau vergütet.
Menge: 1,000 Psch

**01.01.0002 Traggerüst herstellen Grdg. beseitigen**
Traggerüst für gesamtes Bauwerk
nach statischen, konstruktiven und sicherheitstechnischen Erfordernissen herstellen, vorhalten, unterhalten
und beseitigen.
Gründung herstellen und beseitigen.
Menge: 1,000 Psch

**01.01.0003 Abwasserschacht im Baubereich nach Wahl des AN für die Dauer der Bauarbeiten sichern.**
Abwasserschacht im Baubereich nach Wahl des AN
für die Dauer der Bauarbeiten sichern und vor
Beschädigung schützen.
Menge: 1,000 Psch

#### Titel 01.02 Spundwandverbau

**01.02.0001 Geräteeinsatz für Stahlspundwand*Spundwand herst. Arb.pl herst/bes.**
StL-Nr. 2241172059102
Geräte für Stahlspundwand nach Unterlagen des AG einsetzen. Der Einsatz umfasst das Aufstellen und Abbauen
sowie das Umsetzen im Bereich des Bauteils.
Bauteil 'Stützwand'
Einsatz für Spundwand herstellen.
Arbeitsplanum herstellen und beseitigen.
Menge: 1,000 St

**01.02.0002 Geräteeinsatz für Stahlspundwand*Spundwand ziehen Arb.pl herst/bes.**
StL-Nr. 2241172059202
Geräte für Stahlspundwand nach Unterlagen des AG einsetzen. Der Einsatz umfasst das Aufstellen und Abbauen
sowie das Umsetzen im Bereich des Bauteils.
Bauteil 'Stützwand'
Einsatz für Spundwand ziehen.
Arbeitsplanum herstellen und beseitigen.
Menge: 1,000 St

*Hinweis*
notwendiges überschnittenes Vorbohren einschl.
Bodenaustausch wird nicht gesondert vergütet.

**01.02.0003 Stahlspundwand herstellen*Länge ü. 6-9 m S 240 GP**
StL-Nr. 22411721093109900
Stahlspundwand entsprechend statischen und konstruktiven Erfordernissen, einschließlich Eck-, Abzweig sowie
Pass- und Keilbohlen nach Unterlagen des AG herstellen.
Abrechnung nach Länge in der Wandachse, horizontal, multipliziert mit der vom AG freigegebenen Bohlenlänge.
Homogenbereiche nach Unterlagen des AG.
Spundwand 'für temporäre Aufstellungsfläche Bohrgerät '
Bohlenlänge über 6,00 bis 9,00 m.
Stahlsorte = S 240 GP.
Spundwand 'wasserdicht '
Spundwand 'freistehend, Schacht bzw. Abwasserkanal ist
auszusparen '
Menge: 380,000 m2

**01.02.0004 Stahlspundwand ziehen ziehen Wahl d. AN*Länge ü. 6-9 m Bohlen verwerten**
StL-Nr. 2241172151301
Stahlspundwand ziehen. Spundwand nach Unterlagen des
AG. Abrechnung nach Länge in der Wandachse, horizontal, multipliziert mit der tatsächlichen Bohlenlänge.
Ziehen nach Wahl des AN.
Bohlenlänge über 6,00 bis 9,00 m.
Bohlen nach Wahl des AN verwerten.
Menge: 380,000 m2

#### Titel 01.03 Abbrucharbeiten

**01.03.0001 Geländer abbauen Stützwand*Stahl*H = 1200 mm Pfosten abtr.**
StL-Nr. 2241213032132
Geländer nach Unterlagen des AG abbauen und nach Wahl
des AN verwerten.
Abrechnung nach Länge des Handlaufs zwischen den
Achsen der Endpfosten bzw. Endstäbe.
Geländer für Stützwand.
Baustoff = Stahl.
Höhe des Geländers 1200 mm.
Pfosten abtrennen.
Menge: 40,000 m

*Hinweis*
LAGA  Z 1.1, RC 1, AVV 170101, DK 0

**01.03.0002 Beton abbrechen Kappe*Stahlbeton*C20/25 bis C35/45 Verwerten**
StL-Nr. 222118013533001
Beton nach Unterlagen des AG abbrechen.
Bauteil = Kappe.
Material = Stahlbeton.
Druckfestigkeitsklasse über C20/25 bis C35/45.
Abbruchgut nach Wahl des AN verwerten.
Menge: 30,000 m3

*Hinweis*
LAGA  Z 1.1, RC 1, AVV 170101, DK 0

**01.03.0003 Beton abbrechen*Unbewehrter Beton C20/25 bis C35/45*Verwerten**
StL-Nr. 222118013913001
Beton nach Unterlagen des AG abbrechen.
Bauteil 'Hinterfüllbeton Stützwand und
Betonfundament'
Material = Unbewehrter Beton.
Druckfestigkeitsklasse über C20/25 bis C35/45.
Abbruchgut nach Wahl des AN verwerten.
Menge: 20,000 m3

*Hinweis*
LAGA  Z 0, BM-0, AVV 170504, DK 0

**01.03.0004 Mauerwerk abbrechen 'Sandstein'Naturstein Entsorgung ges.**
Mauerwerk nach Unterlagen des AG abbrechen. Abgerechnet
wird das abgebrochene Mauerwerk, wobei Öffnungen und
Nischen bis zu 0,5 m3 Einzelgröße und Schlitze bis zu
0,1 m3/m übermessen werden.
Bauteil 'Verblendung und Sandsteinmauer'
Mauerwerk aus Naturstein.
Abbruchgut nach Wahl des AN verwerten.
Menge: 20,000 m3

#### Titel 01.04 Wasserhaltung

**01.04.0001 Einfache Pumpenanlage einrichten*FD 30-60 m3/h Höhe 5,0-7,5 m*Reserveanlage Schlauchleitung*Vorflut 20-50 m**
StL-Nr. 22110910193211200
Einfache Pumpenanlage für offene Wasserhaltung zum Trockenlegen und Freihalten der Baugrube von Wasser sowie
zum Ableiten des geförderten Wassers einrichten. Pumpensumpf nach Wahl des AN herstellen. Der Einsatz umfasst das betriebsbereite Aufbauen innerhalb einer Baugrube, das Abbauen sowie das Herstellen und Beseitigen
der Ableitung zum Vorfluter nach Unterlagen des AG.
Vorhalten und Betreiben werden gesondert vergütet.
Baugrube 'Bereich zwischen Stützwand und
Spundwand'
Förderdurchfluss über 30 bis 60 m3/h.
Förderhöhe über 5,00 bis 7,50 m.
Einschließlich Reserveanlage für Betrieb ohne
schädliche Unterbrechung.
Ableitung mittels Schlauchleitung herstellen.
Entfernung zum Vorfluter 20 bis 50,00 m.
Menge: 2,000 St

**01.04.0002 Einfache Pumpenanlage vorhalten*Reserveanlage Schlauchleitung**
StL-Nr. 2211091059110
Einfache Pumpenanlage für offene Wasserhaltung einschließlich Pumpensumpf und Ableitung zum Vorfluter
betriebsbereit vorhalten.
Abgerechnet wird nach Kalendertagen.
Baugrube 'zwischen Stützwand und Spundwand'
Einschließlich Reserveanlage für Betrieb ohne
schädliche Unterbrechung.
Ableitung mittels Schlauchleitung.
Menge: 20,000 d

**01.04.0003 Einfache Pumpenanlage betreiben*Schlauchleitung**
StL-Nr. 2211091099100
Einfache Pumpenanlage für offene Wasserhaltung betreiben.
Abgerechnet wird nach Kalendertagen.
Baugrube 'zwischen Stützwand und Spundwand.'
Ableitung mittels Schlauchleitung.
Menge: 20,000 d

#### Titel 01.05 Erdarbeiten

**01.05.0001 Baustoff für Bodenaustausch einb. grobkörn. Boden Abrechng. Auftrag**
StL-Nr. 2241063301901
Baustoff für Bodenaustausch profilgerecht
einbauen und verdichten einschließlich ggf. erforderlicher Wasserzugabe. Boden bzw. Fels lösen und verwerten
wird gesondert vergütet.
Baustoff = grobkörniger Boden.
Baustoff 'liefern'
Abrechnung nach Auftragsprofilen
Menge: 50,000 m3

**01.05.0002 Geokunststoffe a. Bewehr. einbauen Bodenaustausch Geogitter pH 4-9 Kontakt Baukalk Dehnung Unterl.AG**
Geokunststoffe nach Unterlagen des AG als Bewehrungselement in Erdbauwerke einbauen. Erforderliche Nutzungsdauer über 25 Jahre. Überlappung quer zur Zugrichtung von mindestens 0,50 m. Erdarbeiten werden gesondert vergütet. Abgerechnet wird die abgewickelte Bewehrungsfläche ohne Überlappung.
Bewehrung bei Bodenaustauschkörpern.
Bewehrungsstoff = Geogitter.
pH-Wert des Umgebungsmilieus 4 bis 9.
Kontakt mit Böden, die mit Baukalken verbessert oder
verfestigt sind.
Menge: 100,000 m2

*Hinweis*
Natursteinauffüllung Stützmauer und Mauerwerk,
Einstufung nach LAGA Z 1.1, DK 0, AVV 170504

**01.05.0003 Baugrube herstellen Stützwand*Tiefe >1,25-1,75m*Aushub verwert.AN**
StL-Nr. 224108107042959
Baugrube nach Unterlagen des AG herstellen.
Beschreibung der Homogenbereiche nach Unterlagen des
AG. Verbau wird gesondert vergütet.
Baugrube für Stützwand.
Baugrubentiefe über 1,25 bis 1,75 m.
Materialklasse 'Z 1.1 alt'
Aushub nach Wahl des AN verwerten.
Abrechnung 'nach Aufmaß '
Menge: 25,000 m3

**01.05.0004 Baustoff lief.,in Baugrube einbauen gem.körn.Boden*Stützwand Abrechng.Auftrag**
StL-Nr. 2241081222401
Baustoff nach Unterlagen des AG liefern, in Baugrube
nach Unterlagen des AG einbauen und verdichten. Einbaudokumentation nach Unterlagen des AG übergeben.
Baustoff = gemischtkörniger Boden.
Baugrube für Stützwand.
Abrechnung nach Auftragsprofilen.
Menge: 25,000 m3

**01.05.0005 Reprofilierung Gewässerböschung**
Reprofilierung Gewässerböschung
nach Rückbau der Bohrebene und ziehen der Spundbohlen
Reprofilierung der Gewässerböschung wie Bestand.
Böschungssicherung mit Wasserbausteinen LMB 10/60
einschl. aller notwendigen Erdarbeiten.
Menge: 65,000 m2

#### Titel 01.06 Bohrpfahlgründung

**01.06.0001 Bohrebene als Aufstandsfläche nach Wahl des AN tragfähig befestigen**
Bohrebene als Aufstandsfläche
nach Wahl des AN tragfähig befestigen und
nach Beendigung der Baurarbeiten wieder
beseitigen.
ca. 450m3 Material liefern, einbauen verdichten und
wieder entfernen.
Menge: 1,000 Psch

**01.06.0002 Geräteeinsatz für Bohrpfahlwände Stützwand*Bohrpl. herst/bes**
StL-Nr. 22411730512
Geräte für das Herstellen von Bohrpfahlwänden nach Un-
terlagen des AG einsetzen. Der Einsatz umfasst das einmalige Aufstellen und das Abbauen sowie das Umsetzen im
Bereich des Bauteils.
Bauteil = Stützwand.
Bohrplanum herstellen und beseitigen.
Menge: 1,000 St

**01.06.0003 Bohrschablone herstellen Pfahl-DU 90 cm**
StL-Nr. 22411731002
Bohrschablone für Bohrpfahlwand einschließlich der dazugehörenden Erdarbeiten nach Unterlagen des AG herstellen und wieder beseitigen. Abrechnung nach
Länge der Bohrpfahlwand.
Pfahldurchmesser = 90 cm.
Menge: 45,000 m

**01.06.0004 Bohrpfahlwand herstellen Stützwand*überschn. Pfähle Pfahl-DU 90 cm*Länge ü. 6-10 m verrohrt, Leerb.*Bohrgut beseit.**
StL-Nr. 22411731511229925
Bohrpfahlwand entsprechend statischen und konstruktiven
Erfordernissen nach Unterlagen des AG herstellen. Be-
wehrung wird gesondert vergütet. Flachstahl für Ab-
standskreuze und Distanzringe werden als Betonstahl abgerechnet. Herrichten des Kopfes der Pfahlwand wird gesondert vergütet. Erforderliche Verankerung und die
Durchführung von erforderlichen Probebelastungen werden
gesondert vergütet. Abrechnung nach Länge in der
Wandachse, horizontal, multipliziert mit der Pfahllänge
bis Unterkante Kopfbalken.
Homogenbereiche nach Unterlagen des AG.
Pfahlwand = Stützwand.
Ausführung mit überschneidenden Pfählen.
Pfahldurchmesser = 90 cm.
Pfahllänge über 6,00 bis 10,00 m.
Baustoff 'Stahlbeton, Sichtbeton,
Druckfestigkeitsklasse
C 30/37, EX- Klassen: XA2,XC2,XD2,XF2,WA,
Sekundärpfahl'
Pfähle 'nach Unterlagen des AG in Fels einbinden'
Pfähle durch verrohrtes Bohren herstellen. Leerbohrungen ausführen.
Bohrgut beseitigen. Entsorgung wird gesondert vergütet.
Menge: 200,000 m2

**01.06.0005 Betonstahl einbauen**
StL-Nr. 22211821399
Betonstahl entsprechend statischen und konstruktiven
Erfordernissen einbauen.
Bauteil 'Bohrpfahl'
Stahlsorte 'B 500 B'
Menge: 40,000 t

**01.06.0006 Bohrpfahlwand herstellen Stützwand*überschn. Pfähle Pfahl-DU 90 cm*Länge ü. 6-10 m verrohrt, Leerb.*Bohrgut beseit.**
StL-Nr. 22411731511229925
Bohrpfahlwand entsprechend statischen und konstruktiven
Erfordernissen nach Unterlagen des AG herstellen. Be-
wehrung wird gesondert vergütet. Flachstahl für Ab-
standskreuze und Distanzringe werden als Betonstahl abgerechnet. Herrichten des Kopfes der Pfahlwand wird gesondert vergütet. Erforderliche Verankerung und die
Durchführung von erforderlichen Probebelastungen werden
gesondert vergütet. Abrechnung nach Länge in der
Wandachse, horizontal, multipliziert mit der Pfahllänge
bis Unterkante Kopfbalken.
Homogenbereiche nach Unterlagen des AG.
Pfahlwand = Stützwand.
Ausführung mit überschneidenden Pfählen.
Pfahldurchmesser = 90 cm.
Pfahllänge über 6,00 bis 10,00 m.
Baustoff 'Beton, Sichtbeton, Druckfestigkeitsklasse C
30/37,
Ex.-Klassen; XA2,XC2,XD2,XF2,WA, Primärpfahl'
Pfähle 'nach Unterlagen des AG einbauen'
Pfähle durch verrohrtes Bohren herstellen. Leerbohrungen ausführen.
Bohrgut beseitigen. Entsorgung wird gesondert vergütet.
Menge: 130,000 m2

**01.06.0007 Bohrpfahlwand säubern Stützwand*druckwasserstr.**
StL-Nr. 22411733013
Bohrpfahlwand säubern. Anhaftenden Boden von freigelegter Fläche der Bohrpfahlwand entfernen. Abrechnung nach
Länge in der Wandachse, horizontal, multipliziert mit der freigelegten Höhe.
Pfahlwand = Stützwand.
Säubern durch Druckwasserstrahlen.
Menge: 330,000 m2

**01.06.0008 N.gefährl. Abfall aus Baustelle ent Räumgut*Entsorgung AN Gebühr einrechn.*Nachweis Ulg. AG Abr. Abtrag**
StL-Nr. 212102117111101
Nicht gefährlichen Abfall aus Baustelle laden, fördern
und entsorgen. Schadstoffbelastung nach Unterlagen des
AG.
Abfall = gemischte Bau- und Abbruchabfälle.
Abfallschlüsselnummer 17 09 04.
Entsorgung nach Wahl des AN.
Gebühren der Abfallentsorgung sind einzurechnen.
Nachweis nach Unterlagen des AG führen.
Abgerechnet wird nach Abtragsprofilen.
Menge: 210,000 m3

**01.06.0009 Bohrpfahlw.i.Festgest. herst.(Zul.) Stützwand*überschn. Pfähle Pfahl-DU 90 cm**
StL-Nr. 2241173251102
Bohrpfahlwand in Festgestein bzw. Fels mit einer einaxialen Druckfestigkeit größer 100 MPa nach Unterlagen
des AG herstellen. Vergütet wird der Mehraufwand für
das Durchfahren oder Einbinden in Festgestein gegenüber
dem Herstellen in Lockergestein.
Pfahlwand = Stützwand.
Ausführung mit überschneidenden Pfählen.
Pfahldurchmesser = 90 cm.
Menge: 160,000 m2

**01.06.0010 Hindernis durchfahren Stützwand Bohrpfahl Pfahl-DU = 90 cm Vertikal.**
Hindernis nach Unterlagen des AG mit Pfahl durchfahren.
Vergütet wird der Mehraufwand für das Durchfahren eines
Hindernisses gegenüber dem Herstellen in Lockergestein.
Bauteil = Stützwand.
Pfahl = Bohrpfahl.
Pfahldurchmesser = 90 cm.
Neigung vertikal.
Menge: 30,000 m

**01.06.0011 Kopf der Bohrpfahlwand herrichten Stützwand*Pfahl-DU 90 cm Abbruch verwerten**
StL-Nr. 2241173201204
Kopf der Bohrpfahlwand für den Anschluss herrichten.
Freigelegte Bewehrung richten. Abrechnung nach
Länge in der Wandachse.
Pfahlwand = Stützwand.
Pfahldurchmesser = 90 cm.
Abbruchgut nach Wahl des AN verwerten.
Menge: 52,000 m

**01.06.0012 N.gefährl. Abfall aus Abbruch ent. Beton*Entsorgung AN Gebühr einrechn.*Nachweis Ulg. AG**
StL-Nr. 212102109111199
Nicht gefährlichen Abfall aus Abbruch laden, fördern
und entsorgen. Schadstoffbelastung nach Unterlagen des
AG.
Abfall = Beton. Abfallschlüsselnummer 17 01 01.
Entsorgung nach Wahl des AN.
Gebühren der Abfallentsorgung sind einzurechnen.
Nachweis nach Unterlagen des AG führen.
Abgerechnet 'wird nach Aufmaß'
Menge: 17,000 m3

**01.06.0013 Hülsenrohr einbauen und ziehen Stützwand Ortbetonbohrpfahl Pfahl-DU = 90 cm Wanddicke 5 mm S 235 JRH**
Hülsenrohr für Pfahl einbauen und ziehen
Bauteil = Stützwand.
Pfahl = Ortbetonbohrpfahl.
Pfahldurchmesser = 90 cm.
Wanddicke 5 mm.
Material = Stahlrohr S 235 JRH.
Menge: 330,000 m

**01.06.0014 Stillstandszeiten der Kolonne und Maschine zur Hindernisbeseitigung.**
Menge: 20,000 h

**01.06.0015 Aussparung für Abwasserkanal nach Unterlage des AG in Bohrpfahlwand herstellen.**
Menge: 1,000 Psch

**01.06.0016 Integritätsprüfung aller Pfähle durchführen und protokollieren.**
Menge: 1,000 Psch

#### Titel 01.07 Beton- und Stahlbeton

**01.07.0001 Beton f. Sauberkeitsschicht herst. C12/15*X0*Dicke min. 10 cm**
StL-Nr. 2221183282101
Beton für Sauberkeitsschicht einschließlich ggf. erforderlicher Schalung nach Unterlagen des AG herstellen.
Ggf. erforderliche Schalung vorhalten und beseitigen.
Druckfestigkeitsklasse C12/15.
Expositionsklasse X0.
Dicke min. 10 cm.
Menge: 60,000 m2

**01.07.0002 Bew. Beton einschl. Schalung herst.*Stahlbeton C30/37*Bretter eins.geh. Parall.Gradiente**
StL-Nr. 22211831391499340
Bewehrten Beton einschließlich Schalung nach Unterlagen
des AG herstellen. Schalung vorhalten und beseitigen.
Bewehrung und Traggerüst der Bemessungsklasse B werden
gesondert vergütet.
Bauteil 'Kopfbalken'
Art der Verwendung = Stahlbeton.
Druckfestigkeitsklasse C30/37.
Expositionsklasse 'XA2,XC4,XD2,XF2,WA'
Zusätzliche Anforderungen 'Geschalte Sichtbetonflächen
SB 2'
Sichtflächenschalung = Einseitig gehobelte Bretter
gleichen Querschnitts mit profilierten Seiten (Nut und
Feder oder dgl.).
Schalungsverlauf parallel zur Gradiente.
Menge: 60,000 m3

**01.07.0003 Bew. Beton einschl. Schalung herst. Kappe*Stahlbeton*C30/37 Bretter eins.geh.*Parall.Gradiente Besenstrich**
StL-Nr. 22211831351499341
Bewehrten Beton einschließlich Schalung nach Unterlagen
des AG herstellen. Schalung vorhalten und beseitigen.
Bewehrung und Traggerüst der Bemessungsklasse B werden
gesondert vergütet.
Bauteil = Kappe.
Art der Verwendung = Stahlbeton.
Druckfestigkeitsklasse C30/37.
Expositionsklasse 'XC4, XD3, XF4, WA '
Zusätzliche Anforderungen 'LP '
Sichtflächenschalung = Einseitig gehobelte Bretter
gleichen Querschnitts mit profilierten Seiten (Nut und
Feder oder dgl.).
Schalungsverlauf parallel zur Gradiente.
Oberfläche mit Besenstrich (Rosshaar) versehen.
Menge: 30,000 m3

**01.07.0004 Betonstahl einbauen Bauwerk**
StL-Nr. 22211821389
Betonstahl entsprechend statischen und konstruktiven
Erfordernissen einbauen.
Bauteil = Bauwerk.
Stahlsorte 'B 500 B'
Menge: 15,000 t

**01.07.0005 Schutzrohr in Bauwerk verlegen PVC hart 9Ox1,8 Rohrv. bis O,25 m Dehnweg 1O mm Stahldraht einz.**
Schutzrohr in Bauwerk vor dem Betonieren nach Zeichnung
verlegen, gegen Aufschwimmen sichern und Stoesse dichten. Kruemmer, Passtuecke, Tropfmanschetten, bewegliche
Rohrverbindungen an den Bewegungsfugen und Abschlusskappen werden nicht gesondert berechnet. Abgerechnet
wird nach Laenge in der Achse der Rohrleitung.
Material = PVC hart-Rohr 9O x 1,8 DIN 8O62.
Bewegl. Rohrverbindung bis O,25 m lang.
Gesamtdehnweg des Bauwerkes am Einbauort ca. 1O mm.
Verzinkten runden Stahldraht, Durchmesser min. 3 mm,
mit je 2 m Ueberstand einziehen.
Menge: 80,000 m

**01.07.0006 Jahreszahl-Matrize einbauen**
StL-Nr. 22211892300
Jahreszahl-Matrize nach RIZ "Jahr 1" einbauen.
Menge: 1,000 St

#### Titel 01.08 Fugen

**01.08.0001 Bauwerksfuge herstellen Stützwand Fug 3 Dicke 20-30 cm**
Bauwerksfuge nach Unterlagen des AG herstellen. Fu-
genbänder und Fugeneinlagen einbauen. Stöße und Verbindungen herstellen.
Bauteil = Stützwand.
Fuge in Gesims und Kappe nach RiZ "Fug 3" ausbilden.
Mittlere Dicke des Bauteiles über 20 bis 30 cm.
Menge: 22,000 m

**01.08.0002 Bauwerksfuge herstellen Stützwand Fug 1, Bild 2 Dicke 100-150 cm**
Bauwerksfuge nach Unterlagen des AG herstellen. Fu-
genbänder und Fugeneinlagen einbauen. Stöße und Verbindungen herstellen.
Bauteil = Stützwand.
Raumfuge nach RiZ "Fug 1", Bild 2 ausbilden.
Mittlere Dicke des Bauteiles über 100 bis 150 cm.
Menge: 7,000 m

#### Titel 01.09 Entwässerung

**01.09.0001 Grundrohr für Dränschicht verlegen Beton*Sockel C 12/15**
StL-Nr. 22111110911
Grundrohr für Dränschicht mit Anschluss an Entwässerungsleitung nach Unterlagen des AG verlegen.
Grundrohr aus teilporösem Beton außen quadratisch, In-
nendurchmesser 100 mm.
Sockel mit Gefälle aus Beton, Druckfestigkeitsklasse C
12/15, herstellen.
Menge: 40,000 m

**01.09.0002 Anschlussleitung nach Unterlagen des AG für Grundrohr liefern und verlegen,**
Anschlussleitung nach Unterlagen des AG
für Grundrohr liefern und verlegen,
Anschluss mittels Passstück herstellen,
Aussparung in Kopfbalken herstellen,
Leitung DN 100 einbauen und abdichten.
Rohrüberstand = 10 cm
Material: Edelstahl.
Menge: 4,000 St

**01.09.0003 Dränschicht an Bauwerk herstellen Stützwand*Matte, RiZ Was 7**
StL-Nr. 22111110431
Dränschicht an erdberührten Flächen von Bauwerken nach
Unterlagen des AG herstellen. Abgerechnet wird die bedeckte Wandfläche.
Dränschicht für Stützwand.
Dränschicht aus Dränmatte nach Richtzeichnung Was 7.
Menge: 40,000 m2

#### Titel 01.10 Geländer, AUsstattung

**01.10.0001 Aufmaß vor Ort zur Fertigung des Geländers herstellen.**
Menge: 1,000 Psch

*Hinweis*
Geländer nach RIZ Ing Gel 4, 9, 10, 11, 14, 19/2

**01.10.0002 Stahlgeländer einbauen Stützwand*Stahl*H = 1000 mm Füllstabgeländer*Seil DU 20 mm Anschlagkonstr.*Verank.Fusspl. Verz./EP/PUR**
StL-Nr. 22412131321131131
Geschweißtes Stahlgeländer nach Unterlagen des AG einbauen.
Abrechnung nach Länge des Handlaufs zwischen den
Achsen der Endpfosten bzw. Endstäbe.
Geländer für Stützwand.
Baustoff = Stahl
Höhe des Geländers 1000 mm.
Ausbildung als Füllstabgeländer.
Im Handlauf feuerverzinktes Drahtseil, Durchmesser 20
mm, einziehen und verankern.
Anschlagkonstruktion für Drahtseil nach RiZ Gel 11 herstellen.
Verankerung mit Fußplatte und Verbundankern.
Korrosionsschutz: Geländer feuerverzinken, zu beschichtende Flächen sweep-strahlen. Zwei Zwischenbeschichtungen auf Epoxidharz-Grundlage nach Blatt 87, Sollschichtdicke je 80 mym. Deckbeschichtung auf Polyurethan-Grundlage nach Blatt 87, Sollschichtdicke 80
mym.
Menge: 40,000 m

**01.10.0003 Kabelschacht liefern und einbauen Kunststoff Tiefe bis 1000mm*mit Sickeröffnung beide Stirnseiten*Kiessandbett 20cm**
StL-Nr. 22113420119110101
Kabelschacht bestehend aus Bodenplatte, Zwischenrahmen
und ggf. Deckenplatte liefern und einbauen. Schachtabdeckung wird gesondert vergütet.
Der Kabelschacht muss der Belastungsklasse der Schachtabdeckung mindestens gleichwertig sein.
Einbau nach Einbauanleitung des Herstellers.
Einschließlich ab Werk vorgefertigter und verschlossener Einführungen für Kabelschutzrohre und ggf. notwendiger Adapterplatten bzw. Rohreinführungen.
Erdarbeiten und der Aufbruch von Straßenbefestigungen
werden gesondert vergütet.
Werkstoff = Polycarbonat oder Polypropylen.
Lichte Schachtgröße '60 * 60cm '
Lichte Schachttiefe bis 1000 mm.
Bodenplatte mit Sickeröffnung. Das Anschließen einer
Sickerleitung wird gesondert vergütet.
Rohreinführungen beide Stirnseiten 2x d110 + 2x d50.
Bettung aus Kiessand oder gleichwertigem Material,
20 cm dick, herstellen.
Menge: 2,000 St

**01.10.0004 Schachtabdeckung liefern/aufsetzen*Klasse B 125 Stahl-Beton,Stahl*1-teilig**
StL-Nr. 22113420691110000
Schachtabdeckung für Kabelschacht liefern und nach Herstellerangaben aufsetzen. Abdeckung mit Logo für die
Deckel-Spezifikation gemäß DIN EN 124 und Logo nach Un-
terlagen des AG mit Schlagzahlenfeld zur Beschriftung.
Höhe und Neigung der Abdeckung und ggf. der Umrandung
nach Unterlagen des AG.
Abdeckung für Einstiegsöffnung '60 * 60cm '
Klasse B 125, Ausführung nach DIN 4271.
Abdeckung mit Stahleinfassung, feuerverzinkt und Be-
tonfüllung (Expositionsklasse XF4) nach DIN EN 124,
Schachtrahmen Stahl, feuerverzinkt.
Abdeckung 1-teilig, ohne Lüftung.
Menge: 2,000 St

#### Titel 01.11 Straßenbau Aufbruch

**01.11.0001 Asphaltbefestigung trennen Anb.quer m. Rand*schneiden Abtr.n.Unterl. AG*Dicke ü. 24-30 cm**
StL-Nr. 2231130385116
Asphaltbefestigung geradlinig trennen.
im Anbaubereich quer zur Fahrbahnachse zum Anschluss an
bestehende Oberbauschichten, einschließlich Abtragen
des Randkeiles.
Trennen durch Schneiden.
Asphaltunterlage nach Unterlagen des AG abtreppen.
Dicke der Asphaltbefestigung über 24 bis 30 cm.
Menge: 6,000 m

**01.11.0002 Asphaltbefestigung trennen Anbauber. längs*schneiden Abtr.n.Unterl. AG*Dicke ü. 24-30 cm**
StL-Nr. 2231130381116
Asphaltbefestigung geradlinig trennen.
im Anbaubereich längs zur Fahrbahnachse
Trennen durch Schneiden.
Asphaltunterlage nach Unterlagen des AG abtreppen.
Dicke der Asphaltbefestigung über 24 bis 30 cm.
Menge: 40,000 m

*Hinweis*
Verwertungsklasse A, AVV 170302; nicht gefährlich
einschl. Unterlage aus Granitpflaster

**01.11.0003 Asphaltbefestigung aufnehmen Fahrb./Randstr.*Dicke ü. 24-30 cm Dicke ü. 30-40 cm*Tiefe ü. 30-45 cm Aufbr. Verw. AN**
StL-Nr. 22311302840644003
Asphaltbefestigung aufbrechen und aufnehmen.
Fläche = Fahrbahn und Randstreifen.
Dicke der Asphaltbefestigung über 24 cm bis 30 cm.
Dicke der gebundenen Befestigung über 30 bis 40 cm.
Gesamtaufbruchtiefe über 30 bis 45 cm.
Aufbruchgut nach Wahl des AN verwerten.
Menge: 130,000 m2

*Hinweis*
'AVV 170504, Z2, BM-F3, DK 0'

**01.11.0004 Schicht ohne Bindemittel aufnehmen SfM Fahrstreifen*Bstoff. Verw. AN Abrechng. Abtrag**
StL-Nr. 224112010192041
Schicht ohne Bindemittel aufnehmen
Schicht aus frostunempfindlichem Material.
Dicke '20-40 cm '
Fläche = Fahrstreifen.
Baustoffgemisch nach Wahl des AN verwerten. Baustoffgemisch nach Unterlagen des AG.
Abrechnung nach Abtragsprofilen.
Menge: 20,000 m3

**01.11.0005 Schicht ohne Bindemittel aufnehmen SfM Fahrstreifen*Bstoff. Verw. AN Abrechng. Abtrag**
StL-Nr. 224112010192041
Schicht ohne Bindemittel aufnehmen
Schicht aus frostunempfindlichem Material.
Dicke 'ca.40 cm '
Fläche = Fahrstreifen.
Baustoffgemisch nach Wahl des AN verwerten. Baustoffgemisch nach Unterlagen des AG.
Abrechnung nach Abtragsprofilen.
Menge: 60,000 m3

**01.11.0006 Gefährl. Abfall aus Abbruch ents.*Gebühr einrechn.**
StL-Nr. 21210220991
Gefährlichen Abfall aus Abbruch laden, fördern und entsorgen. Art der Belastung und Entsorgung nach Unterlagen des AG. Entsorgungsnachweis nach Unterlagen des AG
führen.
Abgerechnet wird nach Wiegescheinen.
Abfallschlüsselnummer '170503*, DK II, >BM-F3, >Z2 '
Gebühren der Abfallentsorgung sind einzurechnen.
Menge: 120,000 t

#### Titel 01.12 Straßenbau Borde

**01.12.0001 Bordstein aufnehmen. Hochbord Beton*Fund. bis 10 cm alles Verw. AN**
StL-Nr. 223115031110200
Bordstein aufnehmen.
Bordstein = Hoch- und Rundbordstein aus Beton, Breite
bis 18 cm, Höhe bis 30 cm.
Fundament aus Beton, bis 10 cm dick, aufbrechen.
Sämtliche Steine und übriges Aufbruchgut nach Wahl des
AN verwerten.
Menge: 15,000 m

*Hinweis*
einschl. aller erforderlichen Radien-, Übergangs-und
Absenksteinen

**01.12.0002 Bordstein aus Naturstein setzen Naturbordst. A 5*Granit Fuge Typ A*gerader Stein bis 10 cm unt.OK*F-beton 12 MPa**
StL-Nr. 22311531605111101
Bordstein aus Naturstein mit gleichmäßiger Färbung setzen. Breite der Rückenstütze mind. 15 cm.
Bordsteinformat = A 5.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 25,000 m

**01.12.0003 Bordstein trennen NBSt. 15/30-15/25*BSt.nassschneiden**
StL-Nr. 2231153266199
Bordstein auf Passmaß trennen.
Bordstein aus Naturstein ca. 15/30 bis 15/25 cm.
Bordstein trennen durch Nassschneiden.
Bordstein 'quer oder auf Gehrung trennen '
Menge: 10,000 St

#### Titel 01.13 Straßennbau Schichten ohne Bindemittel

**01.13.0001 Frostschutzschicht herstellen Bk100 bis Bk1,0*0/45 URA n. Unterl. AG*EV2 min. 120MN/m2*Abrechng. Auftrag**
Frostschutzschicht aus Baustoffgemisch für Frostschutzschichten herstellen. Gesteinsspezifische Anforderungen
gem. TL Gestein-StB und zugeh. Einführungsschreiben.
Erschwernisse durch Einbauten, Schächte und
Straßenabläufe werden gesondert vergütet.
In Verkehrsflächen der Belastungsklassen Bk100 bis
Bk1,0
Baustoffgemisch 0/45.
Umweltrelevante Anforderungen beim Einsatz von
Baustoffgemischen nach Unterlagen des AG.
Verformungsmodul EV2 auf der Oberfläche mindestens 120
MN/m2.
Einbaudicke 49 cm
Abgerechnet wird nach Auftragsprofilen.
Menge: 35,000 m3

#### Titel 01.14 Straßenbau Asphalt

**01.14.0001 Asphalttragschicht AC 32 T S herst. Bk3,2*50/70 res.*Dicke 14 cm**
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 14 cm.
Menge: 130,000 m2

**01.14.0002 Bitumenemulsion aufsprühen Bk100-Bk3,2*Asphalt frisch C60BP4-S*Menge 200 g/m2 vor A.bindersch.**
StL-Nr. 223113063110112
Bitumenemulsion zur Herstellung des Schichtenverbundes
aufsprühen.
Auf Verkehrsflächen der Belastungsklassen Bk100 bis
Bk3,2.
Unterlage = Asphaltbefestigung, frisch.
Bindemittel = C60BP4-S.
Bindemittelmenge = 200 g/m2.
Vor Einbau Asphaltbinderschicht.
Menge: 130,000 m2

**01.14.0003 Asphaltbinder AC 16 B S herstellen Bk3,2*25/55-55 A*Dicke 8 cm**
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 8 cm.
Menge: 135,000 m2

**01.14.0004 Bitumenemulsion aufsprühen Bk100-Bk3,2*Asphalt frisch C60BP4-S*Menge 200 g/m2 vor A.deckschicht**
StL-Nr. 223113063110113
Bitumenemulsion zur Herstellung des Schichtenverbundes
aufsprühen.
Auf Verkehrsflächen der Belastungsklassen Bk100 bis
Bk3,2.
Unterlage = Asphaltbefestigung, frisch.
Bindemittel = C60BP4-S.
Bindemittelmenge = 200 g/m2.
Vor Einbau Asphaltdeckschicht.
Menge: 135,000 m2

**01.14.0005 Splittmastixasphalt SMA 11 S herst. Bk3,2*Dicke 4 cm*25/55-55 A FrosteinwZone III**
Asphaltdeckschicht aus Splittmastixasphalt SMA 11 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone III.
Grobe Gesteinskörnung Grauwacke (außer Asphaltgranulat)
Menge: 140,000 m2

**01.14.0006 Naht oder Anschluss zur Fuge aufw. Längs-/Quernaht*über 20-100 m Tiefe 15 mm*Breite 20 mm schneiden**
StL-Nr. 223113937321401
Naht oder Anschluss ohne Fugenspalt in Asphaltdeckschicht zur Fuge aufweiten und säubern. Anfallende Ausbaustoffe nach Wahl des AN verwerten.
Längs- und Quernaht.
Einzellängen über 20,00 m bis 100,00 m.
Fugenspalttiefe = 15 mm.
Fugenspaltbreite = 20 mm.
Aufweiten durch Schneiden.
Menge: 85,000 m

**01.14.0007 Fugenfüllung herstellen Längs-/Querfuge*Deckschicht über 20-100 m*Tiefe 15 mm Breite 20 mm*Fugenmasse N2**
StL-Nr. 22311394231214001
Fugenfüllung herstellen.
Längs- und Querfuge.
In der Asphaltdeckschicht.
Einzellängen über 20,00 m bis 100,00 m.
Fugenspalttiefe = 15 mm.
Fugenspaltbreite = 20 mm.
Mit heiß verarbeitbarer Fugenmasse Typ N2, einschließlich zugehörigem und zuvor aufgetragenem Voranstrichmittel.
Menge: 85,000 m

*Hinweis*
Kosten 100% TLBV

### Abschnitt 02 Straßenbau, Anteil TLBV

#### Titel 02.00 Aufbruch

**02.00.0001 Asphaltbefestigung trennen Anb.quer m. Rand*schneiden Abtr.n.Unterl. AG*Dicke ü. 24-30 cm**
StL-Nr. 2231130385116
Asphaltbefestigung geradlinig trennen.
im Anbaubereich quer zur Fahrbahnachse zum Anschluss an
bestehende Oberbauschichten, einschließlich Abtragen
des Randkeiles.
Trennen durch Schneiden.
Asphaltunterlage nach Unterlagen des AG abtreppen.
Dicke der Asphaltbefestigung über 24 bis 30 cm.
Menge: 4,000 m

**02.00.0002 Asphaltbefestigung trennen Anbauber. längs*schneiden Abtr.n.Unterl. AG*Dicke ü. 24-30 cm**
StL-Nr. 2231130381116
Asphaltbefestigung geradlinig trennen.
im Anbaubereich längs zur Fahrbahnachse
Trennen durch Schneiden.
Asphaltunterlage nach Unterlagen des AG abtreppen.
Dicke der Asphaltbefestigung über 24 bis 30 cm.
Menge: 20,000 m

*Hinweis*
Verwertungsklasse A, AVV 170302; nicht gefährlich
einschl. Unterlage aus Granitpflaster

**02.00.0003 Asphaltbefestigung aufnehmen Fahrb./Randstr.*Dicke ü. 24-30 cm Dicke ü. 30-40 cm*Tiefe ü. 30-45 cm Aufbr. Verw. AN**
StL-Nr. 22311302840644003
Asphaltbefestigung aufbrechen und aufnehmen.
Fläche = Fahrbahn und Randstreifen.
Dicke der Asphaltbefestigung über 24 cm bis 30 cm.
Dicke der gebundenen Befestigung über 30 bis 40 cm.
Gesamtaufbruchtiefe über 30 bis 45 cm.
Aufbruchgut nach Wahl des AN verwerten.
Menge: 70,000 m2

*Hinweis*
'AVV 170504, Z2, BM-F3, DK 0'

**02.00.0004 Schicht ohne Bindemittel aufnehmen SfM Fahrstreifen*Bstoff. Verw. AN Abrechng. Abtrag**
StL-Nr. 224112010192041
Schicht ohne Bindemittel aufnehmen
Schicht aus frostunempfindlichem Material.
Dicke '20-40 cm '
Fläche = Fahrstreifen.
Baustoffgemisch nach Wahl des AN verwerten. Baustoffgemisch nach Unterlagen des AG.
Abrechnung nach Abtragsprofilen.
Menge: 10,000 m3

**02.00.0005 Schicht ohne Bindemittel aufnehmen SfM Fahrstreifen*Bstoff. Verw. AN Abrechng. Abtrag**
StL-Nr. 224112010192041
Schicht ohne Bindemittel aufnehmen
Schicht aus frostunempfindlichem Material.
Dicke 'ca.40 cm '
Fläche = Fahrstreifen.
Baustoffgemisch nach Wahl des AN verwerten. Baustoffgemisch nach Unterlagen des AG.
Abrechnung nach Abtragsprofilen.
Menge: 30,000 m3

**02.00.0006 Gefährl. Abfall aus Abbruch ents.*Gebühr einrechn.**
StL-Nr. 21210220991
Gefährlichen Abfall aus Abbruch laden, fördern und entsorgen. Art der Belastung und Entsorgung nach Unterlagen des AG. Entsorgungsnachweis nach Unterlagen des AG
führen.
Abgerechnet wird nach Wiegescheinen.
Abfallschlüsselnummer '170503*, DK II, >BM-F3, >Z2 '
Gebühren der Abfallentsorgung sind einzurechnen.
Menge: 60,000 t

#### Titel 02.01 Borde

**02.01.0001 Bordstein aufnehmen. Hochbord Beton*Fund. bis 10 cm alles Verw. AN**
StL-Nr. 223115031110200
Bordstein aufnehmen.
Bordstein = Hoch- und Rundbordstein aus Beton, Breite
bis 18 cm, Höhe bis 30 cm.
Fundament aus Beton, bis 10 cm dick, aufbrechen.
Sämtliche Steine und übriges Aufbruchgut nach Wahl des
AN verwerten.
Menge: 15,000 m

*Hinweis*
einschl. aller erforderlichen Radien-, Übergangs-und
Absenksteinen

**02.01.0002 Bordstein aus Naturstein setzen Naturbordst. A 5*Granit Fuge Typ A*gerader Stein bis 10 cm unt.OK*F-beton 12 MPa**
StL-Nr. 22311531605111101
Bordstein aus Naturstein mit gleichmäßiger Färbung setzen. Breite der Rückenstütze mind. 15 cm.
Bordsteinformat = A 5.
Bordstein aus Granit.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Gerader Stein.
Rückenstütze bis 10 cm unter Oberkante Bordstein. Beton
mit einer Druckfestigkeit (Einzelwert) am Bohrkern von
mind. 12 MPa.
Fundamentbeton mit einer Druckfestigkeit (Einzelwert)
am Bohrkern mind. 12 MPa.
Menge: 25,000 m

**02.01.0003 Bordstein trennen NBSt. 15/30-15/25*BSt.nassschneiden**
StL-Nr. 2231153266199
Bordstein auf Passmaß trennen.
Bordstein aus Naturstein ca. 15/30 bis 15/25 cm.
Bordstein trennen durch Nassschneiden.
Bordstein 'quer oder auf Gehrung trennen '
Menge: 10,000 St

#### Titel 02.02 Schichten ohne Bindemittel

**02.02.0001 Frostschutzschicht herstellen Bk100 bis Bk1,0*0/45 URA n. Unterl. AG*EV2 min. 120MN/m2*Abrechng. Auftrag**
Frostschutzschicht aus Baustoffgemisch für Frostschutzschichten herstellen. Gesteinsspezifische Anforderungen
gem. TL Gestein-StB und zugeh. Einführungsschreiben.
Erschwernisse durch Einbauten, Schächte und
Straßenabläufe werden gesondert vergütet.
In Verkehrsflächen der Belastungsklassen Bk100 bis
Bk1,0
Baustoffgemisch 0/45.
Umweltrelevante Anforderungen beim Einsatz von
Baustoffgemischen nach Unterlagen des AG.
Verformungsmodul EV2 auf der Oberfläche mindestens 120
MN/m2.
Einbaudicke 49 cm
Abgerechnet wird nach Auftragsprofilen.
Menge: 65,000 m3

#### Titel 02.03 Asphalt

**02.03.0001 Asphalttragschicht AC 32 T S herst. Bk3,2*50/70 res.*Dicke 14 cm**
Asphalttragschicht aus Asphalttragschichtmischgut
AC 32 T S herstellen. Gesteinsspezifische Anforderungen
gem. TL Gestein-StB und zugeh. Einführungsschreiben.
Anlieferung des Mischgutes in thermoisolierten
Transportbehältern.
Erhöhte Anforderungen:
- In der Erstprüfung sowie in der Kontrollprüfung
  (an extrahierten Bestandteilen):
  - Untersuchung zu Haftverhalten zwischen Gesteinskörnung und der zur Verwendung vorgesehenen Bindemittelart und -sorte; Umhüllung = 60 vH (ermittelt
  nach 24 h an Prüfkörnung 5/8 bzw. 8/11 gemäß
  TP Asphalt-StB, Teil 11).
  - Mindestbindemittelgehalt >= 4,2 M.-vH, wenn
  Gesteinskörnungen mit Dichten <= 2,65 g/cm3
  (saugende Körnungen) vorgesehen sind; für Dichten
  > 2,65 g/cm3 wird folgendermaßen angepasst:
  <= 2,70 g/cm3 >= 4,0 M.-vH
  <= 2,75 g/cm3 >= 3,8 M.-vH.
In Verkehrsflächen der Belastungsklasse Bk3,2.
Bindemittel = 50/70 resultierend.
Einbaudicke 14 cm.
Menge: 70,000 m2

**02.03.0002 Bitumenemulsion aufsprühen Bk100-Bk3,2*Asphalt frisch C60BP4-S*Menge 200 g/m2 vor A.bindersch.**
StL-Nr. 223113063110112
Bitumenemulsion zur Herstellung des Schichtenverbundes
aufsprühen.
Auf Verkehrsflächen der Belastungsklassen Bk100 bis
Bk3,2.
Unterlage = Asphaltbefestigung, frisch.
Bindemittel = C60BP4-S.
Bindemittelmenge = 200 g/m2.
Vor Einbau Asphaltbinderschicht.
Menge: 70,000 m2

**02.03.0003 Asphaltbinder AC 16 B S herstellen Bk3,2*25/55-55 A*Dicke 8 cm**
Asphaltbinderschicht aus Asphaltbinder AC 16 B S
herstellen. Gesteinsspezifische Anforderungen
gem. TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Weitere Anforderungen nach Unterlagen des AG.
- Bei Zugabe von Asphaltgranulat und Verwendung von PmB
  ist ein PmB mit erhöhtem Elastomeranteil (PmB RC)
  einzusetzen; in der Erstprüfung Nachweis der
  elastischen Rückstellung am resultierenden
  Bindemittel gemäß TL Bitumen-StB.
- Grobe Gesteinskörnungen mit Kategorie C100/0.
- Grobe Gesteinskörnungen mit Kategorie SZ18 / LA20;
  es ist mindestens eine Kategorie anzugeben.
- Mindesteinbautemperatur (Luft und Unterlage)
  +3 Grad Celsius; zwischen 0 und +3 Grad Celsius
  werden erhöhte Aufwendungen wie zum Beispiel
    - Vorwärmen der Unterlage
    - Verwendung einer Einbauhilfe (z.B. Zeolithe)
  als Zulage gesondert vergütet.
In Verkehrsflächen der Belastungsklasse Bk3,2.
Bindemittel = 25/55-55 A; elastische Rückstellung nach
DIN EN 13398 in der Kontrollprüfung mit >= 40 vH bei
20 cm Ausziehlänge; Ausziehlänge des Fadens >= 10 cm.
Einbaudicke 8 cm.
Menge: 75,000 m2

**02.03.0004 Bitumenemulsion aufsprühen Bk100-Bk3,2*Asphalt frisch C60BP4-S*Menge 200 g/m2 vor A.deckschicht**
StL-Nr. 223113063110113
Bitumenemulsion zur Herstellung des Schichtenverbundes
aufsprühen.
Auf Verkehrsflächen der Belastungsklassen Bk100 bis
Bk3,2.
Unterlage = Asphaltbefestigung, frisch.
Bindemittel = C60BP4-S.
Bindemittelmenge = 200 g/m2.
Vor Einbau Asphaltdeckschicht.
Menge: 75,000 m2

**02.03.0005 Splittmastixasphalt SMA 11 S herst. Bk3,2*Dicke 4 cm*25/55-55 A FrosteinwZone III**
Asphaltdeckschicht aus Splittmastixasphalt SMA 11 S
herstellen. Asphaltmischgut ohne Verwendung von
Asphaltgranulat. Gesteinsspezifische Anforderungen
gemäß TL Gestein-StB und zugeh. Einführungsschreiben.
Anlieferung des Mischgutes in thermoisolierten
Transportbehältern.
Erhöhte Anforderungen:
  Zugabe von >=1,0 M.-vH Calciumhydroxid bezogen auf
  das Gesteinskörnungsgemisch unter Verwendung von
  Kalkhydrat nach EN 459-1 CL 90-S oder CL 80-S oder
  Mischfüller gemäß EN 13043/TL Gestein-StB Tab. 31.
  Der tatsächliche Calciumhydroxidgehalt (verfügbarer
  Kalk) des zugesetzten Kalkhydrates oder Mischfüllers
  nach TP Gestein-StB, Teil 3.9 ist zu berücksichtigen.
- In der Erstprüfung:
  Kalkhydratzugabe und Calciumhydroxidgehalt ausweisen.
  Untersuchung zu Haftverhalten zwischen Gesteinskörnung und der zur Verwendung vorgesehenen Bindemittelart und -sorte durchführen. Arbeitsanweisung
  "Probenvorbereitung Affinitätsuntersuchung bei Einsatz von Kalkhydrat" beachten. Umhüllung = 60 vH
  (ermittelt nach 24 h an Prüfkörnung 5/8 bzw. 8/11
  gemäß TP Asphalt-StB, Teil 11) nachweisen.
  Mindestens 50 vH gemahlener Fremdfüller m.
  Karbonatgehalt >=80 M.-vH im Anteil < 0,063 mm;
  feine Gesteinskörnungen 0/2 mit
  Karbonatgehalt <= 35 M.-vH im Anteil < 0,063 mm.
- In der Kontrollprüfung: Karbonatgehalt min. 40 vH
  im Anteil < 0,063 mm, ermittelt durch komplexometrische Titration nach TP Gestein-StB 3.8.3.
  Hohlraumgehalt <= 4,5 Vol.-vH am Bohrkern.
- Mindesteinbautemperatur (Luft und Unterlage)
  +5 Grad Celsius; zwischen 3 und +5 Grad Celsius
  werden erhöhte Aufwendungen wie zum Beispiel
    - Vorwärmen der Unterlage
    - Verwendung einer Einbauhilfe (z.B. Zeolithe)
  als Zulage gesondert vergütet.
- Weitere Anforderungen nach Unterlagen des AG.
In Verkehrsflächen der Belastungsklasse Bk3,2.
Einbaudicke 4 cm.
Bindemittel = 25/55-55 A; elastische Rückstellung nach
DIN EN 13398 in der Kontrollprüfung mit >= 40 vH bei
20 cm Ausziehlänge; Ausziehlänge des Fadens >= 10 cm.
Frosteinwirkungszone III.
Grobe Gesteinskörnung Grauwacke (außer Asphaltgranulat)
Menge: 80,000 m2

**02.03.0006 Naht oder Anschluss zur Fuge aufw. Längs-/Quernaht*über 20-100 m Tiefe 15 mm*Breite 20 mm schneiden**
StL-Nr. 223113937321401
Naht oder Anschluss ohne Fugenspalt in Asphaltdeckschicht zur Fuge aufweiten und säubern. Anfallende Ausbaustoffe nach Wahl des AN verwerten.
Längs- und Quernaht.
Einzellängen über 20,00 m bis 100,00 m.
Fugenspalttiefe = 15 mm.
Fugenspaltbreite = 20 mm.
Aufweiten durch Schneiden.
Menge: 45,000 m

**02.03.0007 Fugenfüllung herstellen Längs-/Querfuge*Deckschicht über 20-100 m*Tiefe 15 mm Breite 20 mm*Fugenmasse N2**
StL-Nr. 22311394231214001
Fugenfüllung herstellen.
Längs- und Querfuge.
In der Asphaltdeckschicht.
Einzellängen über 20,00 m bis 100,00 m.
Fugenspalttiefe = 15 mm.
Fugenspaltbreite = 20 mm.
Mit heiß verarbeitbarer Fugenmasse Typ N2, einschließlich zugehörigem und zuvor aufgetragenem Voranstrichmittel.
Menge: 45,000 m

*Hinweis*
Kosten 100 % Gemeinde

### Abschnitt 03 Bauwerkskosten Anteil Gemeinde

#### Titel 03.00 Baufeldberäumung

**03.00.0001 Fläche abräumen Aufwuchs*Wurzelstöcke Astwerk*Steine/Mauer/Zaun ges.Räumg.Verw.AN**
StL-Nr. 22410600311110003
Fläche nach Unterlagen des AG abräumen.
Strauch- und Baumbestand sowie sonstiger Aufwuchs bis
zu 0,10 m Stammdurchmesser, 1,00 m über dem Erdboden
gemessen, einschließlich Wurzelwerk.
Wurzelstöcke anderweitig gefällter Bäume bis zu 0,10 m
Durchmesser an der Schnittstelle roden.
Astwerk gefällter Bäume, Holzreste.
Steine, Betonreste, Mauerreste und abgängige Zäune.
Gesamtes Räumgut nach Wahl des AN verwerten.
Menge: 1,000 Psch

**03.00.0002 Oberboden abtragen und andecken Abtr.über 10-30cm*alle Flächen Andeck. ü.15-25cm*Abrechng. Auftrag**
StL-Nr. 22410611300210302
Oberboden ggf. einschließlich Vegetationsdecke abtragen
und profilgerecht wieder andecken einschließlich erforderlicher Zwischenlagerung auf Flächen nach Wahl des
AN. Beschreibung der Homogenbereiche nach Unterlagen
des AG.
Dicke des Abtrages über 10 bis 30 cm.
Andeckung auf Böschungen, Seitenstreifen, Trennstreifen, Verkehrsinseln.
Dicke der Andeckung über 15 bis 25 cm.
Abrechnung nach Auftragsprofilen.
Menge: 10,000 m3

**03.00.0003 Mast der Straßenbeleuchtung inklusive Gründung abbrechen und entsorgen.**
Mast der Straßenbeleuchtung inklusive
Gründung abbrechen und entsorgen.
Material: Stahlbeton C 25/30
Menge: 2,000 St

**03.00.0004 Infotafel der Gemeinde abbauen, sichern, aufstellen**
Infotafel der Gemeinde abbauen, während der Bauzeit
lagern und nach Bauende wieder aufstellen.
Infotafel als Holzständerkonstruktion mit ca. 3 m2
Fläche .
unbrauchbare oder beschädigte Teile baugleich ersetzen.
Fundamente herstellen einschl. Erdarbeiten
Menge: 1,000 St

#### Titel 03.01 Gerüste, Baubehelfe

**03.01.0001 Bauzeitliche Absturzsicherungen**
Bauzeitliche Absturzsicherungen für den Bauwerksbereich
für Abbruch und Neubau Bauwerk herstellen, vor- und
unterhalten, ständig kontrollieren, ggf. umsetzen und
abbauen.
Ersatz zerstörter oder abhanden gekommener Teile ist in
die Position einzurechnen. Absturzsicherungen jeweils
für den unmittelbaren Baubereich.
Ausführung nach Wahl des AN entsprechend den
statischen, konstruktiven und sicherheitstechnischen
Erfordernissen.
70 v.H. der Pauschale werden nach betriebsbereiten
Aufbau der Rest nach den Rückbau vergütet.
Menge: 1,000 Psch

**03.01.0002 Traggerüst herstellen Grdg. beseitigen**
Traggerüst für gesamtes Bauwerk
nach statischen, konstruktiven und sicherheitstechnischen Erfordernissen herstellen, vorhalten, unterhalten
und beseitigen.
Gründung herstellen und beseitigen.
Menge: 1,000 Psch

#### Titel 03.02 Abbrucharbeiten

**03.02.0001 Geländer abbauen Stützwand*Stahl*H = 1200 mm Pfosten abtr.**
StL-Nr. 2241213032132
Geländer nach Unterlagen des AG abbauen und nach Wahl
des AN verwerten.
Abrechnung nach Länge des Handlaufs zwischen den
Achsen der Endpfosten bzw. Endstäbe.
Geländer für Stützwand.
Baustoff = Stahl.
Höhe des Geländers 1200 mm.
Pfosten abtrennen.
Menge: 14,000 m

*Hinweis*
LAGA  Z 1.1, RC 1, AVV 170101, DK 0

**03.02.0002 Beton abbrechen Kappe*Stahlbeton*C20/25 bis C35/45**
StL-Nr. 222118013533009
Beton nach Unterlagen des AG abbrechen.
Bauteil = Kappe.
Material = Stahlbeton.
Druckfestigkeitsklasse über C20/25 bis C35/45.
Abbruchgut 'zum Zwischenlager des AN transportieren'
Menge: 10,000 m3

*Hinweis*
LAGA  Z 1.1, RC 1, AVV 170101, DK 0

**03.02.0003 Beton abbrechen*Unbewehrter Beton C20/25 bis C35/45**
StL-Nr. 222118013913009
Beton nach Unterlagen des AG abbrechen.
Bauteil 'Hinterfüllbeton Stützwand und
Betonfundament'
Material = Unbewehrter Beton.
Druckfestigkeitsklasse über C20/25 bis C35/45.
Abbruchgut 'zum Zwischenlager des AG transportieren'
Menge: 25,000 m3

*Hinweis*
LAGA  Z 0, BM-0, AVV 170504, DK 0

**03.02.0004 Mauerwerk abbrechen 'Sandstein'Naturstein Entsorgung ges.**
Mauerwerk nach Unterlagen des AG abbrechen. Abgerechnet
wird das abgebrochene Mauerwerk, wobei Öffnungen und
Nischen bis zu 0,5 m3 Einzelgröße und Schlitze bis zu
0,1 m3/m übermessen werden.
Bauteil 'Verblendung und Sandsteinmauer'
Mauerwerk aus Naturstein.
Sämtliche Steine und übriges Abbruchgut
zum Zwischenlager des AN transportieren.
Menge: 10,000 m3

*Hinweis*
Hinweis:
Einstufung nach LAGA Z 1.1, DK0

**03.02.0005 N.gefährl. Abfall aus Abbruch ent. Beton*Entsorgung AN Gebühr einrechn.*Nachweis Ulg. AG**
StL-Nr. 212102109111199
Nicht gefährlichen Abfall aus Abbruch laden, fördern
und entsorgen. Schadstoffbelastung nach Unterlagen des
AG.
Abfall = Beton. Abfallschlüsselnummer 17 01 01.
Entsorgung nach Wahl des AN.
Gebühren der Abfallentsorgung sind einzurechnen.
Nachweis nach Unterlagen des AG führen.
Abgerechnet 'wird nach Aufmaß Festmasse'
Menge: 35,000 m3

*Hinweis*
Hinweis:
Natursteinauffüllung Stützmauer und Mauerwerk,
Einstufung nach LAGA Z 1.1, DK 0, AVV 170504

**03.02.0006 N.gefährl. Abfall aus Baustelle ent Boden*Entsorgung AN Gebühr einrechn.*Nachweis Ulg. AG**
StL-Nr. 212102117211199
Nicht gefährlichen Abfall aus Baustelle laden, fördern
und entsorgen. Schadstoffbelastung nach Unterlagen des
AG.
Abfall = Boden. Abfallschlüsselnummer 17 05 04.
Entsorgung nach Wahl des AN.
Gebühren der Abfallentsorgung sind einzurechnen.
Nachweis nach Unterlagen des AG führen.
Abgerechnet 'wird nach Aufmaß Festmasse'
Menge: 10,000 m3

#### Titel 03.03 Erdarbeiten

*Hinweis*
Hinweis:
Natursteinauffüllung Stützmauer und Mauerwerk,
Einstufung nach LAGA Z 1.1, DK 0, AVV 170504

**03.03.0001 Baugrube herstellen*Tiefe >1,25-1,75m*Aushub Zwischl.AN**
StL-Nr. 224108107092940
Baugrube nach Unterlagen des AG herstellen.
Beschreibung der Homogenbereiche nach Unterlagen des
AG. Verbau wird gesondert vergütet.
Baugrube 'für Stützwand'
Baugrubentiefe über 1,25 bis 1,75 m.
Materialklasse 'Zuordnung nach LAGA 1.1 alt'
Aushub zum Zwischenlager des AN fördern.
Menge: 25,000 m3

**03.03.0002 Baustoff lief.,in Baugrube einbauen gem.körn.Boden*Stützwand Abrechng.Auftrag**
StL-Nr. 2241081222401
Baustoff nach Unterlagen des AG liefern, in Baugrube
nach Unterlagen des AG einbauen und verdichten. Einbaudokumentation nach Unterlagen des AG übergeben.
Baustoff = gemischtkörniger Boden.
Baugrube für Stützwand.
Abrechnung nach Auftragsprofilen.
Menge: 20,000 m3

#### Titel 03.04 Beton- und Stahlbeton

**03.04.0001 Beton f. Sauberkeitsschicht herst. C12/15*X0*Dicke min. 10 cm**
StL-Nr. 2221183282101
Beton für Sauberkeitsschicht einschließlich ggf. erforderlicher Schalung nach Unterlagen des AG herstellen.
Ggf. erforderliche Schalung vorhalten und beseitigen.
Druckfestigkeitsklasse C12/15.
Expositionsklasse X0.
Dicke min. 10 cm.
Menge: 20,000 m2

**03.04.0002 Bew. Beton einschl. Schalung herst.*Stahlbeton C30/37*Bretter eins.geh. Parall.Gradiente**
StL-Nr. 22211831391499340
Bewehrten Beton einschließlich Schalung nach Unterlagen
des AG herstellen. Schalung vorhalten und beseitigen.
Bewehrung und Traggerüst der Bemessungsklasse B werden
gesondert vergütet.
Bauteil 'Kopfbalken'
Art der Verwendung = Stahlbeton.
Druckfestigkeitsklasse C30/37.
Expositionsklasse 'XA2,XC4,XD2,XF2,WA'
Zusätzliche Anforderungen 'Geschalte Sichtbetonflächen
SB 2'
Sichtflächenschalung = Einseitig gehobelte Bretter
gleichen Querschnitts mit profilierten Seiten (Nut und
Feder oder dgl.).
Schalungsverlauf parallel zur Gradiente.
Menge: 22,000 m3

**03.04.0003 Bew. Beton einschl. Schalung herst. Kappe*Stahlbeton*C25/30 XF4, XC4, XD3 Bretter eins.geh.*Horizontal Besenstrich**
StL-Nr. 22211831351349311
Bewehrten Beton einschließlich Schalung nach Unterlagen
des AG herstellen. Schalung vorhalten und beseitigen.
Bewehrung und Traggerüst der Bemessungsklasse B werden
gesondert vergütet.
Bauteil = Kappe.
Art der Verwendung = Stahlbeton.
Druckfestigkeitsklasse C25/30.
Expositionsklasse XF4, XC4 und XD3.
Zusätzliche Anforderungen 'mit Luftporenzusatz'
Sichtflächenschalung = Einseitig gehobelte Bretter
gleichen Querschnitts mit profilierten Seiten (Nut und
Feder oder dgl.).
Schalungsverlauf horizontal.
Oberfläche mit Besenstrich (Rosshaar) versehen.
Menge: 10,000 m3

**03.04.0004 Betonstahl einbauen Bauwerk**
StL-Nr. 22211821389
Betonstahl entsprechend statischen und konstruktiven
Erfordernissen einbauen.
Bauteil = Bauwerk.
Stahlsorte 'B 500 B'
Menge: 3,500 t

**03.04.0005 Verbundanker herstellen Stützwand*NatursteinMW Länge 0,3-0,6 m*DU 16 mm Mit Bohrloch*Epoxidharz**
StL-Nr. 22211891807302315
Verbundanker nach statischen und konstruktiven Erfordernissen herstellen.
Bauteil = Stützwand.
Verbundanker in Natursteinmauerwerk.
Ankerlänge über 0,30 bis 0,60 m.
Anker-Durchmesser 16 mm.
Bohrloch herstellen.
Verfüllgut = Epoxidharz.
Menge: 30,000 St

**03.04.0006 Schutzrohr in Bauwerk verlegen PVC hart 9Ox1,8 Rohrv. bis O,25 m Dehnweg 1O mm Stahldraht einz.**
Schutzrohr in Bauwerk vor dem Betonieren nach Zeichnung
verlegen, gegen Aufschwimmen sichern und Stoesse dichten. Kruemmer, Passtuecke, Tropfmanschetten, bewegliche
Rohrverbindungen an den Bewegungsfugen und Abschlusskappen werden nicht gesondert berechnet. Abgerechnet
wird nach Laenge in der Achse der Rohrleitung.
Material = PVC hart-Rohr 9O x 1,8 DIN 8O62.
Bewegl. Rohrverbindung bis O,25 m lang.
Gesamtdehnweg des Bauwerkes am Einbauort ca. 1O mm.
Verzinkten runden Stahldraht, Durchmesser min. 3 mm,
mit je 2 m Ueberstand einziehen.
Menge: 14,000 m

**03.04.0007 Jahreszahl-Matrize einbauen**
StL-Nr. 22211892300
Jahreszahl-Matrize nach RIZ "Jahr 1" einbauen.
Menge: 1,000 St

**03.04.0008 Naturstein- Mauerwerk instandsetzen**
Instandsetzung von Teilen des vorh. Naturstein-
Mauerwekes .
lose Fugen auskratzen und baugleich nachverfugen (ca.
70%),
verdrückte Steine nachrichten (ca. 10%)
fehlende Steine baugleich ergänzen (ca. 5%)
einschl. aller notwendigen Leistungen
Menge: 20,000 m2

#### Titel 03.05 Fugen

**03.05.0001 Bauwerksfuge herstellen Stützwand Fug 3 Dicke 20-30 cm**
Bauwerksfuge nach Unterlagen des AG herstellen. Fu-
genbänder und Fugeneinlagen einbauen. Stöße und Verbindungen herstellen.
Bauteil = Stützwand.
Fuge in Gesims und Kappe nach RiZ "Fug 3" ausbilden.
Mittlere Dicke des Bauteiles über 20 bis 30 cm.
Menge: 3,500 m

**03.05.0002 Bauwerksfuge herstellen Stützwand Fug 1, Bild 2 Dicke 100-150 cm**
Bauwerksfuge nach Unterlagen des AG herstellen. Fu-
genbänder und Fugeneinlagen einbauen. Stöße und Verbindungen herstellen.
Bauteil = Stützwand.
Raumfuge nach RiZ "Fug 1", Bild 2 ausbilden.
Mittlere Dicke des Bauteiles über 100 bis 150 cm.
Menge: 1,000 m

#### Titel 03.06 Entwässerung

**03.06.0001 Grundrohr für Dränschicht verlegen Beton*Sockel C 12/15**
StL-Nr. 22111110911
Grundrohr für Dränschicht mit Anschluss an Entwässerungsleitung nach Unterlagen des AG verlegen.
Grundrohr aus teilporösem Beton außen quadratisch, In-
nendurchmesser 100 mm.
Sockel mit Gefälle aus Beton, Druckfestigkeitsklasse C
12/15, herstellen.
Menge: 14,000 m

**03.06.0002 Anschlussleitung nach Unterlagen des AG für Grundrohr liefern und verlegen,**
Anschlussleitung nach Unterlagen des AG
für Grundrohr liefern und verlegen,
Anschluss mittels Passstück herstellen,
Aussparung in Kopfbalken herstellen,
Leitung DN 100 einbauen und abdichten.
Rohrüberstand = 10 cm
Material: Edelstahl.
Menge: 2,000 St

**03.06.0003 Dränschicht an Bauwerk herstellen Stützwand*Matte, RiZ Was 7**
StL-Nr. 22111110431
Dränschicht an erdberührten Flächen von Bauwerken nach
Unterlagen des AG herstellen. Abgerechnet wird die bedeckte Wandfläche.
Dränschicht für Stützwand.
Dränschicht aus Dränmatte nach Richtzeichnung Was 7.
Menge: 10,000 m2

**03.06.0004 Rohr einbauen*PE-HD DN/ID 100*Länge ü.125-150cm**
StL-Nr. 221111344901360
Rohr nach Unterlagen des AG einbauen.
Einbauort 'Grundrohrablauf am Wandende '
Baustoff = PE-HD.
Rohr DN/ID 100.
Länge über 125 bis 150 cm.
Menge: 1,000 St

#### Titel 03.07 Geländer

*Hinweis*
Geländer nach RIZ Ing Gel 4, 9, 10, 11, 14, 19/2

**03.07.0001 Stahlgeländer einbauen Stützwand*Stahl*H = 1000 mm Füllstabgeländer*Seil DU 20 mm Anschlagkonstr.*Verank.Fusspl. Verz./EP/PUR**
StL-Nr. 22412131321131131
Geschweißtes Stahlgeländer nach Unterlagen des AG einbauen.
Abrechnung nach Länge des Handlaufs zwischen den
Achsen der Endpfosten bzw. Endstäbe.
Geländer für Stützwand.
Baustoff = Stahl
Höhe des Geländers 1000 mm.
Ausbildung als Füllstabgeländer.
Im Handlauf feuerverzinktes Drahtseil, Durchmesser 20
mm, einziehen und verankern.
Anschlagkonstruktion für Drahtseil nach RiZ Gel 11 herstellen.
Verankerung mit Fußplatte und Verbundankern.
Korrosionsschutz: Geländer feuerverzinken, zu beschichtende Flächen sweep-strahlen. Zwei Zwischenbeschichtungen auf Epoxidharz-Grundlage nach Blatt 87, Sollschichtdicke je 80 mym. Deckbeschichtung auf Polyurethan-Grundlage nach Blatt 87, Sollschichtdicke 80
mym.
Menge: 14,000 m

*Hinweis*
Kosten 100 % Gemeinde

### Abschnitt 04 Straßenbeleuchtungsanlage Anteil Gemeinde

#### Titel 04.00 Bauleistungen

*Hinweis*
Kabelgraben
entsprechend Verkabelungsplan profilgerecht
ausheben und gegebenenfalls nach DIN 4124
sichern. Die Grabentiefe wird gerechnet ab OF
Gelände oder Straße, ggf. nach Abtrag des
Oberbodens bzw. der Oberflächenbefestigung,
bzw. ab OF des vorhandenen Planums.
Straßenaufbruch wird gesondert berechnet.
Aushubmaterial, soweit zum Verfüllen geeignet,
seitlich lagern bzw. bei Erdaustausch Aushub
beseitigen, nach Einbau der Versorgungsleitungen (Kabel) Gräben schichtweise verfüllen
und verdichten.

Der Einheitspreis ist als Mischpreis von
Maschinenschachtung und anteiliger Handschachtung mit allen Nebenarbeiten wie
zusätliche Vertiefungen, Planie der Grabensohle sowie die Abfuhr des überschüssigen Aushubmaterials anzugeben.

Das Material wird Eigentum des Auftragnehmers und ist zu beseitigen.

Abgerechnet wird mit senkrechten Wänden.

**04.00.0001 Kabelgraben, 0,6m x 0,3m**
Kabelgraben  -  Gehwegbereich bis OK
Leistung wie vorher in vollem Wortlaut
beschrieben.
Kabellegetiefe : 0,5m
Aushubtiefe : 0,6m
Sohlenbreite : 0,3m
Erdaushub : 0,18m³
Bodenklasse : 3-6
Menge: 110,000 m

**04.00.0002 Kabelgraben, 0,6m x 0,5m**
Kabelgraben - Straßenquerungsbereich bis OK
Leistung wie vorher in vollem Wortlaut beschrieben.
Kabellegetiefe : 0,5 m
Aushubtiefe :  0,6 m
Sohlenbreite :  0,5 m
Erdaushub : ca. 0,30 m³
Bodenklasse : 3 - 6
Menge: 50,000 m

**04.00.0003 Muffengrube, 1,2m x 0,6m x 0,8m**
Muffengrube - Kabelanschlüsse
Leistung wie vorher in vollem Wortlaut beschrieben.
Grubenlänge :  1,2 m
Aushubtiefe :  0,8 m
Sohlenbreite :  0,6 m
Erdaushub : ca. 0,58 m³
Bodenklasse : 3 - 6
Menge: 6,000 St

**04.00.0004 Füllmaterial Sand**
Einbau von Füllmaterial in die Kabelzone,
aus neutralen, steinfreien Sand oder
Erdstoff mit einer Korngröße =< 2 mm, frei
von organischen und lehmigen Bestandteilen.
Füllmaterial liefern und 2-malig in die Baugrubensohle gleichmäßig entsprechend der
Einbaudicke einbringen. Die Materiallieferscheine müssen auf der Baustelle verbleiben,
bis sie von der Bauleitung abgezeichnet sind.
(Bettungsschicht für Kabel)

Sohlenbreite: bis 0,3 m
Einbaudicke : 5 und 10 cm
Füllmaterialmenge: 0,05m³
Menge: 160,000 m

**04.00.0005 Trassenwarnband**
Trassenwarnband mit Aufschrift "Achtung
Starkstromkabel", 40 mm breit, liefern und
im Abstand von 300 mm vom Kabel im
Erdreich verlegen (Straßenbeleuchtung).
Menge: 160,000 m

**04.00.0006 Kabelschutzrohr DN 110**
Kabelschutzrohr aus PE-HD, Größe DN 110

liefern und in Teillängen als Schutzrohr in die
Straße (Kabelgraben) verlegen einschließlich
aller anfallenden Nebenarbeiten (Straßenüberquerungen) und notwendigen Verbindungsmuffen und Endkappen.Ein Gefälle von
ca.1% ist vorzusehen. An den tiefsten Stellen
sind Sandgruben einzubringen.
Innendurchmesser :  94mm
Menge: 200,000 m

**04.00.0007 Kabelschutzrohr DN 75**
Kabelschutzrohr aus PE-HD,Größe DN 75

liefern und in Teillängen als Schutzrohr in die
Straße (Kabelgraben) verlegen einschließlich
aller anfallenden Nebenarbeiten (Kreuzung
von Versorgungsleitungen und Grundstückseinfahrten) und notwendigen Verbindungsmuffen und Endkappen. Ein Gefälle von
ca.1% ist vorzusehen. An den tiefsten Stellen
sind Sandgruben einzubringen.
Innendurchmesser :  63mm
Menge: 10,000 m

**04.00.0008 Rohrhülse für Mastgründung NW 300**
Betonrohre oder PVC-Hartrohre NW 300,
1,3 m lang, liefern und nach Vorgabe der
Bauleitung als Schalung für Leuchtenmaste
senkrecht im Erdreich aufstellen (Oberkante
Rohrhülse 10 cm unter fertiger Oberflächenbefestigung), mit nichtbindigem Material
hinterfüllen und verdichten einschließlich
aller erforderlichen Erdarbeiten und Beseitigung von verdrängtem Aushubmaterial.
Rohr zur seitlichen Kabeleinführung nach
Vorgabe einschneiden.
Aufstellung nach Zeichnung.
Menge: 3,000 St

**04.00.0009 Stromkreisermittlung u. Freischaltung in Vert.**
Für den Umbau der Beleuchtungsanlage sind
die Stromkreise  und Steuerleitungen zu ermitteln
und zu kennzeichnen.
Freischalten der Kabel- und Leitungsstromkreise,
sichern des spannungsfreien Zustandes.
Menge: 5,000 St

**04.00.0010 Kabel einmessen**
Vorhandenes Straßenbeleuchtungskabel im Baustellenbereich mit Kabelortungsgeräten einmessen
und kennzeichnen bzw im Lageplan eintragen,
gegebenenfalls zur besseren Erkennung mit Hilfe
von Sendezangen, die an den Sender angeschlossen
werden, die zu suchenden Leitungen besenden.
Menge: 80,000 m

**04.00.0011 Kabel trennen**
Vorhandenes Straßenbeleuchtungskabel im Baustellenbereich nach Einmessung und Bestimmung
des Kabels (Versorgungsbereich) spannungslos
trennen, abdichten mit Endkappe und zum Neuanschluß ablegen.
Menge: 10,000 St

*Hinweis*
Energiekabel NYY,
Energiekabel liefern und in Teillängen im Erdreich verlegen und anschließen.
Mischpreis für alle Verlegungearten, wie in
Rohre einziehen, auf Pritschen und in Kanälen
verlegen usw.
Der Verschnitt ist anteilmäßig in Einheitspreise
einzurechnen.

**04.00.0012 Energiekabel, NY2Y-O 4 x 10mm², liefern**
Starkstromkabel  0,6/1 kV nach DIN VDE 0271,
für Erdverlegung liefern,
Leistung wie vorher in vollem Wortlaut beschrieben.
(Verlegung in Bauleistungen aufgeführt)
Nennspannung : 500 Volt

Querschnitt  : NY2Y-O  , 4 x 10 mm²
Menge: 200,000 m

**04.00.0013 Energiekabel, NY2Y-O 4 x 16mm², liefern**
Starkstromkabel  0,6/1 kV nach DIN VDE 0271,
für Erdverlegung liefern,
Leistung wie vorher in vollem Wortlaut beschrieben.
(Verlegung in Bauleistungen aufgeführt)
Nennspannung : 500 Volt

Querschnitt  : NY2Y-O  , 4 x 16 mm²
Menge: 10,000 m

**04.00.0014 Kabel verlegen**
Kabel in Teilstücken verlegen, Länge messen,
Kabel von der Trommel auf ausgelegte Gleitrollen abziehen, austragen und in bauseitig
erstellten Kabelgraben legen einschließlich
der erforderlichen Schleifen und Durchführungen, richten und trennen, Kabelkennzeichen anbringen, Kabel mit Schutzrohr in
Beton- bzw. PVC-Masthülse einziehen,
Kabellänge für freie Kabelenden ab Außenkante Rohrhülse = 1m,
Kabelenden abdichten.
Mischpreis für alle Verlegungearten,  wie
in Rohren, auf Pritschen, in Kanälen usw.
Lieferung: Elt-seitig,
Kabeltyp : Energiekabel bis 3 cm Durchmesser
Menge: 200,000 m

**04.00.0015 Erdkabel-Verbindungsmuffe 16 mm²**
als Warmschrumpfmuffe, UV-beständig,
hohe mechan. Festigkeit, resistent gegen
chemische Einflüsse. kompl. mit 5 Innenmuffen, einer Außenmuffe und Verbindungsklemmen.
Muffe liefern, betriebsfertig verbinden
und montieren,
Leiterquerschnitt 6 - 16 mm².
Menge: 6,000 St

**04.00.0016 Warmschrumpf-Endkappen**
zum Abdichten von Energiekabel, UV-beständig,
hohe mechan. Festigkeit, resistent gegen
chemische Einflüsse. Innenseite mit Heisschmelzklebel beschichtet.
Endkappe liefern und dem Baubetrieb übergeben.
Kabeldurchmesser:  15 - 32 mm
Menge: 15,000 St

**04.00.0017 Unbewehrten Ortbeton f. Mast**
für Bauteil nach Zeichnung herstellen.
Bauteil = Ummantelung für Rohrhülse.
Festigkeitsklasse B 15
Beton liefern und einbringen,
Oberfläche abziehen.
Menge: 3,000 St

**04.00.0018 Demontage**
der alten Straßenbeleuchtungsanlage und
beseitigen der Materialien.
Leuchte mit Ausleger demontieren.
Menge: 3,000 St

#### Titel 04.01 Revisionszeichnungsgebühren

**04.01.0001 Revisionszeichnungsgebühren Straßenbeleuchtung**
Für die Erstellung der erforderlichen Revisionszeichnungen, auf den Ist-Zustand, die Kabeltrasse
und die Maststandorte einmessen und in die Lagepläne (Kabelverlaufes mit eingetragenen
Abstände zu Festpunkten und Grundstücksgrenzen) einzeichnen.
Revisionsunterlagen in folgender Ausführung
übergeben:
a) in digitaler CAD-Ausführung
  (dxf-Format)
b) Schwarz/weiß-Pausen oder Kopien mit Lochverstärker und DIN A4-Ordner in
  3-facher Ausfertigung
Menge: 360,000 m

#### Titel 04.02 Stundenlöhne

*Hinweis*
Vorbemerkungen - Stundenlöhne

für evtl. erforderliche Arbeiten, die nicht im Leistungsverzeichnis erfaßt sind und nur nach Rücksprache und auf Anordnung der Bauleitung zur
Ausführung kommen, werden angerechnet. Es
sind Tagelohnscheine zu schreiben und täglich
von der Bauleitung bestätigen zu lassen.
Sämtliche Aufwendungen für die jeweilige Arbeitskraft, wie der tatsächliche Lohn einschl. vermögenswirksame Leistungen mit den Zuschlägen für
Gemeinkosten (Sozialkassenbeiträge u.dgl.),
Lohn- und Gehaltsnebenkosten sowie Überstundenzuschläge sind in die Eiheitspreise einzurechnen.
Die Einheitspreise gelten unabhängig von der
Anzahl der tatsächlich abzurechnenden Stunden
und sind Festpreise, die bis zum Ende der Bauzeit gültig bleiben.

**04.02.0001 Stundenlohn - Mischpreis**
Stundenlohnsatz als Mischpreis für Meister-,
Obermonteur-, Monteur- und Lehrlingsstunden.
Leistung wie vorher in vollem Wortlaut beschrieben.
Menge: 18,000 h

*Hinweis*
Kostenteilung 76% TLBV und 24% Gemeinde

### Abschnitt 05 Landschaftsbau, Kostenteilung

*Hinweis*
Hinweis:
Die Pflanzarbeiten erfolgen gemäß
Landschaftspflegerischem Begleitplan
entlang der Schönau im Bereich der
"Alte Bahnhofstraße"

#### Titel 05.00 Pflanzarbeiten

**05.00.0001 Prunus padus liefern Sol mB 125-150 VkG 5**
Prunus padus (Traubenkirsche) liefern.
Solitär, dreimal verpflanzt, mit Ballen, 125 bis 150
cm.
Vorkommensgebiet 5, Schwarzwald, Württembergisch-
Fränkisches Hügelland und Schwäbisch- Fränkische Alb.
Menge: 7,000 St

**05.00.0002 Steine auflesen Steine über 5 cm**
Steine auf Vegetationsflächen von der Oberfläche auflesen.
Steine über 5 cm.
Menge: 7,000 m2

**05.00.0003 Begrenzungspfähle setzen Hartholz Pfahl 1,20 m Zopfd. 8-10 cm Während Bauzeit**
Begrenzungspfähle zum Abgrenzen von Vegetationsflächen
nach Unterlage des AG standfest setzen.
Pfähle aus Hartholz.
Pfahllänge = 1,20 m.
Zopfdurchmesser = 8 bis 10 cm.
Pfähle während der Bauzeit vorhalten und anschließend
von der Baustelle entfernen.
Menge: 28,000 St

**05.00.0004 Vegetationsfläche vorbereiten Seitentrennstr. Aufreiss, 2x frä. 30 cm tief Entsorgung geson.**
Vegetationsfläche mit einer Neigung flacher als 1:4, zu
Ansaat, zur Bepflanzung oder landwirtschaftlichen Nutzung vorbereiten. Boden lockern, Rand- und Restflächen
ggf. von Hand bearbeiten.
Fläche = Seitentrennstreifen.
Boden pflügen und Pflugsohle gleichzeitig mit Untergrundhaken zusätzlich 20 cm tief aufreißen. Anschließend Boden zweimal fräsen.
Lockerungstiefe ca. 30 cm.
Abfall aufnehmen und entsorgen. Entsorgen wird gesondert vergütet.
Menge: 7,000 m2

**05.00.0005 Boden für Biotopmaßnahmen andecken Sand, Kies 5-15 cm dick Boden liefern Abrechng. Auftrag**
Boden für landschaftspflegerische Biotopmaßnahmen profilgerecht nach Unterlagen des AG andecken.
Boden = Sand, Kies.
Dicke der Andeckung über 5 bis 15 cm.
Boden liefern.
Abgerechnet wird nach Auftragsprofilen.
Menge: 2,000 m3

**05.00.0006 Gütegesicherten Fertigkompost lief. 0-12 mm Aufmaß Fahrzeug**
Gütegesicherten Fertigkompost aus sortenreinen Garten-
und Parkabfällen sowie Bioabfällen, Rottegrad 4 bis 5,
zur Bodenverbesserung aufbereitet, homogen- und streufähig, liefern. Nachfolgende Qualitätsmerkmale durch
Untersuchungszeugnis einer vergleichbaren Probe, nicht
älter als drei Monate, belegen: pflanzenverträglich und
hygienisch unbedenklich, pH-Wert 6,5 - 8,5, C/N-
Verhältnis max. 25:1, organische Substanz min. 15 v.H.
in Trockenmasse, Fremdstoffe > 2 mm max. 0,5 v.H. in
Trockenmasse. Wassergehalt max. 45 v.H.
Körnung fein = 0 bis 12 mm.
Lieferform = Lose. Abgerechnet wird nach Aufmaß auf dem
Fahrzeug auf der Baustelle.
Menge: 0,500 m3

**05.00.0007 Organischen Dünger liefern Hornspäne grob**
Dünger aus rein organischen Bestandteilen liefern.
Art des Düngers = Hornspäne, grob, 5 bis 10 mm. Mindestgehalt = 14 v.H. N.
Menge: 15,000 kg

**05.00.0008 Vegetationsfläche mähen Neigung 1:4 - 1:3 Mähgut Verw. AN**
Vegetationsfläche vor Beginn der Pflanzarbeiten mähen.
Neigung der Fläche 1:4 bis 1:3.
Mähgut der Verwertung nach Wahl des AN zuführen.
Menge: 7,000 m2

**05.00.0009 Vegetationsfläche vorbereiten**
Vegetationsfläche mit einer Neigung von 1 : 4
bis 1 : 1,5 zur Bepflanzung  vorbereiten.
Boden lockern, Rand- und Restflächen ggf. von Hand
bearbeiten. Ggf. anfallenden Abfall ablesen.
Abfall entsorgen. Entsorgen wird gesondert vergütet.
Fläche 'Gehölzstandorte'
Fläche mit geschlossener Pflanzendecke.
Boden zweimal fräsen.
Lockerungstiefe = ca. 30 cm.
Menge: 7,000 m2

**05.00.0010 Ungeeigneten Boden beseitigen**
Ungeeigneten Boden; bei der Herstellung von Pflanzgruben, Pflanzlöchern und -gräben angefallen, aufnehmen.
Abgerechnet wird nach Aufmaß auf dem Fahrzeug auf der
Baustelle. Material entsorgen. Entsorgen wird gesondert
vergütet.
Menge: 2,000 m3

**05.00.0011 Austauschboden einbauen Aust. Unterl. AG Abtragsprofile**
Austauschboden nach Unterlagen des AG einbauen.
Austauschboden nach Unterlagen des AG liefern.
Abgerechnet wird nach Abtragsprofilen
Menge: 2,000 m3

**05.00.0012 Gehölz pflanzen l.Hei,l.Str.,Ju. Neigung 1:4 - 1:3 Loch 20x20x30 cm Boden einplanier.**
Gehölz pflanzen. Pflanzloch oder Pflanzgraben herstellen. Brauchbaren Boden wieder einbauen. Gehölz liefern
wird gesondert vergütet.
Gehölz = Leichter Heister, leichter Strauch und/oder
Jungpflanze.
Neigung der Fläche 1:4 bis 1:3.
Pflanzloch 20 x 20 cm oder Durchmesser = 25 cm, 30 cm
tief.
Überschüssigen Boden seitlich einplanieren.
Menge: 7,000 St

**05.00.0013 Gehölzfläche mulchen Flach geneigt*Nadelholz.10/40mm ca. 15 cm dick***
Fläche gleichmäßig dick mulchen.
Einbaustelle = Flächen mit einer Neigung flacher als 1
: 4.
Mulch = Nadelholzrinde 10/40 mm.
Mulchschicht = ca. 10 cm dick.
(31)Mulchmaterial 'liefert AN frei Baustelle

.
Menge: 1,000 m2

**05.00.0014 Wasser auf Vegetationsfläche gießen**
Wasser auf Vegetationsfläche gießen. Wassermenge wird
entsprechend Bodenart, Exposition und Vegetation bemessen. Abgerechnet wird die eingebrachte Wassermenge.
Menge: 0,500 m3

#### Titel 05.01 Fertigstellungspflege

**05.01.0001 Erster Wässergang**
Wasser auf Vegetationsfläche gießen. Wassermenge wird
entsprechend Bodenart, Exposition und Vegetation
bemessen.
Abgerechnet wird die eingebrachte Wassermenge.
Erster Wässergang während der Fertigstellungspflege
Menge: 0,500 m3

**05.01.0002 Zweiter Wässergang**
Wasser auf Vegetationsfläche gießen wie vor.
Zweiter Wässergang während der Fertigstellungspflege
Menge: 0,500 m3

**05.01.0003 Dritter Wässergang**
Wasser auf Vegetationsfläche gießen wie vor.
Dritter Wässergang während der Fertigstellungspflege
Menge: 0,500 m3

**05.01.0004 Zusätzlicher Wässergang**
Wasser auf Vegetationsfläche gießen wie vor.
Zusätzlicher Wässergang während der
Fertigstellungspflege
Menge: 0,500 m3

#### Titel 05.02 Entwicklungspflege

**05.02.0001 Erster Wässergang - 1. Jahr**
Wasser auf Vegetationsfläche gießen. Wassermenge wird
entsprechend Bodenart, Exposition und Vegetation
bemessen.
Abgerechnet wird die eingebrachte Wassermenge.
Erster Wässergang während der Entwicklungspflege
im 1. Jahr
Menge: 0,500 m3

**05.02.0002 Zweiter Wässergang - 1. Jahr**
Wasser auf Vegetationsfläche gießen wie vor.
Zweiter Wässergang während der Entwicklungspflege
im 1. Jahr
Menge: 0,500 m3

**05.02.0003 Dritter Wässergang - 1. Jahr**
Wasser auf Vegetationsfläche gießen wie vor.
Dritterr Wässergang während der Entwicklungspflege
im 1. Jahr
Menge: 0,500 m3

**05.02.0004 Zusätzl. Wässergang - 1. Jahr**
Wasser auf Vegetationsfläche gießen wie vor.
Zusätzlicher Wässergang während der Entwicklungspflege
im 1.Jahr
Menge: 0,500 m3

**05.02.0005 Erster Wässergang - 2. Jahr**
Wasser auf Vegetationsfläche gießen. Wassermenge wird
entsprechend Bodenart, Exposition und Vegetation
bemessen.
Abgerechnet wird die eingebrachte Wassermenge.
Erster Wässergang während der Entwicklungspflege
im 2.Jahr
Menge: 0,500 m3

**05.02.0006 Zweiter Wässergang - 2. Jahr**
Wasser auf Vegetationsfläche gießen wie vor.
Zweiter Wässergang während der Entwicklungspflege
im 2.Jahr
Menge: 0,500 m3

**05.02.0007 Dritter Wässergang - 2. Jahr**
Wasser auf Vegetationsfläche gießen wie vor.
Dritter Wässergang während der Entwicklungspflege
im 2.Jahr
Menge: 0,500 m3

**05.02.0008 Zusätzl. Wässergang - 2. Jahr**
Wasser auf Vegetationsfläche gießen wie vor.
zusätzlicher Wässergang während der Entwicklungspflege
im 2.Jahr
Menge: 0,500 m3

USt %: 19,00
